# Instandsetzung Berebrücke bei Ilfeld
Angebotsaufforderung (GAEB 90, DA83)
Eröffnung: 07.03.02 11:00
Ende der Zuschlagsfrist: 22.10.13
Währung: EUR

## Instandsetzung Berebrücke bei Ilfeld
Datum: 27.01.26

### Bereich 1 Allgemeine Leistungen

#### Abschnitt 1.1 Vorbereitende Maßnahmen

**1.1.10 Vorankündigung erstellen, aushängen und anpassen**
Vorankündigung gemäß Baustellenverordnung
erstellen und spätestens zwei Wochen vor Einrichten
der Baustelle der zuständigen Behörde übermitteln.
Vorankündigung sichtbar und witterungsgeschützt
auf der Baustelle aushängen und bei erheblichen
Änderungen während der Bauzeit anpassen.
Menge: 1,000 Psch

**1.1.20 SiGeKo - Zusammenarbeit**
Zeitgerechte Erstellung und Übergabe von Unterlagen,
sowie vorschriftsgemäße Zusammenarbeit und Information
des vom AG gesondert beauftragten SiGeKo.
Verpflichtung des AN und Ausführung der Leistung gem.
den Unterlagen in der Baubeschreibung "Sicherheits- und
Gesundheitsschutz auf Baustellen".
Menge: 1,000 Psch

**1.1.30 Grenzmarken sichern**
Sicherung von Grenzmarken, Grenzsteinen usw. gegen
Beschädigung und Lageveränderungen nach Wahl des AN
in geeigneter Weise durchführen.
Sicherung mit roter Farbe markieren.
Sicherung während der Bauarbeiten, unterhalten und bei
Beschädigung erneuern.
Die Sicherung der übergebenen Vermessungs- und
Höhenpunkte bleibt Nebenleistung des AN.
Menge: 5,000 St

**1.1.40 Höhenfestpunkte**
Höhenfestpunkt herstellen. Die Lage des Festpunktes
wird gemeinsam mit dem AG festgelegt.
Der Höhenfestpunkt wird kurz nach Auftragserteilung
hergestellt und spätestens vor Durchführung der ersten
Geländeaufnahme durch den AN auf die vom AG zur
Verfügung gestellten Höhenfestpunkte eingemessen.
Während und nach Ablauf der Frostperiode wird die
Höhenlage des Festpuktes kontrolliert.
Erforderliche Erdarbeiten sind auszuführen.
Aus einem mindestens 10 cm langen Bolzen mit Rundkopf,
der in einem Stahlbetonfundament mit einem
Mindestquerschnitt 0,07 m², Druckfestigkeitsklasse
C25/30,
Expositionsklasse XC4, XF1 versetzt ist.
Gründungstiefe des Betonfundamentes 80 cm
Bei Abschluß der Baumaßnahme Höhenfestpunkt wieder
rückbauen.
Menge: 1,000 St

**1.1.50 Setzg.-/Verf.mess. Bauzeit, ZTV-ING**
Setzungs- und Verformungsmessungen während der Bauzeit
(vom Baubeginn bis zur Bauwerksabnahme) gemäß ZTV-ING,
Teil 1, Abschnitt 2, und ZTV-Verm StB incl. aller dafür
notwendigen Leistungen durchführen und protokollieren.
Anordnung der Meßpunkte für bauzeitliches Meßprogramm
und die notwendige Abstimmung mit dem AG erfolgt
rechtzeitig vor Beginn der Messungen
eigenverantwortlich durch den AN.
Das Meßprogramm ist durch den AN vor Baubeginn in
2-facher Ausfertigung zur Genehmigung vorzulegen.
Protokolle dem AG übergeben.
Notwendige bauzeitliche Meßbolzen (horizontal bzw.
vertikal)
in der erforderl. Anzahl liefern, einbauen und ggf.
entfernen.
Menge: 1,000 Psch

#### Abschnitt 1.2 Baustelleneinrichtung

**1.2.10 Baustelle einrichten Sämtl.LV-Abschn.*Zufahrt vorh.**
StL-Nr. 21910110711
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen sämtlicher Abschnitte des Leistungsverzeichnisses.
Zufahrt zur Baustelle vorhanden.
Menge: 1,000 Psch

**1.2.20 Baustelle räumen Sämtl. LV-Abschn.**
StL-Nr. 21910111201
Baustelle von allen Geräten, Anlagen, Einrichtungen und
dgl. räumen. Benutzte Flächen und Wege entsprechend dem
ursprünglichen Zustand herrichten. Soweit nicht für
bestimmte Leistungen für das Räumen der Baustelle gesonderte Positionen im Leistungsverzeichnis enthalten
sind, gilt die Pauschale
für alle Leistungen sämtlicher Abschnitte des Leistungsverzeichnisses.
Menge: 1,000 Psch

**1.2.30 Bauzaun aufstellen und entfernen Zaunhöhe 2,0 m*Stahlgitter-FT**
StL-Nr. 21910120733
Bauzaun nach Unterlagen des AG einschl. der erforderlichen Tore und Pfosten standsicher aufstellen, während
der Bauzeit vorhalten und unterhalten sowie nach Beendigung der Bauzeit entfernen. 70 v.H. des Preises werden nach Aufstellen, der Rest nach Entfernen des Bauzaunes vergütet.
Zaunhöhe = 2,00 m.
Zaun aus Stahlgitter-Fertigteilen.
Menge: 50,000 m

**1.2.40 Bauzaun umsetzen Zaunhöhe 2,0 m*StahlgitterFT**
StL-Nr. 21910121233
Bauzaun innerhalb der Baustelle umsetzen. Nicht wiederverwertbare Teile ersetzen.
Zaunhöhe = 2,00 m.
Zaun aus Stahlgitter-Fertigteilen.
Menge: 10,000 m

**1.2.50 Festpunkt sichern**
Festpunkt sichern.
Sicherung der sich in unmittelbarer Nähe des Bauwerkes
befindlichen Festpunkte (Nägel) lage- und höhenmäßig
vor Baubeginn.
Lage der Festpunkte siehe Bauwerksplan zur
Ausschreibung.
Für die Festpunkte übernimmt der AN die volle Haftung.
Der AN hat die Pflicht verlorengegangene Festpunkte
sofort mit der vom AG geforderten Maßgenauigkeit wieder
herzustellen.
Menge: 1,000 Psch

**1.2.60 Übernahme und Überprüfungsmessung**
Übernahme und Überprüfungsmessung von Höhenfestpunkten.
Anfertigung der Übernahme- und Überprüfungsprotokolle
(3 Ausfertigungen dem AG übergeben).
Menge: 1,000 Psch

**1.2.70 Sicherung und Erhaltung von Höhenfestpunkten.**
Sicherung und Erhaltung von Höhenfestpunkten.
Durch geeignete Schutzeinrichtungen nach Wahl des AN.
Für verlorengegangene Höhenfestpunkte hat der AN die
volle Haftung und die Pflicht zur sofortigen
Wiederherstellung
mit den vom AG geforderten Maßgenauigkeit.
Menge: 1,000 Psch

**1.2.80 Unterhaltung und Wiederherstellung benutzter Zufahrtswege**
Wiederherstellung von Wegen u. Flächen

Unterhaltung und Wiederinstandsetzung aller benutzten
Zufahrtswege ins Baufeld und sonstigen innerhalb und
außerhalb des Baufeldes in Anspruch genommenen Flächen
einschließlich Beibringen der Nachweise über die
ordnungsgemäße Wiederherstellung.
Die einzuholende Bescheinigung muss eine Erklärung
enthalten, dass die Eigentümer oder Baulastträger
bezüglich der Wiederherstellung keine Forderungen
gegenüber dem AG geltend machen. Die Abrechnung erfolgt
erst nach Vorlage der Bescheinigung.
Bei Beschädigungen sind die Zuwegungen auszubessern und
entsprechend dem Urzustand herzustellen.
Unterhaltungsdauer bis zum Ende der Bauzeit bzw. bis
zur Übergabe an den AG.
Mit dem Einheitspreis der Position werden alle
erforderlichen Aufwendungen und Erschwernisse des AN
zur Unterhaltung und Instandhaltung seiner
Baustellenzufahrt, einschließlich erforderlicher
Reinigungsarbeiten im Bereich sämtlicher
Zufahrtsstraßen vergütet.
Menge: 1,000 Psch

**1.2.90 Baustelleneinrichtungsplan**
Erstellung eines Baustelleneinrichtungsplanes.
Der AN legt spätestens 5 Werktage nach
Auftragserteilung den BE - Plan in 4-facher
Ausfertigung dem AG und dem SiGeKo zur Genehmigung vor.
Aus dem BE - Plan sind nicht nur die vorgesehene Art
der Einrichtung, sondern auch die vorgesehene
Ausbildung der Zufahrten zur Baustelle vom vorhandenen
Straßennetz erkennbar darzustellen.
Der AN holt vor Abgabe des BE - Planes von der
zuständigen Verkehrsbehörde die Zustimmung zu den
gewählten Baustellenzufahrten ein.
Für den Einsatz von Kränen (Baustellen- und Montage-
Kräne) ist ein Kraneinsatzplan in Abstimmung mit dem
Montagekonzept und unter Berücksichtigung der Tabu-
Flächen und Baufeldgrenzen aufzustellen.
Hierzu erforderlicher Mehraufwand ist in die Pauschale
einzukalkulieren.
Menge: 1,000 Psch

#### Abschnitt 1.3 Baubüro und Bauschild AG

**1.3.10 Baubüro für AG auf- und abbauen Fläche 40 m2*Bespr.zi,Teeküche Stahlschrank*Stellplatz AN Zuf+Platz Wahl AN**
StL-Nr. 21910132234100219
Baubüro (Baracke oder Container) für den AG, doppelwandig, mit einem Fenster je Arbeitsplatz, antransportieren und nach Unterlagen des AG aufbauen. Jeden Arbeitsplatz mit Schreibtisch, Stuhl, Aktenbock und Akten-
/Kleiderschrank, jeden Raum zusätzlich mit Ablagetisch,
zwei weiteren Stühlen (bzw. Sitzbank) und verschließbarem Aktenschrank ausstatten. Raum- und Arbeitsplatzbeleuchtung entsprechend den Vorschriften für die Be-
leuchtung von Arbeitsplätzen herstellen. Elektrische
Beleuchtung, Waschgelegenheit mit fließend kaltem und
warmen Wasser, Heizgelegenheit sowie Toilette einrichten, für Abwasserbeseitigung sorgen. Der Bürowagen entspricht mit seinen Arbeitsplätzen allen gesetzlichen
Regelungen und Vorschriften. Baubüro mit allen
Einrichtungen abbauen und abtransportieren. Benutzte
Flächen entsprechend dem ursprünglichen Zustand herrichten. 70 v.H. der Pauschale werden nach Übernahme
des Baubüros durch den AG, der Rest nach Erfüllung der
Leistung vergütet.
Bürofläche ca. 40 m2(ohne Flure und Toiletten), 2 Räume
mit insg. 3 Arbeitsplätzen.
Zusätzliches Besprechungszimmer, ca. 30 m2 mit 5 Ti-
schen (0,80 x 1,60 m) und 12 Stühlen sowie Teeküche,
bestehend aus Kochgelegenheit, Kühlschrank und Spüle,
einrichten
Aktenschrank aus Stahlblech, Breite mind. 0,80 m, Höhe
mind. 1,80 m, mit hitzedämmender Auskleidung, Feuerfestigkeitsklasse F 30.
Aufstellfläche stellt AN zur Verfügung. Aufstellfläche
herrichten.
Zufahrt und Platzbefestigung nach Wahl des AN ausführen.
Einstellplatz 'für 2 Pkw. Toitetten beheizbar
ausführen.'
Menge: 1,000 Psch

**1.3.20 Baubüro für AG vorhalten**
StL-Nr. 219101327
Baubüro für den AG mit allen Einrichtungen vor- und
unterhalten. Ver- und Entsorgung sicherstellen. Baubüro
heizen. 2 mal wöchentlich reinigen. Zufahrt und befestigte Plätze unterhalten. Teilzeiten nach Tagen werden
zu 1/30 des Einheitspreises vergütet.
Menge: 6,000 Mt

**1.3.30 Baustellenschild anfert. und aufst .**
Baustellenschild einschließlich Aufstellvorrichtung
nach Zeichnung anfertigen und beschriften, zur
Baustelle
anfahren und standsicher aufstellen.
Notwendige Erdarbeiten ausführen, Fundamente
herstellen. Statischen Nachweis erbringen. Bauschild
während der Bauzeit unterhalten und säubern.
Größe =  2,70/2,00m
Bauschild bleibt Eigentum des AN.
Zeichnung für Bauschild anfertigen und Inhalt mit AG
abstimmen.
Menge: 1,000 St

**1.3.40 Baustellenschild abbauen Schild 2,7/2,0 m*Verwerten**
Baustellenschild und Aufstellvorrichtung abbauen,
Fundamente abbrechen. Abbruchgut nach Wahl
des AN verwerten. Benutzte Fläche entsprechend
dem ursprünglichen Zustand herrichten.
Größe = 2,70/2,00 m.
Baustellenschild und Aufstellvorrichtung
nach Wahl des AN verwerten.
Menge: 1,000 St

#### Abschnitt 1.4 Verkehrssicherung

*Hinweis*
Hinweis zu nachfolgender OZ:
Die Kontrolle gem. ZTV-SA für die gesamte
Arbeitsstellensicherung ist in die Position
einzukalkulieren und wird nicht gesondert
vergütet.

**1.4.10 Baustelle sichern**
Baustelle sichern
Absperren und Sichern der Baustelle während der
Bauzeit einschl. Lieferung und Aufstellen der Verkehrs-
und Hinweisschilder sowie Beleuchtung der Absperrung
bei Dunkelheit.
Baubereiches gemäß VAO aufbauen, für die Dauer der
Baumaßnahme betreiben, entsprechend dem Baufortschritt
umbauen und der jeweiligen Situation mehrfach anpassen,
vor- und unterhalten sowie nach Abschluß der Arbeiten
abbauen.
Grundlage für die Kalkulation bilden die StVO, RSA,
ZTV-SA in der jeweilig gültigen Fassung.
60 v.H. der Pauschale werden nach betriebsfertigem
Aufbau, der Rest nach Abbau der Sicherungseinrichtungen
berechnet.
Sicherung mit elektrischen Warnleuchten.
Ausführung nach vom AN vorgelegten Plan.
Ersatz zerstörter und abhanden gekommener Teile der
Einrichtungen wird nicht gesondert vergütet, auch wenn
sie vom AG bereitgestellt werden. Die gesamte
Beleuchtung wird elektrisch betrieben.
Verkehrszeichen, -einrichtungen und Geräte werden vom
AN gestellt und vorgehalten.
Anordnung und Beschaffenheit der Beschilderung
entsprechend StVO, der ZTV-SA und den einschlägigen
Unfallverhütungsvorschriften sowie den örtlichen
Erfordernissen.
Die Schilder sind nach vorheriger Abstimmung mit der
Straßenaufsichtsbehörde zu liefern und aufzustellen.
Mehraufwendungen infolge Umbau und Anpassung der
Verkehrssicherung werden nicht gesondert vergütet.
Vorhandene Verkehrsschilder entsprechend der
Verkehrssicherung außer Kraft und wieder in Kraft
setzen.
Die Pauschale gilt für die gesamte Bauzeit.
Menge: 1,000 Psch

**1.4.20 Verkehrsrechtliche Anordnungen**
Fristgemäße Beantragung der verkehrsrechtlichen
Anordnungen für die Errichtung der Verkehrssicherungen
der Arbeitsstelle und der Baustellenein- bzw.
-ausfahrten
dieses Leistungsverzeichnisses mit Übernahme sämtlicher
Kosten des Genehmigungsverfahrens über den gesamten
Zeitraum durch den AN.
Erstellung von Verkehrsführungs- und
Beschilderungsplänen
gemäß der RSA 21 und RUB 21 durch den AN.
Die Beantragung hat über die gesamte Bauzeit unter
Beachtung der Festlegungen der Baubeschreibung und der
Maßgaben zum Bauablauf zu erfolgen.
Einzurechnen sind:
- alle anfallenden Gebühren der verkehrsrechtlichen
  Anordnungen,
- Aufstellen und Abstimmen von Beschilderungsplänen,
  ggf. Anpassen für angeordnete Änderungen,
- Koordinierungsarbeiten.
Menge: 1,000 Psch

*Hinweis*
Hinweis zu nachfolgender OZ:
Verkehrssicherung im Bereich der Baustellenzufahrt
am nördlichen Widerlager Achse 40 (Einmündungsbereich
von der B 4).
Sicherungsmaßnahme- und Beschilderungspläne für die
Baustellenzufahrten sind durch den AN in Abstimmung
mit dem AG und der zuständigen Verkehrsbehörde zu
erstellen.

**1.4.30 Verkehrssicherung einrichten Baustellenein- bzw. -ausfahrten**
Einrichtungen zur Verkehrssicherung und Verkehrsregelung nach StVO bei Bauarbeiten im Bereich des geplanten
Bauvorhabens.
Aufstellen von Beschilderung zur Sicherung der
Baustellenein- bzw. -ausfahrten nach vorheriger
Abstimmung mit der Straßenausichtsbehörde.
Unterhalten und betreiben während der gesamten Bauzeit.
Abbauen der Beschilderung.
Verkehrszeichen, -einrichtungen und Geräte werden vom
AN gestellt und vorgehalten.
Ersatz zerstörter und abhanden gekommener Teile der
Einrichtungen wir nicht gesondert berechnet.
Menge: 1,000 Psch

#### Abschnitt 1.5 Abbrucharbeiten

**1.5.10 Fläche abräumen Aufwuchs*Wurzelstöcke Astwerk*Steine/Mauer/Zaun Wst. Verwert. AN*S.Abr.Verwert.AN ges.Räumg.Verw.AN**
StL-Nr. 22410600311110113
Fläche nach Unterlagen des AG abräumen.
Strauch- und Baumbestand sowie sonstiger Aufwuchs bis
zu 0,10 m Stammdurchmesser, 1,00 m über dem Erdboden
gemessen, einschließlich Wurzelwerk.
Wurzelstöcke anderweitig gefällter Bäume bis zu 0,10 m
Durchmesser an der Schnittstelle roden.
Astwerk gefällter Bäume, Holzreste.
Steine, Betonreste, Mauerreste und abgängige Zäune.
Wurzelstöcke nach Wahl des AN verwerten.
Schlagabraum nach Wahl des AN verwerten.
Gesamtes Räumgut nach Wahl des AN verwerten.
Menge: 1,000 Psch

**1.5.20 Wurzelstöcke roden DU über 0,1-0,3 m Wst.Verw. AN**
StL-Nr. 2241060201901
Wurzelstöcke roden. Gemessen wird der Durchmesser der
Schnittstelle des Wurzelstocks vor dem Roden.
Durchmesser über 0,10 bis 0,30 m.
Neigung der Rodungsfläche 'steiler als 1:1,5.'
Wurzelstöcke nach Wahl des AN verwerten.
Menge: 15,000 St
Zuordnung: 106

*Hinweis*
Hinweis zu nachfolgender OZ.
Bild der Schachtabdeckung

.

**1.5.30 Bauliche Anlage abbrechen*Beton+Stahlbeton ohne Sprengen*ges. Abbr. verw.**
StL-Nr. 224106060961001
Bauliche Anlage abbrechen. Anlage nach Unterlagen des
AG.
Anlage '= Schacht im Bereich Baugrube Widerlager Achse
40. Abmessungen: mind. 1,0 m x 1,0 m x 2,50 m.
Schachtabdeckung mittels Stahlplatte.'
Anlage aus Beton und Stahlbeton.
Ohne Sprengen.
Gesamtes Abbruchgut nach Wahl des AN verwerten.
Menge: 1,000 Psch
Zuordnung: 106

#### Abschnitt 1.6 Nebenleistungen

*Hinweis*
BEWEISSICHERUNG

**1.6.10 Beweissicherung durchführen**
Beweissicherung

Durch den Auftragnehmer ist vor Beginn, während der
Bauarbeiten und nach Beendigung der Bauarbeiten eine
Beweissicherung durch einen öffentlich bestellten und
vereidigten unabhängigen Gutachter im Benehmen mit
dem AG, Vertreter der HSB  sowie den Grundstückseigentümern der angrenzenden Grundstücke und Gelände und
Eigentümer der Versorgungsleitungen und -anlagen
beidseitig der Bautrasse zur Feststellung des
IST-Zustandes und als Beweismittel für eventuell
auftretende Schäden durchzuführen.
Beweissicherung im Bereich des gesamten Baufeldes,
u.a.:
- bauliche Anlagen, Leitungen
- Gleisanlagen der HSB GmbH,
- Grundstückseinfriedungen, Geländer, Bäume,
  Bepflanzungen
- bestehende Verkehrswege, die durch den AN genutzt
  werden
- Fächen für die Baustelleneinrichtung, Lager- und
  Arbeitsplätze
- Flächen, die vom AN genutzt werden, die sich aber
  nicht in Eigentum des AG befinden.

Der Zeitpunkt und der jeweilige Umfang der
durchzuführenden Leistungen richtet sich nach dem
Bauablauf, der Bausubstanz und den verschiedenen
Bauzuständen und ist mit dem AG abzustimmen.
Beweissicherung vor Baubeginn und nach Bauende bzw. bei
unmittelbaren Schäden und Anmeldung des Eigentümers.

Die Beweissicherung umfaßt nachfolgend beschriebene
Leistungen:
- Bericht über den baulichen Zustand baulicher Anlagen
- Begehungsprotokolle und Niederschriften
- ggf. Videonachweis
- Dokumentation des baulichen Zustandes der
besichtigten
  Anlagen mit Fotos ; Fotos haben möglichen
  Rechtsstreitigkeiten standzuhalten (z.B. Fotos mit
Datum).

Die Beweissicherung ist bei Notwendigkeit von außen und
innen durchzuführen.

Der AN hat bei Unterlassung der Baufeldbegehung bzw.
bei Nichtdurchführung der Beweissicherung beim
Eintreten von Schadensforderungen diese selbst zu
begleichen.
Für die Kalkulation der pauschalierten Beweissicherung
hat sich der AN an Ort und Stelle Klarheit über die
bestehenden Verhältnisse zu verschaffen.
In die Pauschale sind sämtliche Gebühren, Kosten für
Prüfeinrichtungen, Beweissicherungsgutachten, Fotos,
Protokolle usw. einzukalkulieren.

Die Beweissicherung vor und nach der Bauausführung ist
jeweils in 2-facher Ausfertigung dem AG auszuhändigen.
60% der Pauschale werden nach Beweissicherung des
gesamten Baubereiches vergütet, 40% nach Abschluss der
Beweissicherung.
Schäden, die durch den Auftragnehmer verursacht werden,
sind auf Kosten des Auftragnehmers zu beseitigen.
Nach Beendigung der Bauarbeiten hat der AN von den
Anliegern bzw. Besitzern der jeweiligen Grundstücke
Freistellungserklärungen vorzulegen.
Menge: 1,000 Psch

**1.6.20 Urzustands-Fotodokumentation**
Fotodokumentation, vor Baubeginn, mit im Bild
eingeblendetem Datum, in Anwesenheit des AG, für:
- Urzustand des Baubereiches einschl. Umfeld vor
  Baubeginn
- ggf. verbleibende vorh. Bauteile
- Feststellung des vorh. Zustandes der
  Gleisanlage auf einer Länge von 50 m vor
  und hinter der Baustelle sowie d. Zustandes ggf.
  angrenzender Wege/Zufahrten bzw. nach
  Forderung des AG herstellen.

Lichtbilder in digitalisierter Form (Auflösung
mindestens 1280 x 960 Pixel, 24k Farben) mit
Digitalkamera herstellen und auf mit dem AG
abgestimmten Datenträger (CD oder DVD) liefern.
Bilder mit Beschriftung.
Das Komprimierungsverhältnis bzw. die Bildqualität ist
so zu wählen, dass durch die Komprimierung keine für
den Sachverhalt wesentlichen Bildinformationen verloren
gehen.
Menge: 1,000 Psch

**1.6.30 Aufnahme Ur-Gelände im Baubereich**
Flächenhafte Aufnahme des vorhandenen Ur-Geländes im
Baubereich vor Baubeginn durch bauseitigen Vermesser
des AN mit digitalem Geländemodell  (als Grundlage für
spätere Mengenermittlung/Abrechnung) einschließlich
Dokumentation als Zeichnung M 1:100 mit Höhenangaben,
in 3-facher Ausfertigung an AG übergeben.
Menge: 1,000 Psch

**1.6.40 Suchgraben herstellen*nur Handschacht. Abrechnung Abtrag**
StL-Nr. 22410891209100001
Suchgraben nach Unterlagen des AG einschließlich Handschachtung herstellen. Aushub zur Wiederverwendung
seitlich lagern. Beschreibung der Homogenbereiche nach
Unterlagen des AG.
Grabentiefe 'bis 2 m. Graben wieder verfüllen wird
nicht gesondert vergütet. Erdarbeiten ausführen.
Gelagerten Boden aufnehmen, einbauen und verdichten.'
Nur Handschachtung.
Abrechnung nach Abtragsprofilen.
Menge: 10,000 m3
Zuordnung: 108

**1.6.50 Hindernisbeseitigung**
Beseitigung unvorhergesehener Hindernisse aus Beton,
Stahlbeton, Mauerwerk und Holz bei den Abbruch- und
Aushubarbeiten.
Die Leistung umfaßt sämtliche Aufwendungen für Ausbau
und Beseitigung, insbesondere auch Gerätevorhalte- und
Betriebsstoffkosten sowie die Kosten für das
Bedienpersonal einschl. sämtlicher Zuschläge.
Menge: 5,000 m3

**1.6.60 Schlussvermessung durchführen**
Schlussvermessung im gesamten Baubereich durchführen,
als Grundlage zur Erstellung der Bestandsunterlagen.
Menge: 1,000 Psch

*Hinweis*
Hinweis zu nachfolgenden 12 Positionen:
Art und Umfang der Analysen ist in Abhängigkeit vom
geplanten Verwertungs- oder Entsorgungsweg festzulegen.

**1.6.70 Untersuchungen nach EBV - BM-0*, Boden**
Es sind von einem unabhängigen Baugrundgutachter
oder zulgelassenen Prüfinstitut Proben (repräsentative
Mischproben) zu nehmen, zu begutachten und eine
Deklarationsanalys zur Feststellung der
Zuordnungswerte/Materialwerte bzw. der Deponieklasse.
durchführen zu lassen.
Untersuchung nach EBV BM-0* für Bodenmaterial.
Der notwendige Analyseumfang ist nach Rücksprache mit
dem Entsorger festzulegen.

Der Bieter hat mit Abgabe seines Angebotes den
vorgesehenen Entsorgungsweg zu benennen.

Die Probenahme ist soweit bautechnologisch realisierbar
vor Aushub vorzunehmen, nach Möglichkeit mit Baubeginn.

Die Ergebnisse sind in Form eines
gutachterlichen Prüfprotokolls der Bauleitung
umgehend vor Aushub und Lagerung
in 3-facher Ausfertigung vorzulegen.
Menge: 2,000 St

**1.6.80 Zulage Ergänzungsparameter n. DepV. DK I, Boden**
Zulage zur vorherigen Position "Untersuchung nach
EBV-BM-0* Boden" für
Ergänzungsparameter nach Deponieverordnung DK I.
Menge: 2,000 St

**1.6.90 Untersuchungen nach EBV - RC1, Betonabbruchmaterial (Bauschutt)**
Es sind von einem unabhängigen Baugrundgutachter
oder zulgelassenen Prüfinstitut Proben (repräsentative
Mischproben) zu nehmen, zu begutachten und eine
Deklarationsanalys zur Feststellung der
Zuordnungswerte/Materialwerte bzw. der Deponieklasse.
durchführen zu lassen.
Untersuchung nach EBV RC1 für Betonabbruchmaterial
(Bauschutt).
Der notwendige Analyseumfang ist nach Rücksprache mit
dem Entsorger festzulegen.

Der Bieter hat mit Abgabe seines Angebotes den
vorgesehenen Entsorgungsweg zu benennen.

Die Probenahme ist soweit bautechnologisch realisierbar

vor Aushub vorzunehmen, nach Möglichkeit mit Baubeginn.

Die Ergebnisse sind in Form eines
gutachterlichen Prüfprotokolls der Bauleitung
umgehend vor Aushub und Lagerung
in 3-facher Ausfertigung vorzulegen.
Menge: 4,000 St

**1.6.100 Zulage Ergänzungsparameter n. DepV. DK I, Betonabbruchmaterial**
Zulage zur vorherigen Position "Untersuchung nach
EBV-RC1 Betonabbruchmaterial" für
Ergänzungsparameter nach Deponieverordnung DK I.
Menge: 4,000 St

**1.6.110 Untersuchungen nach EBV - GS-2, Gleisschotter**
Es sind von einem unabhängigen Baugrundgutachter
oder zulgelassenen Prüfinstitut Proben (repräsentative
Mischproben) zu nehmen, zu begutachten und eine
Deklarationsanalys zur Feststellung der
Zuordnungswerte/Materialwerte bzw. der Deponieklasse.
durchführen zu lassen.
Untersuchung nach EBV GS-2 für Gleisschotter.
Der notwendige Analyseumfang ist nach Rücksprache mit
dem Entsorger festzulegen.

Der Bieter hat mit Abgabe seines Angebotes den
vorgesehenen Entsorgungsweg zu benennen.

Die Probenahme ist soweit bautechnologisch realisierbar
vor Aushub vorzunehmen, nach Möglichkeit mit Baubeginn.

Die Ergebnisse sind in Form eines
gutachterlichen Prüfprotokolls der Bauleitung
umgehend vor Aushub und Lagerung
in 3-facher Ausfertigung vorzulegen.
Menge: 2,000 St

**1.6.120 Zulage Ergänzungsparameter n. DepV. DK I, Gleisschotter**
Zulage zur vorherigen Position "Untersuchung nach
EBV-GS-2 Gleisschotter" für
Ergänzungsparameter nach Deponieverordnung DK I.
Menge: 2,000 St

**1.6.130 Untersuchungen nach LAGA Boden Vollanalyse + TOC**
Es sind von einem unabhängigen Baugrundgutachter
oder zulgelassenen Prüfinstitut Proben (repräsentative
Mischproben) zu nehmen, zu begutachten und eine
Deklarationsanalys zur Feststellung der
Zuordnungswerte/Materialwerte bzw. der Deponieklasse.
durchführen zu lassen.
Untersuchung nach LAGA M 20 für Bodenmaterial;
Vollanalyse + TOC.
Der notwendige Analyseumfang ist nach Rücksprache mit
dem Entsorger festzulegen.

Der Bieter hat mit Abgabe seines Angebotes den
vorgesehenen Entsorgungsweg zu benennen.

Die Probenahme ist soweit bautechnologisch realisierbar

vor Aushub vorzunehmen, nach Möglichkeit mit Baubeginn.

Die Ergebnisse sind in Form eines
gutachterlichen Prüfprotokolls der Bauleitung
umgehend vor Aushub und Lagerung
in 3-facher Ausfertigung vorzulegen.
Menge: 2,000 St

**1.6.140 Zulage Ergänzungsparameter n. DepV. DK I, Boden**
Zulage zur vorherigen Position "Untersuchung nach LAGA
Boden" für
Ergänzungsparameter nach Deponieverordnung DK I.
Menge: 2,000 St

**1.6.150 Untersuchungen nach LAGA Betonabbruchmaterial (Bauschutt), Mindestuntersuchung**
Es sind von einem unabhängigen Baugrundgutachter
oder zulgelassenen Prüfinstitut Proben (repräsentative
Mischproben) zu nehmen, zu begutachten und eine
Deklarationsanalys zur Feststellung der
Zuordnungswerte/Materialwerte bzw. der Deponieklasse.
durchführen zu lassen.
Untersuchung nach LAGA M 20 für Betonabbruchmaterial
(Bauschutt);
Mindestuntersuchung.
Der notwendige Analyseumfang ist nach Rücksprache mit
dem Entsorger festzulegen.

Der Bieter hat mit Abgabe seines Angebotes den
vorgesehenen Entsorgungsweg zu benennen.

Die Probenahme ist soweit bautechnologisch realisierbar

vor Aushub vorzunehmen, nach Möglichkeit mit Baubeginn.

Die Ergebnisse sind in Form eines
gutachterlichen Prüfprotokolls der Bauleitung
umgehend vor Aushub und Lagerung
in 3-facher Ausfertigung vorzulegen.
Menge: 4,000 St

**1.6.160 Zulage Ergänzungsparameter n. DepV. DK I, Betonabbruchmaterial**
Zulage zur vorherigen Position "Untersuchung nach LAGA
Betonabbruchmaterial" für
Ergänzungsparameter nach Deponieverordnung DK I.
Menge: 4,000 St

**1.6.170 Untersuchungen nach LAGA Gleisschotter Mindestuntersuchung**
Es sind von einem unabhängigen Baugrundgutachter
oder zulgelassenen Prüfinstitut Proben (repräsentative
Mischproben) zu nehmen, zu begutachten und eine
Deklarationsanalys zur Feststellung der
Zuordnungswerte/Materialwerte bzw. der Deponieklasse.
durchführen zu lassen.
Untersuchung nach LAGA M 20 für Gleisschotter;
Mindestuntersuchung.
Der notwendige Analyseumfang ist nach Rücksprache mit
dem Entsorger festzulegen.

Der Bieter hat mit Abgabe seines Angebotes den
vorgesehenen Entsorgungsweg zu benennen.

Die Probenahme ist soweit bautechnologisch realisierbar

vor Aushub vorzunehmen, nach Möglichkeit mit Baubeginn.

Die Ergebnisse sind in Form eines
gutachterlichen Prüfprotokolls der Bauleitung
umgehend vor Aushub und Lagerung
in 3-facher Ausfertigung vorzulegen.
Menge: 2,000 St

**1.6.180 Zulage Ergänzungsparameter n. DepV. DK I, Gleisschotter**
Zulage zur vorherigen Position "Untersuchung nach LAGA
Betonabbruchmaterial" für
Ergänzungsparameter nach Deponieverordnung DK I.
Menge: 2,000 St

**1.6.190 Zwischenfläche für Aushubmaterial**
Zwischenfläche für Aushubmaterial anlegen.
Standort nach Wahl des AN, eine Trennung zum
gewaqchsenen
Erdreich nach Wahl des AN ist erforderlich.
Nach Abschluss der Arbeiten Gelände in seinem Urzustand
wieder herstellen.
Größe der Zwischenlagerfläche nach Erfordernis und Wahl
des AN.
Menge: 1,000 Psch

*Hinweis*
SONSTIGES

**1.6.200 Abfallliste f. nicht gefährl. Abf.**
Abfallliste für den Nachweis der Entsorgung nicht
gefährlicher Abfälle nach Angaben in der
Baubeschreibung.
Die Abfallliste ist dem Auftraggeber bis spätestens zur
Schlussabnahme als Excel-Tabelle (Dateiformat .xls)
zu übergeben.
Pauschale gilt für alle Leistungen dieses
Leistungsverzeichnisses.
Menge: 1,000 Psch

**1.6.210 Abfallliste f. gefährl. Abf.**
Abfallliste für den Nachweis der Entsorgung
gefährlicher Abfälle nach Angaben in der
Baubeschreibung.
Die Abfallliste ist dem Auftraggeber bis spätestens zur
Schlussabnahme als Excel-Tabelle (Dateiformat .xls)
zu übergeben.
Pauschale gilt für alle Leistungen dieses
Leistungsverzeichnisses.
Menge: 1,000 Psch

#### Abschnitt 1.7 Leitungssicherung

**1.7.10 Handschachtung für Suchschlitze**
Handschachtung zum Suchen und Freilegen von Leitungen,
Kabeln, Hinternissen und dgl. außerhalb der geplanten
Leitungsgräben, incl. Grabenverfüllung mit vom AN zu
lieferndem Sand und Bodenaustausch, Verdichtung und
Wiederherstellung nicht befestigter Oberflächen.
Aufbruch und Wiederherstellung befestigter Oberflächen
wird nicht gesondert vergütet und ist in die Position
einzukalkulieren.
Überschüssiges Material in Eigentum des AN übernehmen
und von der Baustelle entfernen.
Ausführung nur nach Angabe des AG.
Menge: 2,500 m3

**1.7.20 Kabelsicherung**
Schutz des im Baustellenbereich vorhandenen Kabels
der Harzer Schmalspurbahnen GmbH (HSB) vor
Beschädigung während der gesamten Bauzeit.
Art der Leitung: Steuerkabel der HSB.
Kabel in Betrieb.
Lage des Kabels ist dem "Lageplan mit Leitungsbestand"
zu entnehmen.
Im Zuge der Leitungssicherung auftretende Erschwernisse
(Handaushub, Minderleistung von Geräten u.ä.) sind zu
berücksichtigen. Die Anweisungen der HSB sind zu
beachten.
Sicherung des Kabels gegen Überfahren durch
Baufahrzeuge und Baugeräten, sowie im Bereich von
Kranstandorten nach Wahl des AN in Abstimmung mit der
HSB GmbH (z. B. Abdeckplatten aus Stahl).
Länge der Leitungssicherung: ca.30 m.
Sicherung liefern und aufbauen, nach Beendigung der
Bauarbeiten wieder abbauen und von der Baustelle
entfernen.
Menge: 1,000 Psch

#### Abschnitt 1.8 Kontrollprüfungen

**1.8.10 Überwachung des Einbaus von Beton**
Überwachung des Einbaus von Beton der
Überwachungsklasse 2 [Zuordnung aufgrund DIN EN 13670
in Verbindung mit DIN 1045-3, Anhang NA, Tabelle NA.1
sowie der Festlegungen der ZTV-ING Teil 3, Abschnitt 2
Nr. 3.1 und Nr. 9 .2 Absatz (2) ]
durch eine anerkannte Überwachungsstelle, einschl.
Protokollierung und Dokumentation, die Unterlagen sind
dem AG zu übergeben.
Der AN hat dem AG rechtzeitig nachzuweisen, dass die
Baustelle einer dafür anerkannten Überwachungsstelle
gemeldet ist.
Sämtliche Personal- und Fahrtkosten sind Bestandteil
der Position und werden nicht gesondert vergütet.
Menge: 1,000 Psch

**1.8.20 Prüfung Beton n. CDF-Verf. durchf.**
Prüfung zum Nachweis des Frost-Tausalz-Widerstandes
des Betons nach dem CDF-Verfahren
gemäß ZTV-Ing, Teil 3, Abs. 1, Punkt 9.3, Abs. (1)
durchführen für Kappen-/Gesimsbeton,
Betonrezeptur gemäß Eignungsprüfung.
Die Abwitterung nach 28 Tagen Frost-Tausalz-Wechseln
darf max. 1500 g/m2 betragen.
Einschließlich Herstellung der Probekörper.
Protokolle an den AG übergeben.
Es ist eine zugelassene Prüfstelle zu beauftragen.
Menge: 3,000 St

**1.8.30 Prüfung F.-T.-Wid. Gest. durchf.**
Prüfung zum Nachweis des Frost-Tausalz-Widerstandes
an Gesteinskörnung 8/16
nach DIN 4226, Anhang F.3 und DIN EN 1367-1, Anhang B
unter Verwendung einer 1%igen NaCl-Lösung durchführen.
Menge: 3,000 St

**1.8.40 Belastungsfahrzeug bereitstellen**
StL-Nr. 219101707
Belastungsfahrzeug als Gegengewicht (z.B. ausreichend
beladener Lkw) für Plattendruckversuch bei Kontrollprüfungen bereitstellen.
Menge: 8,000 h

**1.8.50 Plattendruckversuch**
Plattendruckversuch nach DIN 18 134 für Kontrollprüfung
nach Angabe des AG durchführen einschließlich
Bereitstellung sämtlicher Geräte sowie Auswertung und
Darstellung der Messergebnisse.
Mit der Durchführung der Plattendruckversuche muss eine
anerkannte Prüfstelle für Kontrollprüfungen im Erdbau
nach ZTVE beauftragt werden (unabhägiges Unternehmen).
Die Position beinhaltet auch die Bereitstellung eines
Belas- tungsfahrzeuges.
Die Prüfungen sind rechtzeitig anzukündigen, um eine
Teil- nahme des AG bzw. eines Vertreters zu
ermöglichen.
Festlegung der Lage durch den AG oder die örtliche
Bauüber- wachung.
Menge: 2,000 St

*Hinweis*
Hinweis zu nachfolgender OZ:
Nachprüfungen, die durch mangelnde Qualität des
geprüften Betons erforderlich werden, sind vom AN
zu tragen.
Ausführung nur auf Anordnung des AG

**1.8.60 Probekörper herstellen 15 x 15 x 15 cm*21 Tage lagern**
StL-Nr. 2191017272300
Probekörper für Kontrollprüfungen aus Beton, Einpressmörtel oder hydraulisch gebundenem Tragschichtmaterial
herstellen und nach Lagerung im Baubereich dem AG übergeben.
Abmessung = 15 x 15 x 15 cm.
Lagerungsdauer auf der Baustelle 21 Tage.
Menge: 8,000 St

**1.8.70 Prüfung Abreißfestigkeit durchführ. Überbau*Oberfl.waager.**
StL-Nr. 2241249180401
Prüfung der Abreißfestigkeit außerhalb der Ei-
genüberwachung nach Unterlagen des AG durchführen.
Prüfung, bestehend aus drei Einzelmessungen.
Bauteil = Überbau.
Oberfläche waagerecht bis 20 v.H. geneigt.
Menge: 2,000 St
Zuordnung: 124

#### Abschnitt 1.9 Zuwegung

**1.9.10 Zuwegung zum Bauwerk, WL 40**
Zuwegung zum Bauwerk (Widerlager 40) aus Richtung B 4
herstellen und während der Bauzeit vorhalten,
unterhalten
und instandsetzen.
Zuwegung nach Beendigung der Baumaßnahme vollständig
zurückbauen.
Anbindung an den Bestand (B 4) herstellen.
Verkehr= Baustellenverkehr.
Baubreite/ Querschnitt = nach Wahl des AN (in
Abhängigkeit
der vorgesehenen Bautechnik sowie der Liefer- und
Transporttechnik).
Befestigung Zuwegung nach Wahl des AN  (in Abhängigkeit

der vorgesehenen Bautechnik sowie der Liefer- und
Transporttechnik).
Einschließlich Verrohrung des vorhandenen Straßengraben

an der B 4 im Bereich zur Überfahrt Baustellenverkehr
nach Wahl des AN.
Alle erforderlichen Arbeiten sind einzukalkulieren,
sämtliches Material ist zu liefern und einzubauen.
Gewonnener Erdboden einschl. Oberboden auf Flächen
des AN zwischenlagern und nach Rückbau der Zuwegung
Boden wieder einbauen und verdichten; Oberboden
andecken.
Sämliches Einbaumaterial der Zuwegung des AN aufnehmen
und der Verwertung nach Wahl des AN zuführen.
Menge: 1,000 Psch

#### Abschnitt 1.10 Kampmitteluntersuchung

*Hinweis*
Vorbemerkungen zur Kampfmitteluntersuchung:

Das Baufeld befindet sich vermutlich in einem
ehemaligen
Bombenabwurfsgebiet.

**1.10.10 Verdachsfläche absuchen**
Verdachsfläche (Fläche in der Draufsicht - im Bereich
der Baugruben zur Herstellung neuer Flügelwände
Widerlager Achse 10 und 40) rechnergestützt mittels
Magnetik
detektieren.
Messfelder einteilen.
Ausführung der Arbeiten erst nach Rückbau der Gleise
vor und hinter der Brücke.
Geografischer Ausdruck der Datenaufnahme.
Belastungskarte erstellen und auf Anomalien wie
Kampfmittel interprätieren.
Belastung qualifizieren und vermarken. Ohne
Freischneidearbeiten und Aufgrabungen von Anomalien.
Die Fläche ist frei von Hinternissen, vorhandener
Bewuchs ist nicht höher als 2,00 m.
Einschließlich Ein- und Abrüsten der Einsatzstelle mit
An- und Abfahrten aller für die Flächendetektion
notwendiger Geräte entsprechend dem Baufortschritt.
Die Arbeiten über die Kampfmittelräumung sind von
einer Spezialfirma ausführen zu lassen.
Abgerechnet wird die Fläche in der Draufsicht
horizontal.
Menge: 200,000 m2

**1.10.20 An- und Abfahrt Munitionsfachkraft**
An- und Abfahrt Munitionsfachkraft zur fachtechnischen
Begleitung tiefergehender Aufgrabearbeiten.
Menge: 2,000 St

**1.10.30 Überwachung maschineller Aufgrabung**
Überwachung maschineller Aufgrabearbeiten durch
Munitions- bzw. Ortungskraft. Rückmessen
kampfmittelrelevanter Anomalien. Visuelle Kontrolle.
Sondieren von Abreitssohlen mit Sonde.
Ohne An- und Abfahrt. Gestellung Bagger inkl. Bedienung
bauseits.
Menge: 10,000 h

**1.10.40 Verrechnungssatz für Baugerät**
Stundenlohnarbeiten durch Baugeräte auf Anordnung des
AG ausführen. Der Verrechnungssatz für das jeweilige
Gerät umfasst sämtliche Aufwendungen für den
Einsatz, insbesondere Gerätevorhalte- und
Betriebsstoffkosten sowie sämtliche Zuschläge
einschliesslich der Kosten für das Bedienungspersonal.
Der Verrechnungssatz gilt für das zum Zeitpunkt des
Abrufes einsatzbereit auf der Baustelle befindliche
Baugerät. Vergütet werden die tatsächlich geleisteten
Arbeitsstunden.
Baugerät: Bagger bis 0,4 m3.
Menge: 10,000 h

**1.10.50 Baubegleitende Aushubüberwachung**
Baubegleitende Aushubüberwachung durchführen.
Verdachtsfläche/Baufläche/Bombenabwurfgebiet wie vor
beschrieben bzw. nach Auswertung der Belastungskarte
eingegrenzte(n) Bereich(e), systematisch durch
baubegleitende Aushubüberwachung endgültig überprüfen,
einschließlich Messwertaufnahme/-verarbeitung, ggf.
Erstellung/Konkretisierung der Belastungskarte und
Anomalien-Interpretation.
Der angegebene EP gilt unabhängig von der Größe der
überprüften Fläche.
Abgerechnet wird nur die tatsächlich mit
baubegleitender Aushubüberwachung endgültig überprüfte
Fläche.
Menge: 24,000 h

**1.10.60 Einsatz Bergungstrupp**
Bergungstrupp anfahren, einsetzen und abfahren.
Verdachtsstellen manuell und maschinell öffnen,
Verdachtskörper freilegen mit Wasserhaltung
bergen und auf Kampfmittelfreiheit überprüfen.
Wasserhaltung herstellen, vorhalten und zurückbauen,
erforderliche Materialien liefern und einbauen.
Einsatz von Sonde, Bagger bis 5t, Einsatz Kfz und
Kleingeräte ist in die Position einzurechnen und wird
nicht gesondert vergütet.
Menge: 10,000 h

**1.10.70 Dokumentation, Freigabebescheinigung, Unterlagen**
Dokumentation, Leistungsnachweis und Abschlußbericht
erstellen, Freigabebescheinigung (ggf. auch für mehrere
Teil-Freigaben) ausfertigen.
Sämtliche Unterlagen an AG in 2-facher Ausfertigung
liefern.
Menge: 1,000 Psch

### Bereich 2 Brücke

#### Abschnitt 2.1 Technische Bearbeitung

*Hinweis*
Hinweis zu den 2 nachfolgenden OZ:
geprüfte Unterlagen; Kosten für die Prüfung sind
in die Position miteinzukalkulieren und werden nicht
gesondert vergütet.
Gründung ist Sache des AN. Falls in den beiliegenden
Unterlagen keine ausreichenden Angaben zur
Gründung der vom AN vorgesehenen Baubehelfe
enthalten sind, hat der AN auf seine Kosten
ergänzende Gutachten erstellen zu lassen.
Dies ist in die Position einzurechnen.

Vor Erstellung der Ausführungsunterlagen einschließlich
Standsicherheitsnachweise für die Baubehelfe sind die
vorhandenen Leitungen in ihrer Lage und Verlegetiefe
festzustellen (Handschachtung!) und die Ergebnisse
der Lagebestimmung in die Planung mit aufzunehmen.
Eine gesonderte Vergütung hierfür erfolgt nicht!

**2.1.10 Standsich.nachw. Baubehelfe aufstellen 3-fach**
Standsicherheitsnachweise für alle Baubehelfe
(z.B. Traggerüste, Verbau für Baugruben,
Standsicherheitsnachweise bauzeitl. Böschungen, ggf.
erford. Nachweise für bauzeitliche Wasserhaltungen
[vgl. ZTV-ING Teil 2, Abschnitt 3, Nr. 1 und 2.4],
Schutzeinrichtungen gegen Witterungseinflüsse,
Kranstandorte/ Stellflächen, etc.)
die im Rahmen der Baumaßnahme notwendig sind,
anfertigen und 4 Wochen vor Ausführung dem AG
geprüft vorlegen.
Die Prüfung und Abnahme der Baubehelfe erfolgt durch
einen anerkannten Prüfingenieur im Auftrag und auf
Rechnung des AN.
Standsicherheitsnachweise nach ZTV-ING, Teil 1,
Abschnitt 2 aufstellen.
Lieferung in deutscher Sprache in 3-facher Ausfertigung
in Papier und 1-fach digital (PDF).
Menge: 1,000 Psch

**2.1.20 Ausführungszeichn. Baubehelfe anfertigen 3-fach**
Ausführungszeichnungen für alle Baubehelfe
(z.B. Traggerüste, Verbau für Baugruben,
ggf. erford. Ausführungszeichnungen für bauzeitliche
Wasserhaltungen [vgl. ZTV-ING Teil 2, Abschnitt 3, Nr.
1 und 2.4], Schutzeinrichtungen gegen
Witterungseinflüsse, Kranstandorte/ Stellflächen, etc.)
die im Rahmen der Baumaßnahme notwendig sind,
anfertigen und 4 Wochen vor Ausführung dem AG
geprüft vorlegen.
Die Prüfung und Abnahme der Baubehelfe erfolgt durch
einen anerkannten Prüfingenieur im Auftrag und auf
Rechnung des AN.
Ausführungszeichnungen nach ZTV-ING, Teil 1,
Abschnitt 2 anfertigen
Ggf. erforderliche örtliche Aufnahmen durchführen.
Ausführungszeichnungen:
Schriftfeld nach Angabe des Auftraggebers
im Format DIN A4.
Ausführungszeichnungen 3-fach in Papier und 1-fach
digital (DXF/DWG/PDF) liefern.
Menge: 1,000 Psch

**2.1.30 Digitale Lichtbilder herst.**
Lichtbilder über die wesentlichen Bauablauf des
Bauwerkes in digitaler Form mit Digitalkamera
herstellen und auf mit AG abgestimmtem Datenträger
(CD oder DVD) liefern.
Auflösung mindestens 1024 x 768 Pixel, 24K Farben.
Format jpg, max. 350 kb/ Bilddatei.
Menge: 50,000 St

**2.1.40 Bestandsübersichtszeichnung**
Bestandsübersichtszeichnung gem. ZTV-ING, Teil 1,
Abschn. 2, Pkt. 4.2, anfertigen und liefern, unter
Einbeziehung unmittelbar angrenzender Bauwerke und
Einrichtungen.
Lieferung der Unterlagen an den AG in Papierform
als Ausdruck aus dem CAD-System jeweils 2-fach,
sowie 1-fach digital (DXF/DWG/PDF) auf Datenträger.
Die Übergabe der durch den AG geprüften und
bestätigten Unterlagen hat spätestens mit der Vorlage
der Schlussrechnung zu erfolgen.
Menge: 1,000 Psch

**2.1.50 Bestandsunterlagen herst. u. lief.**
Bestandsunterlagen gemäß ZTV-ING, Teil 1,
Abschn. 2, Pkt. 4.1, anfertigen und liefern.
Lieferung der Unterlagen an den AG in Papierform
als Ausdruck aus dem CAD-System
- jeweils 1-fach alle Unterlagen gem. ZTV-ING, Teil 1,
  Abschn. 2, Pkt. 4.1 Abs. (3), außer Bauwerksbuch und
  Bestandsübersichtsplan,
- 1-fach digital im  DWG-Format auf Datenträger
- 1-fach als PDF-Datei.
Die Übergabe der durch den AG geprüften und
bestätigten Unterlagen hat spätestens mit der Vorlage
der Schlussrechnung zu erfolgen.
Menge: 1,000 Psch

*Hinweis*
Hinweis zu nachfolgender OZ:
Vermessungsleistungen gem. ZTV-ING, sind in den
Einheitspreis einzurechnen; die Unterlagen sind den
Bestandsunterlagen beizufügen

**2.1.60 BW-Daten erfassen, BW-Buch erstell.**
Bauwerksdaten mit einem Erfassungsprogramm entsprechend der Datenbasis der ASB-ING erfassen.
Digitalisierte Bilder (vom Endzustand), Pläne und
Dokumente sind in das Bauwerksbuch einzubinden.
Zur 1. Hauptprüfung vor VOB-Abnahme ist das Bauwerksbuch als VORAB-Lieferung im zeitnahen Bearbeitungsstand als s/w- Ausdruck und digital im Übergabeformat
der ASB-Ing (.CAB-Datei) auf Datenträger (CD)
zu übergeben.
Vor der endgültigen Übergabe der Daten und des Bauwerksbuches an den AG erfolgt, nach Abschluß der
Baumaßnahme und Bestätigung der Richtigkeit der
Angaben des Bauwerksbuches durch den bauüberwachenden Ingenieur des AG, die Übergabe eines
s/w- Ausdruckes des Bauwerksbuches sowie der Daten
im Übergabeformat der ASB-Ing (auf Datenträger - CD).
Die endgültige Übergabe des Bauwerksbuches (Farbausdruck 2-fach) und der Daten entsprechend der Datenstruktur der ASB-Ing auf einem eindeutig beschrifteten
Datenträger (CD) erfolgt nach Einarbeitung der
Korrekturhinweise, gemeinsam mit dem letzten
Prüfexemplar.
Übergabe der BW-Daten und des BW-Buches zusätzlich
als pdf-Datei an AG übergeben.
Menge: 1,000 Psch

**2.1.70 Mehrausfertigung Bauwerksbuch**
Für je eine Mehrausfertigung des Bauwerksbuches
(Farbdruck) gemäß vorangegangener Position
("Bauwerksbuch erfassen").
Einheitspreis gilt unabhängig der Stückzahl bis
5 Stück.
Menge: 1,000 St

#### Abschnitt 2.2 Abbrucharbeiten

**2.2.10 Geländer abbauen Brücke*Stahl*H = 1100 mm**
StL-Nr. 2241213031129
Geländer nach Unterlagen des AG abbauen und nach Wahl
des AN verwerten.
Abrechnung nach Länge des Handlaufs zwischen den
Achsen der Endpfosten bzw. Endstäbe.
Geländer für Brücke.
Baustoff = Stahl.
Höhe des Geländers 1100 mm.
Pfosten 'nach Wahl des AN abbauen/abtrennen.'
Menge: 100,000 m
Zuordnung: 121

**2.2.20 Mauerwerk abbrechen*Entsorgung ges.**
StL-Nr. 215119017990902
Mauerwerk nach Unterlagen des AG abbrechen. Abgerechnet
wird das abgebrochene Mauerwerk, wobei Öffnungen und
Nischen bis zu 2,5 m2 Einzelgröße übermessen werden.
Bauteil '= Überbau (Trog-Wanne).'
Mauerwerk '= Ziegelmauerwerk, in 3 bis 5 cm Mörtelbett
verlegt.'
Mauerwerksdicke '= 7 cm. '
Sämtliche Steine und übriges Abbruchgut entsorgen, Entsorgung wird gesondert vergütet.
Menge: 180,000 m2

**2.2.30 N.gefährl. Abfall aus Abbruch ent. Baustoffe*Entsorgung AN Gebühr einrechn.**
StL-Nr. 212102113031100
Nicht gefährlichen Abfall aus Abbruch laden, fördern
und entsorgen. Schadstoffbelastung nach Unterlagen des
AG.
Abgerechnet wird nach Wiegescheinen.
Abfall = Ziegel, Fliesen und Keramik.
Abfallschlüsselnummer 17 01 03.
Entsorgung nach Wahl des AN.
Gebühren der Abfallentsorgung sind einzurechnen.
Menge: 50,000 t
Zuordnung: 102

**2.2.40 Beton abbrechen Kappe*Ger.bewehrt.Beton C20/25 bis C35/45*Ohne Sprengen Entsorgung ges.**
StL-Nr. 222118013523103
Beton nach Unterlagen des AG abbrechen.
Bauteil = Kappe.
Material = Beton, mit geringer Bewehrung.
Druckfestigkeitsklasse über C20/25 bis C35/45.
Abbruch ohne Sprengen.
Abbruchgut entsorgen. Entsorgung wird gesondert
vergütet.
Menge: 8,000 m3
Zuordnung: 118

**2.2.50 Beton abbrechen*Ger.bewehrt.Beton C20/25 bis C35/45*Ohne Sprengen Entsorgung ges.**
StL-Nr. 222118013923103
Beton nach Unterlagen des AG abbrechen.
Bauteil '= Stirnwand unmittelbar unter Randkappe, bis
auf Höhe Natursteinmauerwerk.'
Material = Beton, mit geringer Bewehrung.
Druckfestigkeitsklasse über C20/25 bis C35/45.
Abbruch ohne Sprengen.
Abbruchgut entsorgen. Entsorgung wird gesondert
vergütet.
Menge: 33,000 m3
Zuordnung: 118

**2.2.60 Beton abbrechen*Ger.bewehrt.Beton C20/25 bis C35/45*Ohne Sprengen Entsorgung ges.**
StL-Nr. 222118013923103
Beton nach Unterlagen des AG abbrechen.
Bauteil '= Auf- und Gefällebeton unter Dichtung.'
Material = Beton, mit geringer Bewehrung.
Druckfestigkeitsklasse über C20/25 bis C35/45.
Abbruch ohne Sprengen.
Abbruchgut entsorgen. Entsorgung wird gesondert
vergütet.
Menge: 45,000 m3
Zuordnung: 118

**2.2.70 N.gefährl. Abfall aus Abbruch ent. Stahlbeton*Entsorgung AN Gebühr einrechn.**
StL-Nr. 212102113021100
Nicht gefährlichen Abfall aus Abbruch laden, fördern
und entsorgen. Schadstoffbelastung nach Unterlagen des
AG.
Abgerechnet wird nach Wiegescheinen.
Abfall = Stahlbeton, Spannbeton. Abfallschlüsselnummer
17 01 01.
Entsorgung nach Wahl des AN.
Gebühren der Abfallentsorgung sind einzurechnen.
Menge: 215,000 t
Zuordnung: 102

**2.2.80 Dichtung auf Bw fräsen**
Abdichtung des vorhandenen Brückenbauwerkes
fräsen und aufnehmen einschl. anhaftender Betonreste.
Erforderliche Trennschnitte herstellen.
Dichtung und unmittelbar anhaftende Betonreste
separieren und in geschlossenen
Containern, als gefährlichen Abfall deklariert,
lagern.
Abdichtung auf Überbau des Brückenbauwerkes.
Entsorgung wird gesondert vergütet.
Menge: 180,000 m2

**2.2.90 Gefährl. Abfall aus Baustelle ents.*Gebühr einrechn.**
StL-Nr. 21210221791
Gefährlichen Abfall aus Baustelle laden, fördern und
entsorgen. Art der Belastung und Entsorgung nach Unterlagen des AG. Entsorgungsnachweis nach Unterlagen des
AG führen.
Abgerechnet wird nach Wiegescheinen.
Abfallschlüsselnummer '17 03 01*,
Schutzbeton mit den Anhaftungen der teerhaltigen
Dichtungsschicht.'
Gebühren der Abfallentsorgung sind einzurechnen.
Menge: 23,000 t
Zuordnung: 102

**2.2.100 Bauwerksauffüllung über den Gewölben aufnehmen.**
Bauwerksauffüllung über den Gewölben aufnehmen.
Material = Konglomerat aus Beton, Granit und Porphyr.
Aufnahme bis auf die Stahlbetonbögen.
Abbruch erschütterungsarm mit Hand oder leichtem Gerät
unter Schutz der bestehenden Gewölbe.
Material der Verwertung nach Wahl des AN zuführen.
Entsorgung wird gesondert vergütet.
Abgerechnet wird nach Abtragsprofil.
Menge: 190,000 m3

**2.2.110 N.gefährl. Abfall aus Abbruch ent.*Entsorgung AN Gebühr einrechn.*Abr. Fahrzeug**
StL-Nr. 212102109911001
Nicht gefährlichen Abfall aus Abbruch laden, fördern
und entsorgen. Schadstoffbelastung nach Unterlagen des
AG.
Abfall 'aus vorheriger Position.
Material = Konglomerat aus Beton, Granit und Prophyr.
Abfallschlüsselnummer n. AVV 17 01 07.'
Entsorgung nach Wahl des AN.
Gebühren der Abfallentsorgung sind einzurechnen.
Abgerechnet wird nach Aufmaß auf dem Fahrzeug.
Menge: 190,000 m3
Zuordnung: 102

**2.2.120 Bauliche Anlage abbrechen*Mauerwerk + Beton**
StL-Nr. 224106053940009
Bauliche Anlage abbrechen. Anlage nach Unterlagen des
AG. Abrechnung nach Volumen des umbauten Raumes
der abzubrechenden Anlage.
Anlage '= Flügelwände im Anschluss an Widerlager
Bestandsbauwerk.'
Anlage aus Mauerwerk und Beton.
Abbruchgut '= wiederverwendbare Steineauf Flächen
des AN fördern, abladen, säubern und sortiert lagern.
Nicht wiederverwendbare Steine und übriges Abbruchgut
nach Wahl des AN entsorgen.
Wiederverwendbare Steine = ca. 10 m3.'
Menge: 40,000 m3
Zuordnung: 106

*Hinweis*
Hinweis zu nachfolgender OZ:
Fundament der Flügelwände aus vorheriger Position.

**2.2.130 Beton abbrechen Fundament*Ger.bewehrt.Beton C20/25 bis C35/45*Ohne Sprengen Verwerten**
StL-Nr. 222118013123101
Beton nach Unterlagen des AG abbrechen.
Bauteil = Fundament.
Material = Beton, mit geringer Bewehrung.
Druckfestigkeitsklasse über C20/25 bis C35/45.
Abbruch ohne Sprengen.
Abbruchgut nach Wahl des AN verwerten.
Menge: 25,000 m3
Zuordnung: 118

**2.2.140 Rückbau Schutzrohr DN 100 KG**
Rückbau Schutzrohr DN 100 KG.
Rückbau des vorhandenen Schutzrohres einschl.
Aufhängevorrichtungen am Bestandsbauwerk.
Schutzrohr außen am Überbau (Kappe) angehängt,
oberstrom.
Länge Schutzrohr ca. 50 m.
Leitung (Steuerkabel) im Schutzrohr verlegt.
Leitung in Betrieb.
Die Außerbetriebnahme und der Rückbau der Leitung
(Steuerkabel) erfolgt durch die HSB.
Gesamtes Abbruchmaterial der Verwertung nach Wahl des
AN zuführen.
Menge: 1,000 Psch

*Hinweis*
Hinweis zu nachfolgender OZ:

Die nachfolgende Position beinhaltet folgende
zusätzliche Leistungen bzw. Mehraufwendungen, die nicht
gesondert vergütet werden und einzukalkulieren sind:

-  Abbruch der Stirnmauern bis auf Höhe geplante
Unterkante
  Stahlbetonplatte Überbau (im Bereich der Scheitel
auf Höhe
  OK Gewölbe)
- verbleibendes Natursteinmauerwerk in Höhe
Abbruchgenze
  schneiden

**2.2.150 Mauerwerk abbrechen*Entsorgung ges.**
StL-Nr. 215119012999002
Mauerwerk nach Unterlagen des AG abbrechen. Abgerechnet
wird das abgebrochene Mauerwerk, wobei Öffnungen und
Nischen bis zu 0,5 m3 Einzelgröße und Schlitze bis zu
0,1 m3/m übermessen werden.
Bauteil '= Stirnwände.'
Mauerwerk '= Naturstein-Mauerwerk in Zementmörtel.'
Abbruchart 'erschütterungsarm mit Hand oder leichtem
Gerät.'
Sämtliche Steine und übriges Abbruchgut entsorgen, Entsorgung wird gesondert vergütet.
Menge: 10,000 m3

**2.2.160 N.gefährl. Abfall aus Abbruch ent. Gemisch Beton*Entsorgung AN Gebühr einrechn.**
StL-Nr. 212102113041100
Nicht gefährlichen Abfall aus Abbruch laden, fördern
und entsorgen. Schadstoffbelastung nach Unterlagen des
AG.
Abgerechnet wird nach Wiegescheinen.
Abfall = Gemische aus Beton, Ziegeln, Fliesen und Keramik mit Ausnahme derjenigen, die unter 17 01 06 fallen.
Abfallschlüsselnummer 17 01 07.
Entsorgung nach Wahl des AN.
Gebühren der Abfallentsorgung sind einzurechnen.
Menge: 25,000 t
Zuordnung: 102

#### Abschnitt 2.3 Wasserhaltung, Wasserbau

*Hinweis*
WASSERHALTUNG

**2.3.10 Anlage für Wasserhaltung**
Anlage für Wasserhaltung zum Freihalten der
Baugruben von Schichtwässern und Oberflächenwasser
nach geologischen und hydraulischen Erfordernissen
entsprechend den Angaben in der Baubeschreibung
sowie zum schadlosen Ableiten des geförderten
Wassers einsetzen.
Der Einsatz umfasst das betriebsbereite Aufbauen,
Vorhalten, Umbauen bzw. Umsetzen innerhalb der
Baugruben und das Abbauen.
Erforderliche Erdarbeiten, Wasserfassungen, Zu- und
Ableitungen, Sand- und Schlammfänge,
Reserveeinrichtungen (einschließlich Notstromanlage)
werden nicht gesondert berechnet.
Einsatzstelle = Baugrube für Bauwerk (Baugruben der
Flügelwände Widerlager Achse 10 und 40).
Vorhalten und Betreiben (einschl. Probebetrieb) werden
nicht gesondert berechnet.
Wasserfassung für offene Wasserhaltung mittels
Pumpensumpf, selbstschaltende Schmutzwasserpumpen
und Sickersträngen (kiessandummanteltes Drainrohr
o.ä.).
Förderdurchfluss über 10 bis 30 m3/h,
geodätische Förderhöhe ab Baugrubensohle bis 5,00 m.
Ableitung nach Wahl des AN in den Vorflut  herstellen.
Vorfluter = Bere.
Menge: 1,000 Psch

**2.3.20 Fangedamm**
Fangedamm nach Wahl des AN entsprechend hydraulischen
und bautechnischen Erfordernissen herstellen,
vorhalten, unterhalten, umsetzen und beseitigen.
Fangedamm für Gewässer während der Baumaßnahme
(z. B. Big Packs o.a.)
Max. Höhe über Gewässersohle über 1,0 bis 1,50 m.
In die Position ist das mehrmalige Umsetzen des
Fangedammes entsprechend Baufortschritt/ Bauzustand
einzukalkulieren und wird nicht gesondert vergütet.
Fangedamm für:
- Herstellung/ Rückbau sämtlicher Gerüste/ Baubehelfe
- Instandsetzungsarbeiten an den verbleibenden
Unterbauten
- Instandsetzungsarbeiten an den vorhandenen Uferwänden
- Wasserbauarbeiten im Bereich der Bere, u.a.
  Steinschüttung vor den Pfeilern unterhalb des
Bauwerkes
  sowie vor den Pfeiler und anschließenden Ufermauern.
Fangedamm für Gewässer während der Baumaßnahme
(z. B. Big Packs o.a.)
Menge: 1,000 Psch

*Hinweis*
WASSERBAU

**2.3.30 Sohle beräumen**
Sohle im Bauwerksbereich und in den Anschlußbereichen
des Baufeldes ober- und unterstrom beräumen,
Sohle von Geröll, Schlamm, Ablagerungen, Bewuchs, Holz,
Ästen, Treib- und Schwemmgut etc. beräumen.
Das Räumgut geht in Eigentum des AN über und ist zu
beseitigen.
Fläche ca. 400 m2.
Menge: 1,000 Psch

**2.3.40 Schüttung aus Steinen herst. Böschungsbefestigung a. Wasserbausteinen Material Grössenklasse LMB 60/300**
Steinschüttung auf vorbereitetem Planum profilgerecht
herstellen und abgleichen.
Erdarbeiten, Planum herstellen und Filtereinbau werden
nicht gesondert vergütet.
Zweck = Böschungssicherung im Bereich der Pfeiler
Achse 20 + 30 sowie der Uferwände oberstrom und
unterstrom im Bereich wechselnder Wasserstände.
Material = Wasserbausteine der Grössenklasse
LMB 60/300 entsprechend Technischen Lieferbedingungen für Wasserbausteine (TLW),
Ausgabe 2003, (Größenklasse V nach TLW 1997)
aus geeignetem ortsüblichen Festgestein
Kantenlängen 35 - 100 cm.
Einbaudicke = bis ca. 1,0 m.
Eignungsprüfzeugnis unaufgefordert vor Einbau vorlegen.
Ausführung einschließlich ggf. erforderlicher
Anpassungs- arbeiten (z.B. in Bereichen von
Rohrausmündungen, an vorhandene Gelände-/
Gewässerprofile, an bauliche Anlagen etc.).
Ausführung in Teilmengen gem. technologischem
Bauablauf.
Erforderliche Erdarbeiten ausführen. Beschreibung der
Homogenbereiche entspr. Baugrundgutachten.
Überschüssigen Boden in Eigentum des AN übernehmen
und von der Baustelle entfernen.
Sämtliches Material liefern und einbauen. Fugen mit
vorh.
Sohlsubstrat füllen.
Menge: 70,000 m2

*Hinweis*
Vorbemerkungen zu den Erdabupositionen:
Die Erdbaupositionen beinhaltet folgende zusätzliche
Leistungen bzw. Mehraufwendungen, die nicht gesondert
vergütet werden und sind in die nachfolgende Position
einzukalkulieren:
Das Entfernen von losem Bodenmaterial in der Gründungssohle ist einzurechnen.
Die Gründungssohle ist vor Wasserzutritt nach Wahl des
AN zu schützen.
Schutz der Baugrubenböschung vor Witterungseinflüssen
(z.B. mittels Folie, Planen)

#### Abschnitt 2.4 Erdarbeiten

*Hinweis*
OBERBODENARBEITEN

**2.4.10 Oberboden abtragen und andecken Abtr.über 10-30cm Andeck. ü.15-25cm*Abrechnung Abtrag**
StL-Nr. 22410611300290301
Oberboden ggf. einschließlich Vegetationsdecke abtragen
und profilgerecht wieder andecken einschließlich erforderlicher Zwischenlagerung auf Flächen nach Wahl des
AN. Beschreibung der Homogenbereiche nach Unterlagen
des AG.
Dicke des Abtrages über 10 bis 30 cm.
Andeckung 'im Bereich der Baugruben.'
Dicke der Andeckung über 15 bis 25 cm.
Abrechnung nach Abtragsprofilen.
Menge: 40,000 m3
Zuordnung: 106

**2.4.20 Rasenansaat herstellen**
Rasenansaat herstellen. Saatgut ohne Entmischung
liefern, ausbringen und einarbeiten. Anfallenden Abfall

ablesen.
Abfall entsorgen. Entsorgung wird nicht gesondert
vergütet.
Ansaat im Bereich der Baugruben.
Saatgut: Regiosaatgut aus dem Ursprungsgebiet (UG) 6
Oberes Weser- und Leinebergland mit Harz,
Zusammensetzung 30% Kräuter/Blumen und 70% Gräser,
Transport und Entsorgung der Lesesteine wird nicht
gesondert vergütet und ist in den Einheitspreis
einzukalkulieren
Liefernachweis: Ruhe & Weber oHG oder gleichwertig.
Menge: 160,000 m2

**2.4.30 Rasenflächen mähen Fertigstellungspflege**
Rasenflächen im Rahmen der Fertigstellungspflege
3 x mähen,
Ausführung des 1. Mähgangs erst nach Freigabe durch die
UBÜ,
frühestens etwa 12 Wochen nach der Keimung,
Schnitthöhe: ca. 8-10 cm,
Weitere Ausführungszeiträume in Abhängigkeit der
Entwicklung der Ansaatflächen und der Witterung Ende
Mai und Ende Oktober.
Ausführung der Leistung mit Handsense, Doppelmesser-
oder Scheibenmähwerk,
Flächen in mehreren Teilbereichen mit keiner bis
geringen Neigung,
Mulchschnitt ist nicht zugelassen.
Anfallendes Mähgut von den Flächen entfernen,
aufnehmen, laden, transportieren und entsorgen.
Entsorgung wird nicht gesondert vergütet.
Menge: 480,000 m2

**2.4.40 Rasenflächen mähen Entwicklungspflege**
Raseneflächen auf mehreren Teilbereichen
2 x im Rahmen der Entwicklungsspflege
(2 Vegetationsperioden) mähen,
Ausführung des 1. Mähgangs in Abhängigkeit der
Entwicklung der Ansaatflächen und der Witterung Ende
Mai und des 2. Mähgangs Ende Oktober.
Ausführung der Leistung mit Handsense, Doppelmesser-
oder Scheibenmähwerk,
Flächen in mehreren Teilbereichen mit keiner bzw.
geringer Neigung,
Mulchschnitt ist nicht zugelassen.
Anfallendes Mähgut von den Flächen entfernen,
aufnehmen, laden, transportieren und entsorgen.
Entsorgung wird nicht gesondert vergütet.
Menge: 640,000 m2

*Hinweis*
BAUGRUBE

**2.4.50 Baugrube herstellen Bauwerk*Tiefe >3,00-5,00m Entsorg. gesond.**
StL-Nr. 224108107014060
Baugrube nach Unterlagen des AG herstellen.
Beschreibung der Homogenbereiche nach Unterlagen des
AG. Verbau wird gesondert vergütet.
Baugrube für gesamtes Bauwerk.
Baugrubentiefe über 3,00 bis 5,00 m.
Aushub entsorgen. Entsorgung wird gesondert vergütet.
Menge: 260,000 m3
Zuordnung: 108

*Hinweis*
Hinweis zu nachfolgender OZ:
Zuordnungswert nach LAGA. Z0

**2.4.60 N.gefährl. Abfall aus Abbruch ent.*Entsorgung AN Gebühr einrechn.*Nachweis Ulg. AG Abr. Fahrzeug**
StL-Nr. 212102109911101
Nicht gefährlichen Abfall aus Abbruch laden, fördern
und entsorgen. Schadstoffbelastung nach Unterlagen des
AG.
Abfall '= Material aus vorangegangener Position.'
Entsorgung nach Wahl des AN.
Gebühren der Abfallentsorgung sind einzurechnen.
Nachweis nach Unterlagen des AG führen.
Abgerechnet wird nach Aufmaß auf dem Fahrzeug.
Menge: 260,000 m3

**2.4.70 Planum herstellen Ev2 = 45 MPa**
StL-Nr. 21810624901
Planum herstellen nach Unterlagen des AG.
Verformungsmodul Ev2 = 45 MPa.
Menge: 60,000 m2

*Hinweis*
BAUWERKSHINTERFÜLLUNG

**2.4.80 Unbewehrten Beton herstellen*C12/15 X0*Ohne Schalung**
StL-Nr. 222118338921010
Unbewehrten Beton nach Unterlagen des AG herstellen.
Beton 'als Dichtungsschicht bis auf Höhe Grundrohr.'
Druckfestigkeitsklasse C12/15.
Expositionsklasse X0.
Beton ohne Schalung herstellen.
Menge: 40,000 m3
Zuordnung: 118

*Hinweis*
Hinweis zu nachfolgender OZ:
Ev2 = 45 MPa auf OK Planum Hinterfüllung (UK Planumsschutzschicht)

**2.4.90 Baust. lief. als BW-Hinterfüll.einb Widerl./Flüglwd. gesamter Bereich*Abrechng.Auftrag**
StL-Nr. 224106610190101
Baustoff liefern und als Bauwerkshinterfüllung profilgerecht einbauen und verdichten.
Hinterfüllung für Widerlager und Flügelwand.
Baustoff 'gem. RiL 836.4106 Bild 2.'
Gesamter Hinterfüllbereich.
Abrechnung nach Auftragsprofilen.
Menge: 45,000 m3
Zuordnung: 106

**2.4.100 Boden liefern, in Baugrube einbauen 'Mat. gem. Ril 836.4106, Bild 2 ' Widerl./Flüglwd. Dpr = 100 v.H. Abrechnung Einbau**
Boden zum Verfüllen der Baugrube liefern, einbauen und
verdichten.
Material gemäß Ril 836.4106, Bild 2.
Baugrube für Widerlager und Flügelwand.
Verdichten auf min 100 v.H. Verdichtungsgrad Dpr.
Abgerechnet wird nach Einbauprofilen.
Menge: 65,000 m3

**2.4.110 Boden liefern, als Böschungsprofilierung einbauen**
Geeigneten Boden liefern, in Auftragsbereichen
profilgerecht einbauen und verdichten.
Boden = grob- u. gemischtkörnigen Boden der Bodengruppe
GW und GU nach DIN 18196.
Einbaustelle =  vorhandene Böschungen im
Bauwerksbereich.
Zweck = Böschungsprofilierung.
Boden liefern.
Einschl. Herstellung der Abtreppung/ stufenförmige
Verzahnung,
in geneigter Bestandsböschung.
Sohle der Abtreppung verdichten.
Längs- und Quergefälle in den Abtreppungen herstellen.
Gewonnenen Boden bzw. Fels geht in Eigentum des AN und
Ist von der Baustelle zu entfernen und einer
Entsorgung/ Wiederverwendung nach Wahl des AN
zuzuführen.
Verwertung// Entsorgung wird nicht gesondert vergütet.
Abfallbezeichnung u. Abfallschlüsselnummer n. AVV
170504.
Menge: 230,000 m3

#### Abschnitt 2.5 Beton- und Stahlbetonarbeiten

*Hinweis*
BETON, STAHLBETON

*Hinweis*
Vorbemerkung zu den Betonpositionen

Der Mehraufwand  für Aussparungen, Rohrdurchführungen,
Schrägen, Profilierungen, Brechen der Bauteilkanten mit
Dreiecksleisten u.ä. nach Zeichnung ist
einzukalkulieren. Die Schalung ist mit Zementschlämme
vorzubehandeln.

**2.5.10 Beton f. Sauberkeitsschicht herst. C12/15*X0*Dicke min. 10 cm**
StL-Nr. 2221183282101
Beton für Sauberkeitsschicht einschließlich ggf. erforderlicher Schalung nach Unterlagen des AG herstellen.
Ggf. erforderliche Schalung vorhalten und beseitigen.
Druckfestigkeitsklasse C12/15.
Expositionsklasse X0.
Dicke min. 10 cm.
Menge: 60,000 m2

**2.5.20 Unbewehrten Beton herstellen*C12/15 X0*Ohne Schalung**
StL-Nr. 222118338921010
Unbewehrten Beton nach Unterlagen des AG herstellen.
Beton '= Magerbetonkeil, d= 0,25 m als verlohrene
Schalung zur Herstellung der Vormauerung.'
Druckfestigkeitsklasse C12/15.
Expositionsklasse X0.
Beton ohne Schalung herstellen.
Menge: 5,000 m3
Zuordnung: 118

**2.5.30 Unbewehrten Beton herstellen X0*Mit Schalung**
StL-Nr. 222118338991020
Unbewehrten Beton nach Unterlagen des AG herstellen.
Beton '= für Unterfangung/ Kolkschutz der Uferwände.'
Druckfestigkeitsklasse 'C 20/25. '
Expositionsklasse X0.
Beton einschließlich Schalung herstellen. Schalung vorhalten und beseitigen.
Menge: 10,000 m3
Zuordnung: 118

*Hinweis*
Hinweis zu nachfolgender OZ:
Mehraufwendungen infolge lagenweise Einbringen des
Füllbetons zwischen den Stirnmauern und durch den
Einbau der Überbauentwässerung sind in die nachfolgende

Position einzukalkulieren und werden nicht gesondert
vergütet.

**2.5.40 Unbewehrten Beton herstellen Mit Schalung Abr. Frischbeton**
StL-Nr. 216118338999021
Unbewehrten Beton nach Unterlagen des AG herstellen.
Beton '= Füllbeton zum Verfüllen oberhalb des
Betongewölbes.'
Druckfestigkeitsklasse 'C 25/30.'
Expositionsklasse 'XF3, WA.'
Beton einschließlich Schalung herstellen. Schalung vorhalten und beseitigen.
Abgerechnet wird die eingebaute Frischbetonmenge.
Menge: 240,000 m3

*Hinweis*
Hinweis zu nachfolgenden zwei OZ:
Schalung gem. dem Merkblatt des Deutschen Beton- und
Brückenverein
Sämtliche Betonkaten sind mit Dreikantleisten 1.5/1.5
cm zu
brechen (ZTV-ING-Teil 3, Abschn. 2, Nr. 4.5.1 Absatz
4).

**2.5.50 Bew. Beton einschl. Schalung herst. Fundament*Stahlbeton C30/37**
StL-Nr. 22211831311499000
Bewehrten Beton einschließlich Schalung nach Unterlagen
des AG herstellen. Schalung vorhalten und beseitigen.
Bewehrung und Traggerüst der Bemessungsklasse B werden
gesondert vergütet.
Bauteil = Fundament.
Art der Verwendung = Stahlbeton.
Druckfestigkeitsklasse C30/37.
Expositionsklasse 'XC2, XF2, XD1 und XA2.'
Zusätzliche Anforderungen '= WA-Beton.'
Menge: 16,000 m3
Zuordnung: 118

**2.5.60 Bew. Beton einschl. Schalung herst.*Stahlbeton C30/37**
StL-Nr. 22211831391499000
Bewehrten Beton einschließlich Schalung nach Unterlagen
des AG herstellen. Schalung vorhalten und beseitigen.
Bewehrung und Traggerüst der Bemessungsklasse B werden
gesondert vergütet.
Bauteil '= Flügelwände WL 10 und 40.'
Art der Verwendung = Stahlbeton.
Druckfestigkeitsklasse C30/37.
Expositionsklasse 'XC4, XF2, XD1 und XA2.'
Zusätzliche Anforderungen '= WA-Beton.'
Menge: 19,000 m3
Zuordnung: 118

**2.5.70 Bew. Beton einschl. Schalung herst.*Stahlbeton C35/45*XF2, XC4, XD1*Bretter eins.geh.**
StL-Nr. 22211831391569390
Bewehrten Beton einschließlich Schalung nach Unterlagen
des AG herstellen. Schalung vorhalten und beseitigen.
Bewehrung und Traggerüst der Bemessungsklasse B werden
gesondert vergütet.
Bauteil '= Stahlbetonplatte Überbau.'
Art der Verwendung = Stahlbeton.
Druckfestigkeitsklasse C35/45.
Expositionsklasse XF2, XC4 und XD1.
Zusätzliche Anforderungen '= WA-Beton.'
Sichtflächenschalung = Einseitig gehobelte Bretter
gleichen Querschnitts mit profilierten Seiten (Nut und
Feder oder dgl.).
Schalungsverlauf 'parallel zur Gleisachse.'
Menge: 65,000 m3
Zuordnung: 118

**2.5.80 Bew. Beton einschl. Schalung herst.*Stahlbeton*XF4, XC4, XD3*Bretter eins.geh.**
StL-Nr. 22211831391949399
Bewehrten Beton einschließlich Schalung nach Unterlagen
des AG herstellen. Schalung vorhalten und beseitigen.
Bewehrung und Traggerüst der Bemessungsklasse B werden
gesondert vergütet.
Bauteil '= Kappe unterstrom und Kappe oberstrom
einschl. Kabelkanal.'
Art der Verwendung = Stahlbeton.
Druckfestigkeitsklasse 'C 30/37 LP.'
Expositionsklasse XF4, XC4 und XD3.
Zusätzliche Anforderungen '= WA-Beton.'
Sichtflächenschalung = Einseitig gehobelte Bretter
gleichen Querschnitts mit profilierten Seiten (Nut und
Feder oder dgl.).
Schalungsverlauf 'parallel zur Gleisachse.'
Oberfläche 'Randweg mit Besenstrich (Roßhaar) versehen.
Position beinhaltet den Abschluss der Kappen (Schürze)
mit Durchführung des Kabelkanals (nur oberstrom) an den
Flügelwänden in Anlehnung an RiZ-ING Flü 1.'
Menge: 48,000 m3
Zuordnung: 118

**2.5.90 Betonstahl einbauen Fundament**
StL-Nr. 22211821319
Betonstahl entsprechend statischen und konstruktiven
Erfordernissen einbauen.
Bauteil = Fundament.
Stahlsorte 'B500B.'
Menge: 3,500 t
Zuordnung: 118

**2.5.100 Betonstahl einbauen**
StL-Nr. 22211821399
Betonstahl entsprechend statischen und konstruktiven
Erfordernissen einbauen.
Bauteil '= Flügelwände WL 10 und 40.'
Stahlsorte 'B500B. '
Menge: 2,500 t
Zuordnung: 118

**2.5.110 Betonstahl einbauen**
StL-Nr. 22211821399
Betonstahl entsprechend statischen und konstruktiven
Erfordernissen einbauen.
Bauteil '= Stahlbetonplatte Überbau.'
Stahlsorte 'B500B. '
Menge: 11,000 t
Zuordnung: 118

**2.5.120 Betonstahl einbauen**
StL-Nr. 22211821399
Betonstahl entsprechend statischen und konstruktiven
Erfordernissen einbauen.
Bauteil '= Kappe unterstrom und Kappe oberstrom
einschl. Kabelkanal.'
Stahlsorte 'B500B. '
Menge: 7,000 t
Zuordnung: 118

**2.5.130 Abdeckplatte für Kabeltrog herst., liefern und einbauen**
Abdeckplatte für Kabeltrog herstellen, liefern,
einbauen.
Einbauort = Kappe oberstrom mit Kabelkanal.
Abdeckplatten aus Betonfertigteilplatten.
B= 30 cm, D= 4,5 cm, L= 50 cm.
Ausführung einschl. Auflagerung in Anlehnung an
DB RZ M-RKP 1602.
Menge: 50,000 m

#### Abschnitt 2.6 Entwässerung

**2.6.10 Rohrleitung ausbauen*Gusseisen DN/ID 150*mit Befestigung**
StL-Nr. 221111304911001
Rohrleitung nach Unterlagen des AG ausbauen. Abgerechnet wird nach Länge in der Achse der Rohrleitung. Ausbaustoffe nach Wahl des AN verwerten.
Ausbauort '= Überbaubereich (in Bestansbogen,
Füllbeton),
in den Viertelspunkten der Gewölbe 1 bis 3.'
Rohr-Material = Gusseisen.
Rohr DN/ID 150.
Befestigungskonstruktion ausbauen.
Menge: 10,000 m

**2.6.20 Entwässerung Kabeltrog/Randkappe**
Entwässerung Kabeltrog/Randkappe.
Rohre aus PVC DN 80.
Einbauort = Randkappe, rechtwinklig zur Brückenachse.
Abstand 5 m, Neigung 5 %.
Länge = nach Zeichnung.
Rohr liefern und in Kappe in Anlehnung an RiZ M-RKP
1602 einbauen.
Vor Betonieren gegen Aufschwimmen sichern.
Menge: 18,000 St

**2.6.30 Kaskade aus Naturstein herst.**
Kaskade aus Naturstein herstellen.
Material = fostbeständigtes Hartgestein.
Kantenlänge der Steine ca. 20 bis 50 cm,
Dicke mind. 15 cm.
Lichte Mindestbreite 70 cm,
MindesthöheAbtreppung 15 cm.
Steine in Beton C 12/15, mind. 10 cm dick verlegen.
Einzelne Steine als Treppe senkrecht stellen.
Fugen max. 3 cm breit.
Fugen mit Kunstharzmörtel satt ausfugen.
Ausführung in Böschungsfläche im Bereich der
vorhandenen Kaskade.
Die oberste Kaskade ist an den Entwässerungsgraben
und die unterste Kaskade an die Auslaufbefestigung
erosionssicher anzuarbeiten.
Erforderliche Erdarbeiten ausführen.
Überschüssigen Boden der Verwertung nach
Wahl des AN zuführen.
Abgerechnit wird der mittlere Längsverlauf der
fertigen Kaskadenlinie.
Menge: 20,000 m

*Hinweis*
Hinweis zu nachfolgender Position:
Hierbei sind die Filtersteine in Hinterkante
Widerlager-
und Flügelwand in Achse 10 und 40 gemeint.

**2.6.40 Sickerwand als Trockenmauer herst. Widerl./Flueglwd. Stoff frostbest.**
Sickerwand als Trockenmauer mit Vollsteinen aus
porösem Beton, min. 10 cm dick, nach Zeichnung gleichzeitig mit der Bauwerkshinterfüllung herstellen.
Druckfestigkeit min. 15 N/mm2,
Wasserdurchlässigkeit min. 0,2 l/100 cm2 und s.
Abgerechnet wird die bedeckte Wandfläche.
Sickerwand für Widerlager und Flügelwand.
Zuschlagstoff nach Wahl des AN, frostbeständig.
Angaben im Bieterangaben-Verzeichnis über
Art des Materials '

....................................................',
Lieferwerk '

....................................................'.
Menge: 30,000 m2

**2.6.50 Grundrohr verlegen. Rohr innen DN 100 Mit Gefälle Sockel n. Zeichn.**
Grundrohr aus teilporoesem Beton mit Hartgestein-
Edelsplitt ohne Sandzusatz fuer Sicker verlegen.
Rohr aussen quadratisch, innen rund, mit Sohlendichtung.
Scheiteldrucklast min. 26 kN/m,
Wasserdurchlaessigkeit min. 0,2 l/100 cm2 und s.
Rohr innen DN 100.
Rohr mit Gefaelle verlegen.
Sockel aus Beton C 12/ 15 nach Zeichnung herstellen.
Menge: 22,000 m

**2.6.60 Zulage Grundrohrbogen 90 Grad**
Zulage Grundrohrbogen aus teilporösem Beton mit
Hartgestein_Edelsplitt ohne Sandzusatz für Sicker.
Rohr innen DN 100.
Bogen 90 Grad.
Menge: 4,000 St

**2.6.70 Zulage Grundrohrabzweig 90 Grad**
Zulage Grundrohrabzweig aus teilporösem Beton mit
Hartgestein_Edelsplitt ohne Sandzusatz für Sicker.
Rohr innen DN 100
mit Anschlussstück für
Rohr aus nichtrostendem Stahl, Werkstoff-Nr. 1.4571.
Menge: 2,000 St

**2.6.80 Rohrdurchführung herstellen Flügelwand WL 10 und 40 DN 100 Anschluss Grundrohr**
Rohrdurchführung einschließlich Verschluss herstellen.
Rohrdurchführung DN 100 mit freiem Austritt in
Böschung.
Verwendungszweck = Entwässerung Grundrohr.
Einbauort Ausführung für Flügelwanddurchführung
mit sichtseitger Vormauerung.
Überstand Sichtseite 10 cm.
Bauteildicke m 0,40 + 0,25
Rohrdurchführung aus nichtrostendem Stahl,
Werkstoff-Nr. 1.4571,
Ausführung mit Mittelflansch,
Dichtung gegen nicht drückendes Wasser,
Dichtung einseitig.
Anschluss an das Grundrohr herstellen.
Sämtlicher Material liefern.
Menge: 2,000 St

**2.6.90 Froschklappe liefern u. einbauen**
Auslaufstücke mit geschlitzter Froschklappe
für Kunststoffrohrleitung liefern und einbauen.
Rohr DN 100.
Menge: 2,000 St

**2.6.100 DB-Brückenablauf M-ENT 1 einbauen**
Oberflächenentwässerung von Ingenieurbauwerk(en)
nach RiZ M-ENT 1 herstellen.
DB-Brückenablauf für Schotterbrücken liefern und
einbauen.
Einschließlich Einbau der Fugeneinlage zwischen
Betonrand des Schutzbetons und dem Ausatzstück und
Verfüllung mit Normalsand nach Ril 804.9020.
Ablauf mit Kugelrost für Betonplattendicke d= 300 mm,
Gehäuse für SML-Anschluss DN 200,
abflussstutzen für Anschluss an
SML-Rohr, DIN 19522,
Flanschring mit Rost aus Gusseisen,
mit 6 Sickeröffnungen,
Rost-Einlaufquerschnitt 240 m²,
Befestigungsschraube aus Werkstoff 1.4301,
Gewicht etwa 130 kg.
Anschluss an Abdichtung des Überbaus herstellen.
Abgerechnet wird nach Anzahl der eingebauten
Brückenabläufe.
Menge: 7,000 St

**2.6.110 Gusseiserne Rohrleitung herstellen Überbau (Gewölbe)*DN/ID 200 Besch. ZTV-ING***
Gusseiserne Rohrleitung für Brückenentwässerung aus
muffenlosen Rohren und Formstücken (u.a. Bögen,
Abzweige), einschl. Anschlüsse (u.a. an Brückenablauf)
und Befestigungen herstellen.
Anschlüsse sind mit Formstücken herzustellen.
Formteile werden nicht gesondert vergütet.
Abgerechnet wird nach der Länge in der Achse der
Rohrleitung.
Einbauort = Überbaubereich (in Bestansbogen,
Füllbeton),
in den Viertelspunkten der Gewölbe.
Rohr DN/ID 200.
Korrosionsschutz nach ZTV-ING, Teil 4, Abschnitt 3.
System nach Tabelle "Korrosionsschutzsystem" im Anhang
A, Bauteil-Nr. 3.3.3.
Überstand Sichtseite 10 cm.

Kernbohrung für Rohrdurchführung durch bestehenden
Stahlbetonbogen wird gesondert vergütet.
Anschlussleitung im Durchführungsbereich fachgerecht
einbauen und Aussparung mit Trasszementmörtel
fachgerecht schließen.
Menge: 25,000 m

**2.6.120 Kernbohrungen Stahlbetonbogen herst. Tiefe 0,6-0,9 m, DU = 250 - 300 mm**
Kernbohrungen nach Unterlagen des AG herstellen.
Kernbohrungen durch bestehende Stahlbetonbogen.
Material: Stahlbeton der Druckfestigkeitsklasse über
C 25/25 bis C 35/45.

Arbeitsebene: OK Gewölberücken.
Bohrdurchmesser: 250 bis 300 mm
für Entwässerungsleitung DN 200
Bohrlänge: 0,60 bis 0,90 m
nach Unterlagen des AG
Neigung: geneigt

Kernbohrungen für Durchführungen von
Rohren oder Leitungen,
Gusseiserne Rohrleitung DN 200 für Entwässerung.
Ggf. erforderliche Arbeitsgerüste sind
einzukalkulieren.
Gesamtes Abbruchgut nach Wahl des AN verwerten.
Menge: 2,000 St

**2.6.130 Rohrdurchführungen erneuern**
Rohrdurchführungen erneuern.
Vorhandene Entwässerungsleitungen im Bereich der
Viertelspunkte (Pfeilerbereiche) ausbauen.
Verfahren = nach Wahl des AN (z.B. durch Ausbohren).
Vorhandene Leitung DN 150.
Gesamtes Abbruchgut nach Wahl des AN verwerten.
Menge: 4,000 St

**2.6.140 Dichtigkeitsprüfg. d.Entwäss.einr.**
Dichtigkeitsprüfung der Entwässerungseinrichtung
durch Füllprobe.
Provisorischer Verschluss der Leitungsaustritte ein-
und ausbauen. Einschließlich Lieferung des Wassers
und schadloser Ableitung des Wassers nach Beendigung
der Prüfung in den Vorfluter.
Vorfluter = vorhandene Straßengräben.
Vollständige Füllung der Rohrleitungen und Brückenabläufe,
Markierung der Wasserstände.
Standzeit = 1 h.
Menge: 1,000 St

**2.6.150 Vorh. Entwässerungsgaben neu profilieren**
Vorhandenen Entwässerungsgraben neu profilieren.
Graben beidseitig neben Bahngleis im Bereich hinter
Widerlager Nord bis Bundesstraße B 4 neu profilieren.
Graben führt bei Niederschlag Wasser.
Sohlenbreite = 0,50 bis 1,20 m.
Grabentiefe über 0,40 bis 0,90 m.
Böschungsneigung 1:1,5.
Boden profilgerecht lösen und seitlich einebnen.
Mittlere Aushubmenge über 0,30 bis 0,60 m3/m.
Menge: 56,000 m

**2.6.160 Rinne mit Pflast. aus Nst. herst. Muldenrinne*St. 100/100/100 Granit*5-zeilig*Fundamentbeton Fuge Typ A**
StL-Nr. 22311542645151190
Rinne mit Pflastersteinen aus Naturstein herstellen.
Mehrzeilige Rinne ist mit beidseitigen Schnurkanten
herzustellen.
Muldenrinne nach Unterlagen des AG.
Format für Rastermaß des Pflastersteins = 100/100/100
mm.
Pflasterstein aus Granit.
Breite 5-zeilig.
Beton für Fundament und Rückenstütze mit einer Druckfestigkeit (Einzelwert) am Bohrkern von mind. 12 MPa.
Rückenstütze nach Unterlagen des AG.
Fuge aus Fugenmörtel Typ A mit Zementmörtel 0/2.
Druckfestigkeit zwischen 40 MPa und 70 MPa im Mittel.
Biegezugfestigkeit mind. 6 MPa im Mittel und mind. 5
MPa im Einzelwert. Widerstand gegen Frost-Taumittel-
Beanspruchung max. 500 g/m2 Masseverlust im Einzelwert
mit dem CDF-Test. Haftzugfestigkeit mind. 1,5 MPa im
Mittel und mind. 1,2 MPa im Einzelwert. Statischer
E-Modul mind. 17000 MPa, max. 22000 MPa im Einzelwert.
Verlegung 'hinter Uferwand.'
Menge: 55,000 m
Zuordnung: 115

#### Abschnitt 2.7 Baubehelfe, Gerüste

*Hinweis*
Hinweis zu Gerüsten und Baubehelfen:

Es gilt die DIN EN 12812.
Ausführung des Traggerüstes als Trag- und
Schalungsgerüst zur Herstellung der Fahrbahnplatte, der
Kragarme und Kappen.
Schalungsteile gehören zum Traggerüst und sind
entsprechend nachzuweisen.

Notwendige Erdarbeiten sowie Wasserhaltungsmaßnahmen für eventuelle Gründungsarbeiten werden nicht
gesondert vergütet.
Umsetzen der Gerüste wird nicht gesondert vergütet.

Mehraufwand bei der Bauausführung infolge der tiefen
Einschnittböschung mit einer Neigung von 1:1,5 ist in
die Positionen der Gerüste und Baubehelfe einzurechnen.

Sämtliche Baubehelfe und Gerüste sind der zuständigen
Wasserbehörde rechtzeitig zur Prüfung und Genehmigung
vorzulegen.

Für die termingerechte Beschaffung der geprüften
Unterlagen ist der AN verantwortlich.
Die Prüfung und Abnahme der Gerüste erfolgt durch den
Prüfer des AN auf Kosten des AN.

**2.7.10 Baubehelfe und Gerüste herstellen**
Baubehelfe und Gerüste herstellen

Sämtliche Baubehelfe, Geräte, Trag- und Schalgerüste,
Schutzgerüste über Gewässer, Gerüste/ Montagegerüste/
Montagehilfseinrichtungen/ Arbeitsgerüste/ Schutzzelte
nach statisch, konstruktiven und sicherheitstechnischen
Erfordernissen herstellen, ggf. auch mehrfach umsetzen
bzw. umbauen, vorhalten, unterhalten und wieder
beseitigen.

Notwendige Erdarbeiten werden nicht gesondert vergütet.
Einzurechnen sind alle zur sachgemäßen Inbetriebnahme
der Baubehelfe erforderlichen Nebenleistungen wie
Baugruben-, Verbau- und Gründungsarbeiten, Stahlbau-
und Betonarbeiten (z.B. Fundamente/ Gründungen etc.),
Abbrucharbeiten sowie sonstige Vor- und Nacharbeiten,
inkl. Material.
Beim Abbau anfallendes Material geht in Eigentum des AN
über und wird beseitigt.
Fundamente/Gründungen für Baubehelfe/Gerüste restlos
abbrechen und beseitigen.
Ausführungsart nach Wahl des AN.
Gerüsthöhe über 10 bis 14 m .
Erforderliche Einrichtungen zum Schutz der Umwelt
einbauen, vorhalten, unterhalten und ggf. betreiben.
Gerüst einschl. Einhausung für sämtliche Arbeiten am
Natursteinmauerwerk (Strahlarbeiten, Verfugungsarbeiten
usw.)
Eine Verunreinigung des Gewässers durch
umweltschädliche Stoffe ist auszuschließen.

Vor der Ausführung der Baubehelfe/Gerüste ist dem AG
mindestens (soweit nicht schon entspr. o.g. Punkten der
ZTV-ING erfüllt) eine aussagekräftige
Konstruktionsskizze zum Gesehenvermerk vorzulegen.
Erforderliche Aufwendungen für Berechnungen bzw.
Skizzen/Ausführungsunterlagen, Prüfung und Abnahme
(unterzeichnetes Abnahemeprotokoll an AG übergeben)
sind in die entsprechenden Positionen des LV
"Baubehelfe"
einzurechnen.

Benutzte Flächen entsprechend dem ursprünglichen
Zustand ordnungsgemäß herrichten.
Der AN hat sich vor Beginn der Baumaßnahme über die
örtlichen Randbedingungen zu informieren.
Menge: 1,000 Psch

**2.7.20 Bauzeitliche Sicherung des Bestandes**
Bauzeitliche Sicherung des Bestandes.
Bauzeitliche Sicherung der verbleibenden Bauwerksteile
der Brückenkonstruktion (Gewölbe, Pfeiler, Stirnwände,
Kämpfer, Gründung) während der Instandsetzungsarbeiten.

Sicherung der verbleibenden Bauwerksteile der
Brückenkonstruktion nach statischen, konstruktiven und
sicherheitstechnischen Erfordernissen herstellen,
vorhalten, unterhalten und beseitigen.
Sicherung während der gesamten Bauzeit.
Sämtliche Sicherungsmaßnahmen (z.B. Abstützungen,
Aussteifungen, Abspannungen usw.)
erfolgen nach Wahl des AN in Abstimmung mit AG.
Ggf. Gründung für Sicherungsmaßnahme herstellen,
vorhalten und beseitigen.

Ausführungsunterlagen einschl. Standsicherheitsnachweis
für die Sicherungsmaßnahmen sind in die Position
"Standsicherheitsnachweise für Baubehelfe" bzw.
"Ausführungszeichnungen für Baubehelfe"
einzukalkulieren.

Bei Abbruch oder Zerstörung ist der Bestand durch den
AN neu herzustellen. Die Mehraufwendungen werden
nicht gesondert vergütet und sind in die Pos.
einzukalkulieren.
Menge: 1,000 Psch

#### Abschnitt 2.8 Installations- und Schlosserarbeiten

*Hinweis*
GELÄNDER

**2.8.10 Stahlgeländer einbauen*Stahl H = 1100 mm*Verz./EP/PUR**
StL-Nr. 22412131391290091
Geschweißtes Stahlgeländer nach Unterlagen des AG einbauen.
Abrechnung nach Länge des Handlaufs zwischen den
Achsen der Endpfosten bzw. Endstäbe.
Geländer 'auf Brücke und Flügel.'
Baustoff = Stahl
Höhe des Geländers 1100 mm.
Ausbildung 'als Holgeländer mit zwei Zwischenholmen
nach RiZ A-Gel 6 mit Fussleiste n. RiZ A-Gel 8
einschließlich Dehnfugen nach RiZ A-Gel 10 und A-Gel
13.'
Verankerung 'nach RiZ A-Gel 15 wird gesondert
vergütet.'
Korrosionsschutz: Geländer feuerverzinken, zu beschichtende Flächen sweep-strahlen. Zwei Zwischenbeschichtungen auf Epoxidharz-Grundlage nach Blatt 87, Sollschichtdicke je 80 mym. Deckbeschichtung auf Polyurethan-Grundlage nach Blatt 87, Sollschichtdicke 80
mym.
Menge: 96,000 m
Zuordnung: 121

**2.8.20 Geländerverankerung einbauen Verz./EP/PUR**
StL-Nr. 2241213379901
Verankerung für Geländer nach Unterlagen des AG einbauen.
Einbau 'auf Randkappen der Brücke und Flügel.'
Verankerung 'nach RZ A-Gel 15 (804.9060).
Bohrlöcher für die Verbundanker herstellen, in
Stahlbeton.
Anker= Verbundanker M 16
mit Zulassung für gerissenen Beton,
4 Anker pro Fußplatte.
Anker und Verbindungsmittel aus nichtrostendem Stahl
der Stahlgruppe A4
Werkstoff 1.4401 oder 1.4571 nach DIN EN 10088 bzw.
DIN ISO 3506.
Zwischen Beton und Fußplatte des Pfostens
Ausgleichsschicht aus wasserdichten, frost- und
tausalzbeständgen, standfesten Reaktionsmörtel
herstellen (Prüfzeugnis erforderlich.'
Korrosionsschutz: Fußplatte feuerverzinken, zu beschichtende Flächen sweep-strahlen. Zwei Zwischenbeschichtungen auf Epoxidharz-Grundlage nach Blatt 87,
Sollschichtdicke je 80 mym. Deckbeschichtung auf PolyurethanGrundlage nach Blatt 87, Sollschichtdicke 80 mym.
Menge: 41,000 St
Zuordnung: 121

*Hinweis*
ÜBERBAUABSCHLUSS

**2.8.30 Fahrbahnabschlussprofil einbauen Überbauabschluss Achse 10 gem. RiZ S-WIB 20 und S-WIB30**
Fahrbahnabschlussprofil für Abdichtung nach Unterlagen
des AG einbauen einschl. aller benötigten Befestigungsmittel und Zubehör (Klemmleiste, Elastomer-Tropfbahn,
bituminöser Verguss).
Ausbildung gemäß Detail 3 auf Bauwerksplan (Ril
804.6101, Bild 13.
Einbauort = Überbauabschluss Achse 10.
Abgerechnet wird nach Länge der Konstruktion (ohne
Gesimsausbildung) in der Profilachse, horizontal.
Abschlussprofil T 120,
Verankerung = Betonanker Du= 16 mm, L= 100 mm /150 mm,
e= 300 mm.
Korrosionsschutz: Stahlflächen feuerverzinkten.
Einschließlich Mehraufwendungen für das nachträgliche
Einbetonieren des Stahlwinkels sowie einschließlich
aller
Befestigungsmittel.
Menge: 3,300 m

**2.8.40 Fahrbahnabschlussprofil einbauen Überbauabschluss Achse 40 gem. RiZ S-WIB 20 und S-WIB30**
Fahrbahnabschlussprofil für Abdichtung nach Unterlagen
des AG einbauen einschl. aller benötigten Befestigungsmittel und Zubehör (Klemmleiste, Elastomer-Tropfbahn,
bituminöser Verguss).
Ausbildung gemäß Detail 3 auf Bauwerksplan (Ril
804.6101, Bild 13.
Einbauort = Überbauabschluss Achse 40.
Abgerechnet wird nach Länge der Konstruktion (ohne
Gesimsausbildung) in der Profilachse, horizontal.
Abschlussprofil T 120,
Verankerung = Betonanker Du= 16 mm, L= 100 mm /150 mm,
e= 300 mm.
Korrosionsschutz: Stahlflächen feuerverzinkten.
Einschließlich Mehraufwendungen für das nachträgliche
Einbetonieren des Stahlwinkels sowie einschließlich
aller
Befestigungsmittel.
Menge: 3,300 m

#### Abschnitt 2.9 Abdichtung, Fugen

*Hinweis*
ABDICHTUNG

**2.9.10 Betonunterlage vorbereiten zwischen Kappen*Oberfl. waager. Vorb.nach Wahl AN*entf. von Zement entsorgen**
StL-Nr. 22412410808101021
Betonunterlage nach Unterlagen des AG vorbereiten. Vorbereitete Flächen säubern.
Bauteil = Überbau zwischen den Kappen.
Oberfläche waagerecht bis 20 v.H. geneigt.
Vorbereitungsverfahren = Betonunterlage nach Wahl des
AN vorbereiten.
Zementschlämme und minderfeste Schichten entfernen.
Abfall entsorgen.
Menge: 133,000 m2

**2.9.20 Betonunterlage vorbereiten*Oberfl. waager. Teilflächen*Vorb.nach Wahl AN entf. von Zement*entsorgen**
StL-Nr. 22412410899111021
Betonunterlage nach Unterlagen des AG vorbereiten. Vorbereitete Flächen säubern.
Bauteil '= Überbau und Flügel im Kappenbereich.'
Oberfläche waagerecht bis 20 v.H. geneigt.
Ausführung in Teilflächen.
Vorbereitungsverfahren = Betonunterlage nach Wahl des
AN vorbereiten.
Zementschlämme und minderfeste Schichten entfernen.
Abfall entsorgen.
Menge: 90,000 m2

**2.9.30 Bituminösen Voranstrich Überbau zw. den Kappen Dichtungsschicht Auf Beton Verfahren Wahl AN Bis 200 g/m2**
Voranstrich aus Bitumenlösung herstellen.
Bauteil = Überbau zwischen den Kappen.
Voranstrich für Dichtungsschichten
auf Beton
im Verfahren nach Wahl des AN aufbringen.
Verbrauch bis 200 g/m2.
Menge: 133,000 m2

**2.9.40 Bituminösen Voranstrich Überbau u. Flügel im Kappenbereich Dichtungsschicht Auf Beton Verfahren Wahl AN Bis 200 g/m2**
Voranstrich aus Bitumenlösung herstellen.
Bauteil = Überbau und Flügel im Kappenbereich.
Voranstrich für Dichtungsschichten
auf Beton
im Verfahren nach Wahl des AN aufbringen.
Verbrauch bis 200 g/m2.
Menge: 90,000 m2

**2.9.50 Dichtungssch. aus 2 Bitbahnen herst Zwischen Kappen**
StL-Nr. 2241231281090
Dichtungsschicht aus zwei Bitumen-Schweißbahnen gemäß
ZTV-ING, Teil 6, Abschnitt 2 nach Unterlagen des AG
herstellen. Dichtungsschicht an bestehende Abdichtungen, Konstruktionen, Durchdringungskörper und sonstige
Einbauten anschließen. Anschlussflächen sind vorzubereiten. Das Einbauen von Verstärkungsstreifen und
Schutzlage wird gesondert vergütet.
Bauteil = Überbau zwischen den Kappen.
Bitumen-Schweißbahn '= Polymerbitumen-Dichtungsbahn
nach DIN EN 13969 die der DIN V 20000-202 entsprechen.
Aufbringen der 1. Lage im Gieß- und Einwalzverfahren.
Bitumenvoranstrich auftragen.'
Menge: 60,000 m2

**2.9.60 Dichtungssch. aus 2 Bitbahnen herst Unter Kappen**
StL-Nr. 2241231282090
Dichtungsschicht aus zwei Bitumen-Schweißbahnen gemäß
ZTV-ING, Teil 6, Abschnitt 2 nach Unterlagen des AG
herstellen. Dichtungsschicht an bestehende Abdichtungen, Konstruktionen, Durchdringungskörper und sonstige
Einbauten anschließen. Anschlussflächen sind vorzubereiten. Das Einbauen von Verstärkungsstreifen und
Schutzlage wird gesondert vergütet.
Bauteil = Überbau im Kappenbereich.
Bitumen-Schweißbahn '= Polymerbitumen-Dichtungsbahn
nach DIN EN 13969 die der DIN V 20000-202 entsprechen.
Aufbringen der 1. Lage im Gieß- und Einwalzverfahren.
Bitumenvoranstrich auftragen.'
Menge: 60,000 m2

**2.9.70 Heißbitumendeckaufstrich herst. Überbau zw. den Kappen**
Heißbitumendeckaufstrich nach RiL 804.6101 herstellen.
Bauteil = Überbau zwischen den Kappen.
Heiß zu verarbeitendes Bitumen-Deckaufstrichmittel,
ungefülltes Bitumen 100/25 nach DIN EN 13305
in einer Lage.
Verfahren nach Wahl des AN
auf vorhandenes Abdichtungspaket aufbringen.
Menge: 133,000 m2

**2.9.80 Heißbitumendeckaufstrich herst. Überbau u. Flügel im Kappenbereich**
Heißbitumendeckaufstrich nach RiL 804.6101 herstellen.
Bauteil = Überbau im Kappenbereich.
Heiß zu verarbeitendes Bitumen-Deckaufstrichmittel,
ungefülltes Bitumen 100/25 nach DIN EN 13305
in einer Lage.
Verfahren nach Wahl des AN
auf vorhandenes Abdichtungspaket aufbringen.
Menge: 90,000 m2

**2.9.90 Abdichtungsabschluss unter Randkappe herstellen**
Abdichtungsabschluss unter Randkappe im Überbau- und
Flügelbereich nach Ril 804.6101, Bild 1,
aus Elastomer DIN 7865 Profilbreite 450.
Kappenfugenband K 40 Tricosal o. glw.
Angaben im Bieterangaben-Verzeichnis über
Fabrikat:'

....................................................'.
Banddicke C = 3 mm,
Anzahl der Sperranker H 20 = 3 Stück,
bitumenverklebt,
liefern und einbauen.
Menge: 112,000 m

**2.9.100 Schutzbeton für Abdichtung herst. Überbau zw. den Kappen, d= 5 cm C 25/30, mattenbewehrt**
Schutzbeton für Abdichtung einschließlich ggf.
erforderlicher Schalung nach Zeichnung herstellen. Ggf. erforderliche Schalung vorhalten und beseitigen.
Druckfestigkeitsklasse C25/30 mit einem Größtkorn
von 8 mm.
Einbauort = Überbau zwischen den Kappen.
Dicke = 5 cm.
Bewehrung = Betonstahlmatte, N 141 d = 3 mm mit
glatter Oberfläche und einer Maschenweite von 50 mm.
Dehnfugen anlegen.
Kanten vor Übergangskonstruktionen bzw. Überbauenden
sind zu schalen.
Menge: 135,000 m2

**2.9.110 Betonunterlage vorbereiten 'erdberührte Betonflächen' Oberfl.senkrecht Vorb.nach Wahl Abtr. von Besch. Stoffe entfernen**
Betonunterlage nach Zeichnung vorbereiten. Vorbereitete Flächen säubern.
Bauteil = erdberührte Betonflächen.
Oberfläche über 20 v.H. geneigt bis senkrecht.
Vorbereitungsverfahren = Betonunterlage nach Wahl des
AN vorbereiten.
Beschichtungen und Nachbehandlungsfilme sowie Verunreinigungen abtragen.
Beim Vorbereiten anfallende Stoffe in Eigentum des AN
übernehmen und von der Baustelle entfernen.
Menge: 40,000 m2

**2.9.120 Bituminösen Widerl.+Flüglwd. Erdber.Flächen Auf Beton Verfahren Wahl AN Bis 200 g/m2**
Voranstrich aus Bitumenlösung herstellen.
Bauteil = Widerlager und Flügelwand.
Voranstrich für erdberührte Flächen
auf Beton
im Verfahren nach Wahl des AN aufbringen.
Verbrauch bis 200 g/m2.
Menge: 40,000 m2

**2.9.130 Bit. Dichtungsaufstri. Widerl.+Flüglwd. Ungef. Bitumen Heißspritzen Zwei Arbeitsg. Schichtdicke 2 mm**
Bituminösen Dichtungsaufstrich für erd- bzw. wasserberührte Flächen herstellen.
Bauteil = Widerlager und Flügelwand.
Dichtungsaufstrich aus ungefülltem Bitumen.
Dichtungsaufstrich im Heißspritzverfahren aufbringen.
Zwei Arbeitsgänge.
Trockenschichtdicke min. 2 mm.
Menge: 40,000 m2

*Hinweis*
FUGEN

**2.9.140 Querfuge in Schutzbeton herstellen**
Querfuge in Schutzbeton herstellen.
Fugenband einbauen.
Fugenband = bituminös eingeklebtes Längsfugenband
entspr. RiL 804.6101, Bild 8.
Siehe hierzu Bauwerksplan, Detail 1.
Menge: 8,000 m

**2.9.150 Fuge zw. Randkappe und Schutzbeton verschließen**
Fugenvergussmasse einbringen.
Bauteil = Überbau, Fuge zwischen Randkappe und
Schutzbeton.
Dicke der Schicht bis 5 cm.
Fugenbreite 20 bis 40 mm.
Fugenspalt z.B. mit Druckluft, Zopfbürste etc. säubern,
soweit erforderlich trocknen.
Fugen Fugenmasse nach ZTV Fug 1-StB verschließen,
einschließlich Unterfüllstoff (z.B. Rechteckprofile).
Menge: 80,000 m

**2.9.160 Bauwerksfuge herstellen*Fug 3**
StL-Nr. 224123205970000
Bauwerksfuge nach Unterlagen des AG herstellen. Fu-
genbänder und Fugeneinlagen einbauen. Stöße und Verbindungen herstellen.
Bauteil '= Kappe unterstrom und Kappe oberstrom
einschl. Kabelkanal.'
Fuge in Gesims und Kappe nach RiZ "Fug 3" ausbilden.
Menge: 23,000 m

**2.9.170 Raumfuge in Natursteinverblendmauerwerk herstellen, 30 mm**
Raumfuge in Natursteinverblendmauerwerk
herstellen,
Ausführung als lotrechte Raumfuge
nach Unterlagen des AG.
Raumfuge zwischen Bestandsbauwerk und neuen
Flügelwänden Achse 10 und 40.
Raumfuge sichtseitig dauerelastisch verfugen.
Fugenfüllung mit an den Fugenflächen haftender,
alterungsbeständiger Dichtungsmasse für Naturstein
erstellen.
Unterfüllstoff (rund) einbauen.
Fugen reinigen, ggf. trocknen und nach Anweisung des
Herstellers der Dichtungsmasse vorbehandeln und
schließen.
Fugenquerschnitt Dichtmasse:
Breite ca. 30 mm
Tiefe: ca. 20 mm
Farbe: grau in Anlehnung an Mörtelfuge nach Muster.

Ansichtsfläche der dauerelastischen Dichtmasse
durch geeignetes Strahlmittel strahlen und
in der Oberflächenstruktur den Natursteinfugen
angleichen. Strahlmittel aufnehmen und beseitigen.

Abrechnungslänge: lotrechte Länge Wandhöhe
Menge: 8,000 m

**2.9.180 Fugeneinlage einbauen*Hartschaum**
StL-Nr. 2241232309199
Fugeneinlage nach Unterlagen des AG einbauen.
Bauteil '= Raumfuge im Bereich Widerlager Achse 10 und
40
zwischen Bestandsbauwerk und neuen Flügelwänden.'
Einlage aus Hartschaumplatten.
Dicke '3 cm.'
Menge: 7,000 m2
Zuordnung: 123

**2.9.190 Verschluß Raumfuge zw. WL u. Flügel**
Abdichtung der Raumfuge zwischen Widerlager und Flügel
Achse 10 und 40 gem. DB RiZ s-WIB 12 herstellen.
Verschluß der Raumfuge erdseitig mit
Tricoflex-Abklebesystem der Firma Tricosal od. glw.
Menge: 10,000 m

**2.9.200 Raumfuge in Natursteinverblendmauerwerk herstellen, 30 mm**
Raumfuge in Natursteinverblendmauerwerk
herstellen,
Ausführung als lotrechte Raumfuge
nach Unterlagen des AG.
Raumfuge Stirnwand Gewölbebrücke im Bereich
Pfeiler Achse 20 und 30.
Raumfuge sichtseitig dauerelastisch verfugen.
Fugenfüllung mit an den Fugenflächen haftender,
alterungsbeständiger Dichtungsmasse für Naturstein
erstellen.
Unterfüllstoff (rund) einbauen.
Fugen reinigen, ggf. trocknen und nach Anweisung des
Herstellers der Dichtungsmasse vorbehandeln und
schließen.
Fugenquerschnitt Dichtmasse:
Breite ca. 30 mm
Tiefe: ca. 20 mm
Farbe: grau in Anlehnung an Mörtelfuge nach Muster.

Ansichtsfläche der dauerelastischen Dichtmasse
durch geeignetes Strahlmittel strahlen und
in der Oberflächenstruktur den Natursteinfugen
angleichen. Strahlmittel aufnehmen und beseitigen.

Abrechnungslänge: lotrechte Länge Wandhöhe
Menge: 15,000 m

**2.9.210 Verschluß Raumfuge Stirnwand**
Abdichtung der Raumfuge in Stirnwand Gewölbebrücke im
Bereich Pfeiler Achse 20 und 30 gem. DB RiZ s-WIB 12
herstellen.
Verschluß der Raumfuge erdseitig mit
Tricoflex-Abklebesystem der Firma Tricosal od. glw.
Menge: 15,000 m

*Hinweis*
SONSTIGES

**2.9.220 Schutzeinrichtung bereitstellen Überbau*Fläche 250 m2 Beleucht./Heizng*mit Einhausung**
StL-Nr. 2241249211432
Witterungsbedingte Schutzeinrichtung entsprechend statischen, konstruktiven, sicherheitstechnischen, ausrüstungstechnischen und umwelttechnischen Erfordernissen
nach Unterlagen des AG bereitstellen. Zur Baustelle anfahren, abladen, wieder aufladen und von der Baustelle
abfahren.
Schutzeinrichtung bei Nichteinsatz vorhalten, einsetzen, vorhalten, unterhalten und betreiben wird gesondert vergütet.
Bauteil = Überbau.
Grundfläche mind. 250,00 m2.
Schutzeinrichtung mit Beleuchtung und Heizung.
Schutzeinrichtung mit dichtem Auffangboden und dichter
Umkleidung (Einhausung).
Menge: 1,000 Psch

**2.9.230 Schutzeinr. b. Nichteinsatz vorhal.**
StL-Nr. 224124923
Witterungsbedingte Schutzeinrichtung bei Nichteinsatz
auf der Baustelle gemäß zeitlichen Vorgaben nach Unterlagen des AG vorhalten. Außer den vollen Monaten werden
Teilzeiten nach Tagen zu 1/30 des Einheitspreises vergütet.
Menge: 1,000 Mt

#### Abschnitt 2.10 Maurer- und Instandsetzungsarbeiten

*Hinweis*
Hinweis zu den Instandsetzungsarbeiten:
Mehraufwendungen infolge der zeitlich versetzten
Ausführung der Instandsetzungsarbeiten werden nicht
gesondert vergütet und sind in die nachfolgenden
Positionen einzukalkulieren.

*Hinweis*
Hinweis zu Maurer- und Instandsetzungsarbeiten:

Das vorgesehene Neumaterial muss in Gesteinsart,
Textur, Struktur, Wasseraufnahme, Farbe und Abmessungen
dem Bestand entsprechen, einschl.
Sichtflächenbearbeitung.

Für alle Mauerwerksfugen gilt: Der genaue Farbton ist
in Abstimmung mit dem AG nach Probe festzulegen. Kosten
für Probeflächen werden nicht gesondert vergütet.

Sämtliches Abbruchgut bei der Natursteinsanierung der
vorhandenen und wiederverwendbaren Natursteine infolge
der Entfernung von defektem Fugenmörtel,
Krustenentfernung und Entfernung anderer
Verunreinigungen, Natursteinreinigung (z.B. mittels
Pulverstrahlverfahren) etc., geht in Eigentum des AN
über und ist fachgerecht zu verwerten bzw. zu
entsorgen.
Daraus folgende Mehraufwendungen werden nicht gesondert
vergütet und sind in die nachfolgenden Positionen der
Natursteinarbeiten einzukalkulieren.

**2.10.10 Mauerwerk reinigen**
Mauerwerk reinigen
Mauerwerk aus Naturstein schonend von Verschmutzungen,
Bewuchs und Bemoosung und mürbem Fugenmörtel reinigen.
Verfahren nach Wahl des AN in Abstimmung mit dem AG
(Wirbelstrahlverfahren o. ä.).
Mauwerksflächen der Stirnwände und Pfeiler der Gewölbebrücke sowie der Uferwände im Anschluss an das Bauwerk,
ober- und unterstromseitig.
Gesteinsart = Granit.
Strahlgut und Schutt sind aufzufangen, gehen in
Eigentum des AN über und sind von der Baustelle zu
entfernen.
Es dürfen kein Strahlgut und Schutt in die Bere
gelangen.
Abplanungen und das Erstellen von Schutzrüstungen
werden nicht gesondert vergütet und sind in die
Position einzurechnen.
Menge: 350,000 m2

*Hinweis*
Hinweis zu nachfolgender OZ:
Kontrolle des Mauerwerks nach erfolgtem Strahlen.

**2.10.20 Kontrolle des Mauerwerks**
Kontrolle des Mauerwerks hinsichtlich vorhandener
Schad- und Fehlstellen (z.B. schadhafte bzw. gerissene
Fugen, gerissene bzw. ausgebrochene Steine usw.).
Die Kontrolle beinhaltet die augenscheinliche Prüfung,
ein vorsichtiges Abklopfen der Ansichtsflächen sowie
die zeichnerische Dokumentation der Schäden.
Mauerwerksfläche der Stirnwände und Pfeiler der
Gewölbebrücke sowie der Uferwände im Anschluss
an das Bauwerk, ober- und unterstromseitig.
Art = Regelmäßiges Schichtenmauerwerk.
Gesteinsart = Granit.
Menge: 350,000 m2

**2.10.30 Ausbesserungsarbeiten - kleine Schadstellen**
Ausbesserungsarbeiten - kleine Schadstellen.
Kleine Schadstellen an den Natursteinen (Abplatzungen,
Ausbrüche) im Bereich der Stirnmauern und Pfeiler der
Gewölbebrücke (luftseitig) mit farblich abgestimmten
Steinrestaurierungsmörtel ausbessern,
einschl. Vorbereitung und Nachbehandlung,
Steinrestaurierungsmörtel liefern und einbauen.
Ausführung in Einzelflächen
Festlegung der Schadstellen in Abstimmung mit dem AG
und der Bauüberwachung.
Menge: 3,000 m2

**2.10.40 Ausbesserungsarbeiten/Steinersatz - große Schadstellen**
Ausbesserungsarbeiten - große Schadstellen.
Steine mit großen Schadstellen (Abplatzungen, Risse
und Ausbrüche) sowie deformierte Steine in folgenden
im Bereich der Stirnmauern und Pfeiler der
Gewölbebrücke (luftseitig) sowie im Bereich der an die
Brücke anschließenden
Uferwände, ober- und unterstromseitig,
ausbauen und mit Natursteinen des AG ersetzen.
Erforderliche Schneid- und Stemmarbeiten sind
einzukalkulieren. Zwischenraum mit Mörtel verfüllen,
Mörtel liefern.
Fugen auskratzen.
Ausfugen wird gesondert vergütet.
Steinhöhe, Steinbreite entsprechend Bestand.
Steine lagern auf Flächen des AN. Natursteine des AG
vor dem Wiedereinbau reinigen.
Ausführung in Einzelflächen.
Festlegung der Schadstellen/flächen in Abstimmung mit
der Bauüberwachung und dem AG.
Menge: 25,000 m2

**2.10.50 Partieller Steinaustausch - Uferwände**
Partieller Steinaustausch
Partielle Fehlstellen sind mit neuem Natursteinmaterial
zu schließen.
Natursteinmaterial entsprechend Bestand liefern und
einbauen.
Zerstörtes Natursteinmaterial ist auszuwechseln und
verformte Teile sind in ihre ursprüngliche Lage zu
versetzen.
Bauteil = Uferwände, ober- und unterstromseitig, im
Anschluss an Gewölbebrücke.
Oberfläche = Oberfläche senkrecht
Material = Natursteinmauerwerk entspr. Bestand,
Sichtflächen entspr. Bestand.
Mörtel = MG III mit Zusatzmittel Trasszement.
Natursteine und Mörtel liefern und einbauen.
Menge: 10,000 m2

*Hinweis*
Hinweise zur Vormauerung:

Die Positionen zur Vormauerung der Flügelwände
beinhalten folgende zusätzliche Leistungen bzw.
Mehraufwendungen, die nicht gesondert vergütet werden
und in die entsprechenden Positionen einzukalkulieren
sind:

Schneidarbeiten an vorhandenen Natursteinen des AG
auf erforderliche Abmessungen (Länge, Höhe,
Steinstärke)
einschl. ggf. erforderlicher Oberflächenbearbeitung
(Reinigung usw.)
Schneidarbeiten an Neumaterial auf erforderliche
Abmessungen (Länge, Höhe, Steinstärke).
Herstellen einer Musterfläche von ca. 1m x 1m nach
Aufforderung durch den AG.
Liefern und Einbau von Mauerverbindern aus
nichtrostendem Stahl, Stahlgruppe A4 oder A5,
Werkstoff - Nr. 1.4571 oder 1,4571, Länge der
Mauerverbinder l = 40 cm,
Anzahl = 4 Stück pro m²,
ggf. Mörtelhinterfüllungen herstellen.
Mörtel MG III mit Zusatzmittel Trasszement liefern
und einbauen.
Reinigung des Mauerwerkes vor Ausfugen,
Sicherung der Vormauerung während der Herstellung
selbst und während der anschließenden Betonarbeiten,
Sicherung entsprechend stat. und konstruktiven
Erfordernissen nach Wahl des AN, Sicherung herstellen,
vorhalten und entfernen.
Es sind spätestens 2 Wochen vor Ausführung der
Natursteinvormauerung Steinversetzpläne nach ZTV-ING,
Teil 3, Abschnitt 6 zur Genehmigung dem AG vorzulegen.

Natursteinvormauerung mit Alt- und Neumaterial im
Wechsel herstellen.

**2.10.60 Naturst.-Vorm. herst., St.d.AG*Regelm.Schicht-MW Steinh. 20-70 cm**
StL-Nr. 21511924395699900
Vormauerung aus Natursteinen des AG einschließlich Bindersteinen vor dem Betonieren entsprechend statischen
und konstruktiven Erfordernissen nach Unterlagen des AG
einschließlich Form- und Ecksteinen herstellen. Fugen
auskratzen. Ausfugen wird gesondert vergütet.
Vormauerung 'für Flügelnwände.'
Art = Regelmäßiges Schichtenmauerwerk.
Steinhöhe 20 bis 70 cm.
Steinbreite 'entsprechend Bestand.'
Mörtel 'MG III mit Zusatzmittel Trasszement.'
Steine 'lagern auf Flächen des AN.'
Menge: 7,000 m2

*Hinweis*
Hinweis zu nachfolgender OZ:
Neumaterial
Abmessungen der Steine entsprechend Bestand.

**2.10.70 Naturstein-Vormauerung herstellen*Hammerrechtes MW Granit Steinh. 20-70 cm**
StL-Nr. 21511923393190699
Vormauerung aus Natursteinen einschließlich Bindersteinen vor dem Betonieren entsprechend statischen und konstruktiven Erfordernissen nach Unterlagen des AG einschließlich Form- und Ecksteinen sowie deren besondere
Bearbeitung herstellen. Fugen auskratzen. Ausfugen wird
gesondert vergütet.
Vormauerung 'für Flügelwände.'
Art = Hammerrechtes Schichtenmauerwerk.
Gesteinsart = Granit.
Sichtflächen 'entsprechend Bestand.'
Steinhöhe 20 bis 70 cm.
Steinbreite 'entsprechend Bestand '
Mörtel 'MG III mit Zusatzmittel Trasszement.'
Menge: 7,000 m2

**2.10.80 Fugen auskratzen und strahlen. Stirnwände Gewölbe, Uferwände**
Fugen auskratzen und strahlen.
Fugen des vorhandenen Naturstein-Mauerwerks der
Stirnwände und Pfeiler des Gewölbes und der Uferwände
im Anschluss an die Brücke, ober- und unterstrom
(luftseitig)
von Hand auskratzen. Brüchigen, losen Fugenmörtel bis
zum festen Kern entfernen.
Sämtliches Abbruchmaterial geht in Eigentum des AN über
und ist von der Baustelle zu entfernen.
Offen gelegte Fugen strahlen mit geeignetem Verfahren
nach Wahl des AN (Wirbelstrahlverfahren o.ä.) in
Abstimmung mit dem AG.
Art = Regelmäßiges Schichtenmauerwerk.
Gesteinsart = Granit.
Menge: 380,000 m2

*Hinweis*
Hinweis zu nachfolgender OZ:
Mehraufwendungen infolge Ausfugen mit Hand sind in die
nachfolgende Position einzukalkulieren und werden nicht
gesondert vergütet.

**2.10.90 Naturstein- Mauerwerk ausfugen Wand*Granit*Regelm.Schicht-MW**
StL-Nr. 215119419119905
Naturstein- Mauerwerk nach Unterlagen des AG ausfugen.
Abgerechnet werden die Sichtflächen des Mauerwerks.
Mauerwerk für Wand.
Mauerwerk aus Granit.
Mörtel 'MG III mit Zusatzmittel Trasszement.'
Farbton der Fugen 'in Abstimmung mit dem AG/BÜ.'
Art = Regelmäßiges Schichtenmauerwerk.
Menge: 380,000 m2

*Hinweis*
Hinweis zu nachfolgender OZ:
Nach Abschluss der Mauerwerksarbeiten und
-instandsetzung.

**2.10.100 Mauerwerk reinigen. Beschädigte Fugen nachverfugen.**
Mauerwerk reinigen
Mauerwerk aus Naturstein nach Instandsetzungsarbeiten
schonend von allen Verschmutzungen und mürbem
Fugenmörtel reinigen.
Verfahren nach Wahl des AN in Abstimmung mit dem AG.
Mauwerksfläche = gesamtes Bauwerk einschl. Uferwände
im Anschluss an das Bauwerk, ober- und unterstromseitig
.
Beschädigte Fugen nachverfugen.
Art = Regelmäßiges Schichtenmauerwerk
Gesteinsart = Granit.
Strahlgut und Schutt sind aufzufangen, gehen in
Eigentum des AN über und sind von der Baustelle zu
entfernen.
Es dürfen kein Strahlgut und Schutt in die Bere
gelangen.
Abplanungen und das Erstellen von Schutzrüstungen
werden nicht gesondert vergütet und sind in die
Position einzurechnen.
Menge: 380,000 m2

#### Abschnitt 2.11 Betonschutz u. Instands.arb.

*Hinweis*
GEWÖLBEOBERSEITE

**2.11.10 Betonoberfläche untersuchen**
StL-Nr. 22412490899
Betonoberfläche nach Unterlagen des AG durch Abklopfen
auf Fehlstellen (Hohlstellen, Nester usw.) untersuchen.
Fehlstellen mit wetterfester Farbe markieren und nach
Unterlagen des AG dokumentieren.
Bauteil 'Gewölbeoberseite. Abbruchmaterial geht in
Eigenzum des AN über und ist zu beseitigen.'
Menge: 150,000 m2
Zuordnung: 124

**2.11.20 Betonoberfläche strahlen**
Betonoberfläche durch Sandstrahlen von Beschichtungen,
verbundmindernden Verschmutzungen und absandenden oder
mürben Feinmörtelschichten reinigen bis zum gesunden
tragfähigen Betonkorngefüge, aufrauhen und mit ölarmer
Druckluft entstauben.
Strahlsand, Betonschutt und Beschichtungsreste sind
aufzufangen und sind nach Wahl des AN zu verwerten.
Abplanungen und das Erstellen von Schutzrüstungen sind
in den Einheitspreis einzurechnen und werden nicht
gesondert vergütet.
Strahlen sämtlicher instandzusetzender Bauwerksflächen.
Bauteil = Gewölbeoberseite.
Ausführung in Teilflächen.
Menge: 150,000 m2

**2.11.30 Schadhaft. Beton abstemmen bis 3 cm**
Schadhaften Beton bis auf den festen Untergrund
abstemmen einschl. dem Freilegen der Bewehrung nach
Abstimmung mit dem Auftraggeber.
Bauteil = Gewölbeoberseite.
Ausführung in Teilflächen.
Abstemmtiefe bis 3 cm.
Das Abbruchmaterial ist nach Wahl des AN zu verwerten.
Menge: 5,000 m2

**2.11.40 Schadhaft. Beton abstemmen 3-5 cm**
Schadhaften Beton bis auf den festen Untergrund
abstemmen einschl. dem Freilegen der Bewehrung
nach Abstimmung mit dem Auftraggeber.
Bauteil = Gewölbeoberseite.
Ausführung in Teilflächen.
Abstemmtiefe über 3 bis 5 cm.
Das Abbruchmaterial ist nach Wahl des AN zu verwerten.
Menge: 4,000 m2

**2.11.50 Schadhaft. BetoN (Zulage)**
Schadhaften Beton bis auf den festen Untergrund
abstemmen einschl. dem Freilegen der Bewehrung
nach Abstimmung mit dem Auftraggeber.
Bauteil = Gewölbeoberseite.
Ausführung in Teilflächen.
Abstemmtiefe je cm Mehrtiefe über 5 cm hinaus
als Zulage zur Position vor.
Das Abbruchmaterial ist nach Wahl des AN zu verwerten.
Menge: 1,000 m2

*Hinweis*
Alle Rissverdämmungen sowie alle oberflächennahen
Spuren aus der Tränkung sind vor dem Spachtelauftrag
vollständig zu beseitigen.
Feinspachtelung zur Flächenegalisierung.

**2.11.60 Betonunterlage feinspachteln**
Vorbereitete Betonunterlage feinspachteln.
Haftbrücke wird gesondert vergütet.
Bauteil = Gewölbeoberseite.
Unterfläche unterschiedlich geneigt.
Dicke des Feinspachtels bis 5 mm.
Ausführung in Teilflächen.
Menge: 55,000 m2

**2.11.70 PCC-Mörtel/-Beton einbauen**
Zementmörtel/Beton mit Kunststoffzusatz (PCC) auf vorbereiteter Betonunterlage einbauen. Ggf. erforderliche
Schalung herstellen. Haftbrücke wird gesondert
vergütet.
Bauteil = Gewölbeoberseite.
Schichtdicke über 2 bis 3 cm.
Menge: 10,000 m2

**2.11.80 Haftbrücke herstellen**
Haftbrücke auf vorbereiteter Betonunterlage herstellen.
Bauteil = Gewölbeoberseite.
Oberfläche unterschiedlich geneigt.
Stoff = Zementmörtel mit Kunststoffzusatz (PCC).
Haftbrücke für Betonersatzsystem PCC II.
Ausführung in Teilflächen.
Menge: 65,000 m2

**2.11.90 Betonersatz, Ausbruchgröße bis 3 cm**
Lückenloses Aufbringen einer PCC-Haftbrücke in die Ausbruchstellen auf den gut vorgewässerten Betonuntergrund
einschl. nachfolgendem Einbringen des PCC-Mörtels
(PCC I bzw. PCC II) "frisch in frisch" entsprechend den
Ausbruchtiefen und Planziehen mit der angrenzenden
Betonoberfläche.
Für Ausbruchgrößen bis 3 cm.
Bauteil = Gewölbeoberseite.
Ausführung in Teilflächen.
Menge: 5,000 m2

**2.11.100 Betonersatz, Ausbruchgröße 3-5 cm**
Leistung wie vor beschrieben, jedoch für Ausbruchgrößen
über 3 bis 5 cm.
Menge: 4,000 m2

**2.11.110 Betonersatz, Ausbruchgr. (Zulage)**
Leistung wie vor beschrieben, jedoch für Ausbruchgrößen
über 5 cm als Zulage, je 1 cm Mehrdicke.
Menge: 1,000 m2

**2.11.120 Kratz- u. Lunkerspachtelung auftr.**
Kratz- und Lunkerspachtelung auf vorbereitete
Betonflächen der Gewölbeoberseite,
die starke Lunker, poröse Stellen und Rauhtiefen über
1,5 mm usw. aufweisen, nach den Regeln der Putztechnik
mit einem PCC-Feinmörtel auftragen.
Kratz- und Lunkerspachtelung einschl. Haftbrücke
herstellen.
Das Liefern des PCC-Feinspachtels einschl. Haftbrücke
ist in die Position miteinzukalkulieren und wird nicht
gesondert vergütet.
Menge: 50,000 m2

**2.11.130 Riss zementg.Füllst. injiz.(F-I(H))*Oberfl.untersch. Inj. z. Schließen*Riss trocken Rissbr. 0,4-0,8mm*ZS-I Riss glätten**
StL-Nr. 22412442893112012
Riss mit zementgebundenem Füllstoff (ZS-I/ZL-I) nach
Unterlagen des AG injizieren (F-I(H)). Riss vorbereiten, Packer setzen, ggf. verdämmen. Riss nachbehandeln.
Packer und ggf. Verdämmung entfernen. Abrechnung nach
Länge des sichtbaren injizierten Risses.
Bauteil '= Gewölbeoberseite.'
Oberfläche unterschiedlich geneigt.
Injektion zum Schließen.
Feuchtezustand der Risse/Rissufer = trocken.
Rissbreite über 0,4 bis 0,8 mm.
Rissfüllstoff = Zementsuspension (ZS-I).
Risszone nach Füllung mit rotierender Bürste nacharbeiten und glätten.
Menge: 30,000 m
Zuordnung: 124

*Hinweis*
GEWÖLBEUNTERSEITE+KÄMPFER

**2.11.140 Betonoberfläche untersuchen**
StL-Nr. 22412490899
Betonoberfläche nach Unterlagen des AG durch Abklopfen
auf Fehlstellen (Hohlstellen, Nester usw.) untersuchen.
Fehlstellen mit wetterfester Farbe markieren und nach
Unterlagen des AG dokumentieren.
Bauteil 'Gewölbeunterseite, Gewölbestirnseite, Kämpfer.
Abbruchmaterial geht in Eigenzum des AN über und ist zu
beseitigen.'
Menge: 270,000 m2
Zuordnung: 124

**2.11.150 Betonoberfläche strahlen**
Betonoberfläche durch Sandstrahlen von Beschichtungen,
verbundmindernden Verschmutzungen und absandenden oder
mürben Feinmörtelschichten reinigen bis zum gesunden
tragfähigen Betonkorngefüge, aufrauhen und mit ölarmer
Druckluft entstauben.
Strahlsand, Betonschutt und Beschichtungsreste sind
aufzufangen und sind nach Wahl des AN zu verwerten.
Abplanungen und das Erstellen von Schutzrüstungen sind
in den Einheitspreis einzurechnen und werden nicht
gesondert vergütet.
Strahlen sämtlicher instandzusetzender Bauwerksflächen.
Bauteil = Gewölbeunterseite, Gewölbestirnseite,
Kämpfer.
Ausführung in Teilflächen.
Menge: 270,000 m2

**2.11.160 Schadhaft. Beton abstemmen bis 3 cm**
Schadhaften Beton bis auf den festen Untergrund
abstemmen einschl. dem Freilegen der Bewehrung nach
Abstimmung mit dem Auftraggeber.
Bauteil = Gewölbeunterseite, Gewölbestirnseite,
Kämpfer.
Ausführung in Teilflächen.
Abstemmtiefe bis 3 cm.
Das Abbruchmaterial ist nach Wahl des AN zu verwerten.
Menge: 20,000 m2

**2.11.170 Schadhaft. Beton abstemmen 3-5 cm**
Schadhaften Beton bis auf den festen Untergrund
abstemmen einschl. dem Freilegen der Bewehrung
nach Abstimmung mit dem Auftraggeber.
Bauteil = Gewölbeunterseite, Gewölbestirnseite,
Kämpfer.
Ausführung in Teilflächen.
Abstemmtiefe über 3 bis 5 cm.
Das Abbruchmaterial ist nach Wahl des AN zu verwerten.
Menge: 8,000 m2

**2.11.180 Schadhaft. BetoN (Zulage)**
Schadhaften Beton bis auf den festen Untergrund
abstemmen einschl. dem Freilegen der Bewehrung
nach Abstimmung mit dem Auftraggeber.
Bauteil = Gewölbeunterseite, Gewölbestirnseite,
Kämpfer.
Ausführung in Teilflächen.
Abstemmtiefe je cm Mehrtiefe über 5 cm hinaus
als Zulage zur Position vor.
Das Abbruchmaterial ist nach Wahl des AN zu verwerten.
Menge: 2,000 m2

*Hinweis*
Alle Rissverdämmungen sowie alle oberflächennahen
Spuren aus der Tränkung sind vor dem Spachtelauftrag
vollständig zu beseitigen.
Feinspachtelung zur Flächenegalisierung.

**2.11.190 Betonunterlage feinspachteln**
Vorbereitete Betonunterlage feinspachteln. Haftbrücke
wird gesondert vergütet.
Bauteil = Gewölbeunterseite, Gewölbestirnseite,
Kämpfer.
Unterfläche unterschiedlich geneigt.
Dicke des Feinspachtels 2 mm.
Ausführung in Teilflächen.
Menge: 200,000 m2

**2.11.200 PCC-Mörtel/-Beton einbauen**
Zementmörtel/Beton mit Kunststoffzusatz (PCC) auf vorbereiteter Betonunterlage einbauen. Ggf. erforderliche
Schalung herstellen. Haftbrücke wird gesondert
vergütet.
Bauteil = Gewölbeunterseite, Gewölbestirnseite,
Kämpfer.
Schichtdicke über 2 bis 3 cm.
Menge: 40,000 m2

**2.11.210 Haftbrücke herstellen**
Haftbrücke auf vorbereiteter Betonunterlage herstellen.
Bauteil = Gewölbeunterseite, Gewölbestirnseite,
Kämpfer.
Oberfläche unterschiedlich geneigt.
Stoff = Zementmörtel mit Kunststoffzusatz (PCC).
Haftbrücke für Betonersatzsystem PCC II.
Ausführung in Teilflächen.
Menge: 240,000 m2

**2.11.220 Betonersatz, Ausbruchgröße bis 3 cm**
Lückenloses Aufbringen einer PCC-Haftbrücke in die Ausbruchstellen auf den gut vorgewässerten Betonuntergrund
einschl. nachfolgendem Einbringen des PCC-Mörtels
(PCC I bzw. PCC II) "frisch in frisch" entsprechend den
Ausbruchtiefen und Planziehen mit der angrenzenden
Betonoberfläche.
Für Ausbruchgrößen bis 3 cm.
Bauteil = Gewölbeunterseite, Gewölbestirnseite,
Kämpfer.
Ausführung in Teilflächen.
Menge: 20,000 m2

**2.11.230 Betonersatz, Ausbruchgröße 3-5 cm**
Leistung wie vor beschrieben, jedoch für Ausbruchgrößen
über 3 bis 5 cm.
Menge: 8,000 m2

**2.11.240 Betonersatz, Ausbruchgr. (Zulage)**
Leistung wie vor beschrieben, jedoch füe Ausbruchgrößen
über 5 cm als Zulage, je 1 cm Mehrdicke.
Menge: 2,000 m2

**2.11.250 Kratz- u. Lunkerspachtelung auftr.**
Kratz- und Lunkerspachtelung auf vorbereitete
Betonflächen der Gewölbeunterseite einschl. Stirnseiten

und Kämpfer,
die starke Lunker, poröse Stellen und Rauhtiefen über
1,5 mm usw. aufweisen, nach den Regeln der Putztechnik
mit einem PCC-Feinmörtel auftragen.
Kratz- und Lunkerspachtelung einschl. Haftbrücke
herstellen.
Das Liefern des PCC-Feinspachtels einschl. Haftbrücke
ist in die Position miteinzukalkulieren und wird nicht
gesondert vergütet.
Menge: 80,000 m2

**2.11.260 Vorbereitung Bewehrungsstähle**
Angerostete Bewehrungsstähle bis zur Korrosionsgrenze
freistemmen, durch Sandstrahlen entrosten
(Reinheitsgrad SA 2,5 nach DIN 55 928, Teil 4) und
anschließend einschl. der angrenzenden Betonflächen mit
Druckluft abblasen.
Loses Abbruchmaterial geht in Eigentum des AN über und
ist zu beseitigen.
Menge: 250,000 m

**2.11.270 Korrosionsschutzsystem aufbringen**
Sandgestrahlte Bewehrung mit einer Korrosionsschutzbeschichtung durch das Aufbringen eines aktiven
Korrosionsschutzsystems gemäß ZTV-ING abdecken.
Menge: 250,000 m

*Hinweis*
Die Materiallieferung für das Oberflächenschutzsystem
OS-C (bestehend aus Feinspachtel, Grundierung und
Beschichtung) ist in die nachfolgende Position
einzukalkulieren und wird nicht gesondert vergütet.

**2.11.280 Beschichtung gem. OS-C herstellen sonstig. Bereich*Teilflächen**
StL-Nr. 224124532909301
Beschichtung mit erhöhter Dichtigkeit für nicht begeh-
und befahrbare Flächen gemäß Oberflächenschutzsystem C
(OS-C) auf vorbereiteter Betonunterlage nach Unterlagen
des AG herstellen.
Bauteil '= Gewölbeunterseite, Gewölbestirnseite,
Kämpfer.'
Bindemittelgruppe 'der hauptsächlich wirksamen
Oberflächenschutzschicht = Polymerdispersion.
Farbton = RAL 7023 (betongrau) '
Beschichtung in sonstigem Bereich.
Ausführung in Teilflächen.
Menge: 255,000 m2
Zuordnung: 124

**2.11.290 Riss m. Epoxidh. injizieren(F-I(P))*EP-I, schließen Riss trocken*Rissbr.0,4-0,8 mm Riss glätten**
StL-Nr. 22412441990113002
Riss mit Epoxidharz (EP-I) nach Unterlagen des AG injizieren (F-I(P)). Riss vorbereiten, Packer setzen, ggf.
verdämmen. Riss nachbehandeln. Packer und ggf.
Verdämmung entfernen. Abrechnung nach Länge des
sichtbaren injizierten Risses.
Bauteil '= Gewölbe (Ober- u. Unterseite, Stirnseite,
Kämpfer.'
Injektion zum Schließen.
Feuchtezustand der Risse/Rissufer = trocken.
Rissbreite über 0,4 bis 0,8 mm.
Risszone nach Füllung mit rotierender Bürste nacharbeiten und glätten.
Menge: 120,000 m
Zuordnung: 124

#### Abschnitt 2.12 Bauwerksausstattung, Sonstiges

**2.12.10 Messbolzen einbauen Kappe*Messing*DU 10 - 20 mm L 20 - 40 mm*Vertikal Mörtel*Lage-/Höhenmessg**
StL-Nr. 22112197152112103
Messbolzen einbauen.
Einbauort = Kappe.
Material = Messing.
Schaftdurchmesser 10 bis 20 mm.
Schaftlänge 20 bis 40 mm.
Einbau vertikal.
Bolzen in Bohrungen einsetzen. Bohrungen herstellen und
mit Mörtel verfüllen.
Messbolzen für Lage- und Höhenmessung.
Menge: 20,000 St

### Bereich 3 Gleis- und Tiefbau

#### Abschnitt 3.1 Baustelleneinrichtung

**3.1.10 Einrichten der Baustelle**
Einrichten der Baustelle und Vorhalten der für die
Leistungen des Auftragnehmers (AN) erforderlichen
Geräte und Unterkünfte einschl. Herstellen und
Unterhalten aller benötigten Baustraßen, sonstige
Platzbefestigungen, Wege, Zäune, Arbeits- und
Lagerplätze. Abschieben und seitliches Lagern von
Oberboden einschl. beseitigen von Aufwuchs im Bereich
der Einrichtungsflächen wird nicht gesondert vergütet.
Flächen beschaffen, sofern die vom AG zur Verfügung
gestellten Flächen nicht ausreichen. Geräte, Werkzeuge
und sonstige Betriebsmittel, die zur vertragsgemäßen
Durchführung der Bauleistungen erforderlich sind, auf
die Baustelle bringen, bereitstellen und soweit der
Geräteeinsatz nicht gesondert vergütet wird,
betriebsfertig aufstellen einschl. der dafür
notwendigen Arbeiten, die erforderlichen festen Anlagen
herstellen. Baubüros, Unterkünfte, Werkstätten,
Lagerschuppen und dergl., soweit erforderl.,
antransportieren, aufbauen und einrichten. Strom-,
Wasseranschluss werden bauseits gestellt
Fernsprechanschluss sowie Entsorgungseinrichtungen und
dgl. für die Baustelle, soweit erforderlich herstellen.
Kosten für Vorhalten, Unterhalten und Betreiben der
Geräte, Anlagen und Einrichtungen einschl. Mieten,
Pacht, Gebühren und dgl. werden für die Dauer der
Bauzeit mit dieser Pauschale vergütet. Dem Auftraggeber
(AG) ist innerhalb von 8 Tagen nach mündlicher
Auftragserteilung ein Baustellenplan zur Genehmigung
vorzulegen. Soweit nicht für bestimmte Leistungen (z.B.
Bedarfsleistungen) für das Einrichten der Baustelle
gesonderte Positionen im Leistungsverzeichnis enthalten
sind, gilt die Pauschale für sämtliche ausgeschriebenen
Leistungen der vorliegenden Verdingungsunterlagen. Ein
Umsetzen der Baustelleneinrichtung während der Bauzeit
wird nicht gesondert vergütet. Das mehrfache Anrücken -
bedingt durch den Bauablauf - führt nicht zu einem
mehrfachen Abrechnen dieser Position.
Menge: 1,000 Psch

**3.1.20 Baustellenräumung**
Räumen der Baustelle von Einrichtungen die der AN für
die Durchführung seiner Arbeiten benötigte. Die
Geländeflächen, auf denen sich Baustelleneinrichtungen
befanden sind einzuebnen bzw. wieder in den
ursprünglichen Zustand zu versetzen. Die Befestigungen
der Baustraßen, Arbeits- und Lagerplätze sind auf
Anforderung der Bauleitung wieder zu beseitigen.
Fundamente und Einbauten der Baustelleneinrichtung sind
abzubrechen. Das mehrfache Abrücken - bedingt durch den
Bauablauf - führt nicht zu einem mehrfachen Abrechnen
dieser Position.
Menge: 1,000 Psch

**3.1.30 Baustellensicherung**
Baustellensicherung
Für Bewachen, Beleuchtung und Absperrung der Baustelle
und aller zugehörigen Baustellenteile, einschließl.
Lieferung des Brennstoffes, für das Aufstellen,
mehrmaliges Umstellen gemäß dem Bauablauf, Vorhalten
und Abbauen von Verkehrszeichen, Verkehrseinrichtungen,
Sicherheits- und Schutzeinrichtungen im Bereich der
Baustelle und der einzelnen Baustellenteile,
entsprechend der StVO, den "Richtlinien für die
Sicherung von Arbeitsstellen an Straßen (RSA), der BOA
und den Unfallverhütungsvorschriften während der
gesamten Bauzeit.
Menge: 1,000 Psch

**3.1.40 Provisorische Aufstellflächen**
Herstellung und Beseitigung provisorischer
Aufstellflächen aus Mineralgemisch,
einschl. Lieferung, Einbau,Verdichtung und
späterer Beseitigung.
Mehrmaliges Herstellen des gleichen Provisoriums
wird nicht vergütet.
Ev2 > 80 MN/m2
Schichtdicke: 5-30 cm,
Material Brechkorngeschisch 0/32
Menge: 10,000 m3

**3.1.50 Bit.Tragsch.,C,Bitumen70/100,Zwickel/Strei**
Bituminöse Tragschicht herstellen
Bituminöse Tragschicht per Hand auf einem
geeignetem Vlies zum Schutz der Unterlage herstellen.
Einbau in Zwickel u. Streifen.
Mischgutart C gem. ZTV T-StB. Naturgestein.
Bindemittel = Straßenbaubitumen 70/100.
Menge: 10,000 t

**3.1.60 Bituminöse Provisorien beseitigen**
Bituminöse Befestigung einschl. Vlies beseitigen.
Ausbau in Zwickel u. Streifen.
Nach Beendigung des Provisoriums Tragschicht
bzw. Deckschicht wieder
ausbauen. Aufbruchgut geht in Eigentum des AN über
und wird beseitigt.
Handarbeit ist mit einzurechnen.
Menge: 10,000 t

#### Abschnitt 3.2 Sonstige Arbeiten

**3.2.10 Suchschachtungen durchführen**
Boden zur Freilegung vorhandener Leitungen, Kabel,
Anschlüsse etc. ausheben, seitlich lagern und nach
Abschluß der Arbeiten lagenweise einbauen und
wiederverfüllen. Aushub in Handschachtung.
Boden der Klasse 3 - 5.
Menge: 5,000 m3

**3.2.20 Sicherung von Rohrleitungen**
Sicherung von Versorgungsleitungen entsprechend den
Richtlinien der Versorgungsunternehmen zum Schutz der
Versorgungsleitungen. Einschließlich der Erschwernisse
bei Erd- und Verbauarbeiten sowie der erforderlichen
Handschachtung und des erforderlichen Sandmantels bei
Verfüllung.
Rohrleitung, in Betrieb, erdverlegt.
Liegen mehrere Leitungen eines Unterhaltungsträgers in
einem Leitungsgraben, wird je m Graben abgerechnet.
Menge: 5,000 m

**3.2.30 Sicherung von Kabel**
Sicherung von Versorgungsleitungen entsprechend den
Richtlinien der Versorgungsunternehmen zum Schutz der
Versorgungsleitungen. Einschließlich der Erschwernisse
bei Erd- und Verbauarbeiten sowie der erforderlichen
Handschachtung und des erforderlichen Sandmantels bei
Verfüllung.
Kabel, in Betrieb, erdverlegt.
Liegen mehrere Leitungen eines Unterhaltungsträgers in
einem Leitungsgraben, wird je m Graben abgerechnet.
Menge: 10,000 m

**3.2.40 Hinderniss/Kabel beseitigen - 81190 -**
Hindernis im Boden nach Rücksprache mit dem Eigentümer
beseitigen aus Kabel, das Material wird Eigentum des AN
und ist zu beseitigen.
Menge: 10,000 m

**3.2.50 Hindernisse/Rohrleitung beseitigen - 81180 -**
Hindernis im Boden nach Rücksprache mit dem Eigentümer
beseitigen aus Rohrleitungen, das Material wird
Eigentum des AN und ist zu beseitigen.
Menge: 10,000 m

**3.2.60 Betonabbruch durchführen**
Betonabbruch auch in der Erde durchführen.
Betonabbruch, bewehrt abbrechen und zerkleinern.
Betonfestigkeitsklasse über C 20/25 bis C 45/55.
Abbruchmaterial wird Eigentum des AN und ist zu
beseitigen.
Menge: 2,000 m3

**3.2.70 Transportbeton X 0 nach EN 206**
Transportbeton X 0 nach EN 206,
Mindestdruckfestigkeitsklasse C 12/15, Ausbreitmaß F1,
Größtkorn 16 mm, frei Baustelle liefern und nach Angabe
der Bauleitung zur besonderen Verwendung, auch in
kleinen Mengen, einbauen, verdichten und nachbehandeln.
Menge: 2,000 m3

#### Abschnitt 3.3 Stundenlohnarbeiten

**3.3.10 Stundenlohnarb. ; Polier o. dgl. - 100000 -**
*** Bedarfsposition mit GB
Stundenlohnarb., Polier oder dgl. Stundenlohnarbeiten
durch Arbeitskräfte auf Anordnung des AG ausführen. Der
Verrechnungssatz für die jeweilige Arbeitskraft
umfaßt sämtliche Aufwendungen wie Lohn- und
Gehaltsnebenkosten, Zuschläge, lohngebundene- und
lohnunabhängige Kosten, sonstige Sozial- kosten,
Gemeinkosten Wagnis und Gewinn. Erschwerniszuschläge
sowie Zuschläge für Überstunden, Nacht-, Sonntags- und
Feiertagsarbeit werden gesondert vergütet. Polier,
Schacht- meister oder dgl..
Menge: 2,000 h

**3.3.20 Stundenlohnarb. Bauvorarb. - 100010 -**
*** Bedarfsposition mit GB
Stundenlohnarb., Bauvorarbeiter o. dgl.
Stundenlohnarbeiten durch Arbeitskräfte auf Anordnung
des AG ausführen. Der Ver- rechnungssatz für die
jeweilige Arbeitskraft umfaßt sämtliche Aufwendungen
wie Lohn- und Gehaltsnebenkosten, Zuschläge,
lohngebundene- und lohnunabhängige Kosten, sonstige
Sozial- kosten, Gemeinkosten Wagnis und Gewinn. Er-
schwerniszuschläge sowie Zuschläge für Über- stunden,
Nacht-, Sonntags- und Feiertagsarbeit werden gesondert
vergütet. Bauvorarb. oder dgl..
Menge: 2,000 h

**3.3.30 Stundenlohnarbeiten, Baufachwerker**
*** Bedarfsposition mit GB
Stundenlohnarbeiten Baufachwerker oder dgl.
Stundenlohnarbeiten durch Arbeitskräfte auf Anordnung
des AG ausführen. Der Verrechnungssatz für die
jeweilige Arbeitskraft umfaßt sämtliche Aufwendungen
wie Lohn- und Gehaltsnebenkosten, Zuschläge,
lohngebundene- und lohnunabhängige Kosten, sonstige
Sozialkosten, Gemein- kosten Wagnis und Gewinn.
Erschwerniszuschläge sowie Zuschläge für Überstunden,
Nacht-, Sonntags- und Feiertagsarbeit werden gesondert
vergütet. Baufachwerker oder dgl..
Menge: 2,000 h

**3.3.40 Schweißerstunde**
*** Bedarfsposition mit GB
Schweißerstunde Stundenlohnarbeiten durch Arbeitskräfte
auf Anordnung des AG ausführen. Der Ver- rechnungssatz
für die jeweilige Arbeits- kraft umfaßt sämtliche
Aufwendungen wie Lohn- und Gehaltsnebenkosten,
Zuschläge, lohngebundene- und lohnunabhängige Kosten,
sonstige Sozialkosten, Gemein- kosten Wagnis und
Gewinn. Erschwerniszuschläge sowie Zuschläge für
Überstunden, Nacht-, Sonntags- und Feiertagsarbeit
werden gesondert vergütet. Schweißerstunde, einschl.
Gestellung der Geräte, jedoch ohne Materialverbaruch.
Menge: 2,000 h

**3.3.50 Verrechnungssatz Zweiwegebagger - 100100 -**
*** Bedarfsposition mit GB
100100 Verrechnungssatz eines Zweiwegebaggers
Verrechnungssatz für Zweiwegebagger 1604 oder ähnlich,
einschl. Bedienung und Betriebsstoffen
Menge: 2,000 h

**3.3.60 Verrechnungssatz Radlader (1 m3) - 100150 -**
*** Bedarfsposition mit GB
100150 Verrechnungssatz eines Radladers
Verrechnungssatz für Radlader 1 m3 Schaufel, einschl.
Bedienung und Betriebsstoffen
Menge: 2,000 h

**3.3.70 Verrechnungssatz LKW (12,5 t NL) - 100170 -**
*** Bedarfsposition mit GB
100170 Verrechnungssatz eines LKW Verrechnungssatz für
LKW-12,5 t NL 3-achsiger Allradkipper, einschl.
Bedienung und Betriebsstoffen
Menge: 2,000 h

**3.3.80 Rüttelverdichter bis 0,75 t**
*** Bedarfsposition mit GB
Menge: 2,000 h

**3.3.90 Kompressor m. Stemmgerät bis 5 m3/min**
*** Bedarfsposition mit GB
Kompressor (incl. Stemmgerät) bis 5 m3/min.
Menge: 2,000 h

**3.3.100 Schraubmaschine**
*** Bedarfsposition mit GB
Menge: 2,000 h

#### Abschnitt 3.4 Vermessungsleistungen

**3.4.10 Absteckung Haupt- und Festpunkte**
Durchführung der notwendigen Vermessungs- und
Absteckungsarbeiten in Vorbereitung für die
Bauausführung sämtlicher Leistungen der Gleis- und
Tiefbauarbeiten. Absteckung der Projekthauptpunkte,
Höhen- und Lagefestpunkte. Anfertigen von Absteckrissen
bzw. Abstecklisten mit Übergabe an die Baustelle und
Bauleitung. Die Sicherung der Punkte während der
Bauphase obliegt der Baufirma.
Menge: 1,000 Psch

**3.4.20 Verdichtung der Projekthauptpunkte**
Durchführung der notwendigen Absteckungs-, Vermarkungs-
und Sicherungsarbeiten im Rahmen für die Bauausführung
sämtlicher Leistungen der der Gleis- und
Tiefbauarbeiten. Verdichtung der Projekthauptpunkte,
Höhen- und Lagefestpunkte. Anfertigen von Absteckrissen
bzw. Abstecklisten mit Übergabe an die Baustelle und
Bauleitung. Die Sicherung der Punkte während der
Bauphase obliegt der Baufirma.
Menge: 1,000 Psch

**3.4.30 Erstellung von Abnahmeunterlagen**
Erstellung von Abnahmeunterlagen Erstellung von
Abnahmeunterlagen, Erarbeitung und Aufstellung aller
relevanten Nachweise für die Abnahme nach Obri-NE.
Einschl. Pfeilhöhendiagramm, Spur- und Überhöhungstabellen (Abstand 3 m). Schreibnachweise für
Schlussschweißungen etc.
In 5-facher Ausfertigung.
Menge: 1,000 Psch

**3.4.40 Einsatz Vermessungsingenieur**
460_1/1020 Vermessungsingenieur Einsatz eines
Vermessungsingenieurs für Bürotätigkeiten / Innendienst
auf Anforderung der örtlichen Bauleitung für nicht
vorhersehbare Leistungen. Incl. PC- und
Softwarebenutzung. Einschl. aller Nebenleistungen.
Menge: 5,000 h

**3.4.50 Vermesser**
Vermesser Einsatz eines Vermessers incl. Gerät und CAD
auf Anforderung der örtlichen Bauleitung für nicht
vorhersehbare Leistungen. Einschl. aller
Nebenleistungen.
Menge: 5,000 h

**3.4.60 Vermessungstrupp**
Vermessungstrupp, bestehend aus einem Vermessungsingenieur und einem Vermessungstechniker, einschl. der
erforderlichen Geräte, Vermessungsbus, incl. An- und
Abfahrtskosten.
Menge: 5,000 h

*Hinweis*
Hinweis:

Die Arbeiten müssen z.T. in rückschreitender
Arbeitsrichtung (Vor-Kopf-Verfahren) erfolgen.
Zwischentransporte sowie Anlegen von
Zwischenlager innerhalb der Baustelle
sind in Abhängigkeit der Logistik des AN
in den Einheitspreis mit einzurechnen.
Ersatzmaßnahmen sind zu Lasten des AN zu treffen.

#### Abschnitt 3.5 Auf-/Abbrucharbeiten

**3.5.10 Schienentrennschnitte herstellen**
Schienentrennschnitte mit der Schienenkaltsäge bzw. mit
dem Schienentrenngerät herstellen und die Kanten
brechen. Schienenform: F8/S49/S54
Menge: 20,000 St

**3.5.20 Schienen 49E1 ausbauen**
Schienen lösen, ausbauen, verfahren
und fachgerecht seitlich lagern.

Ausgebaute Schienen sind zum Wiedereinbau
als Schutzschiene vorgesehen.

Bauform: S 49-Skl auf Y-Stahlschwelle
Menge: 155,000 m

**3.5.30 Y-Stahlschwelle ausbauen**
Schwelle schadlos aufnehmen, verfahren und zum Bauhof
des AG nach Elend transportieren und
dort nach Weisung des AG sortiert abladen.

Abgerechnet wird nach Stück Schwelle.

Zwischentransporte werden nicht gesondert vergütet.

Oberbauform: S 49-Skl auf Y-Stahlschwelle
Menge: 60,000 St

**3.5.40 Bettung aufnehmen, verfahren, lagern**
Bettung auf dem Bahnkörper nach Ausbau des Gleises
maschinell aufnehmen, aufladen, seitlich verfahren und
abladen.
Incl. Lade- und Transportarbeiten.
Menge: 110,000 m3

**3.5.50 Bettung aufnehmen und entsorgen**
*** Bedarfsposition mit GB
Seitlich gelagerte, nicht wiederverwendbare Bettung
aufnehmen, aufladen und zu Lasten des AN abfahren.
Die elektronische Abwicklung des Nachweisverfahrens
ist Pflicht.
Annahme Zurordungsklasse nach EBV für Kalkulation: GS-2
Endgültige Zuordnung besteht nach Deklarationsanalyse
durch den AN.
Schotter mit Sand, humosen Anteilen und Pfanzresten
durchsetzt.

Abrechnung erfolgt über Wiegekarten. Deponiegebühr und
Frachtkosten sind einzurechnen. Grundsätzlich sind die
Vorschriften des Kreislauf- und Abfallgesetzes -
KrW-/AbfG zu beachten! Der Entsorgungsnachweis ist nach
Erhalt dem AG unaufgefordert vorzulegen.
Die saubere Trennung der Schichten unterschiedlicher
Deklaration und Abfallschlüsseln ist einzukalkulieren.

BIETERANGABE:
Entsorger- / Verwerterfirma:

.......................................................
Menge: 30,000 m3

**3.5.60 Vlies ausbauen**
Vorh. Geotextil zur Tragfähigkeitsverbesserung ausbauen
und zu Lasten des AN fachgerecht entsorgen.
Menge: 60,000 m2

*Hinweis*
Fabrikatsangaben / - abfragen im LV:

Sofern bieterseitig keine Fabrikatsangaben im LV
gemacht wurden, gelten die angegebenen Richtfabrikate
als angeboten / vereinbart

#### Abschnitt 3.6 Erdarbeiten/Tragschichten

**3.6.10 Bodenaustausch auf Anweisung (Kies-Sand)**
*** Bedarfsposition mit GB
Bodenaustausch auf Anweisung (Kies-Sand) Nicht
tragfähigen Boden auf Anordnung der Bauleitung lösen,
laden und für den AG schadlos entsorgen, einschl.
Entsorgungsgebühr.
Material aufnehmen, aufladen, zum Lagerplatz des AN
transportieren, gesichert zwischenlagern, gemäß DepV,
deklarieren, und zu Lasten des AN abfahren. Der
Lagerplatz ist auf Kosten des AN zu beschaffen.
Zurordungsklasse DK 0 nach DepV.
Die elektronische Abwicklung des Nachweisverfahrens
ist Pflicht.
Die Aushubsohle verdichten und ersatzweise gut
abgestuftes  Kies-Sand-Gemisch liefern, lagenweise
einbauen und verdichten. Material = Grobkörnige Böden
(Kies-Sand-Gemische nach DIN 18 196) o.glw. Körnung
0/32. Material chemisch neutral. Nachweis des
Verformungsmoduls auf der Oberfläche des eingebauten
Materials Ev2 > 45 bzw. 80 MN/m2 entsprechend
Regelquerschnitt. Abrechnung nach örtl. Aufmaß.
Menge: 10,000 m3

**3.6.20 Bodenaushub Handschachtung als Zulage**
*** Bedarfsposition mit GB
Bodenaushub Handschachtung als Zulage Bodenaushub wie
in den Bodenpositionen beschrieben, jedoch Aushub in
Handschachtung in Absprache mit der Bauleitung. Als
Zulage zu den Bodenpositionen.
Menge: 5,000 m3

**3.6.30 Planum herstellen und verdichten**
STLK 106 510 01 + 410 02 Planum herstellen und Boden
verdichten nach ZTVE-StB und RStO. Untergrund in
Einschnitten oder Geländehöhe. Abweichend von der
ZTVE-StB muß auf dem Planum im Bereich von Geh- und
Radwegen, die nicht mit Kraftfahrzeugen befahren
werden, auch ohne Einbau einer Frostschutzschicht,
lediglich ein Verformungsmodul von 45 MN/m2 erreicht
werden.
Menge: 60,000 m2

**3.6.40 Planumsschutzschicht KG2 nach DBS herstellen**
Mineralstoffgemisch für Planumsschutzschicht aus
Kiessand oder gebrochenem Gestein liefern, lagenweise
einbauen und verdichten.
Der AN hat den Nachweis der Frostsicherheit und der
Verdichtungsfähigkeit vorher vorzulegen.
Material:
Korngemisch KG 2 nach DBS 918.062 der DB AG
Angebotenes Material:'

....................................................'
(ist vom Bieter anzugeben)

Auf den vorbereiteten Unterbau mit Quer- und
Längsneigung.

Toleranzbereich:
+ 2,5 bis - 2,5 cm für die Längsneigung,
+ 1 bis - 1 cm für die Querneigung.

Schichtdicke 20 cm.

Zwischentransporte sowie Anlegen von Zwischenlager
innerhalb der Baustelle sind in Abhängigkeit der
Logistik des AN in den Einheitspreis mit einzurechnen.

Nachweis des Verformungsmoduls auf der Oberfläche des
eingebauten Materials Ev2 > 80 MN/m2 entsprechend
Regel- querschnitt.
Menge: 15,000 m3

**3.6.50 Frostschutzschicht herstellen 0/32**
Frostschutzschicht herstellen
Frostschutzmaterial für Straßen der Bauklassen I bis IV
in mehreren Lagen einbauen und verdichten.
Verformungsmodul auf der Oberfläche entspr. ZTVT-StB.
Material = gebrochenes Naturgestein, Mineralgemisch
0/32 (B1 gem. ehemaliger EBA-NS 86).
Wasserdurchlässigkeit k >= 5*10-5 m/s.
Einbaudicke entsprechend den
Ausbauquerschnitten.
Abgerechnet wird nach Auftragsprofilen.
Menge: 15,000 m3

**3.6.60 Plattendruckversuch durchführen.**
Plattendruckversuch durchführen. Statischen
Plattendruckversuch nach DIN 18 134 durchführen.
Versuch mit dynamischer Fallplatte kommt nicht zum
Einsatz. Prüfergebnisse aufzeichnen und dem AG
übergeben. Sämtliche Gerätschaften und Personal stellt
der AN.
Menge: 2,000 St

**3.6.70 Vlies einbauen**
Geotextil zur Tragfähigkeitsverbesserung gem.
Baubeschreibung in Fahrbahnbefestigung einbauen.
Geotextil = einschichtiger Straßenbauvliesstoff aus
Polypropylen (PP) gem. DIN ISO 10318. Fremdüberwachtes
Geotextil (DIN 18200). Anforderungen: Schichtdicke (DIN
83855): min. 3,6 mm Klassenwert (x-s, DIN 54307): min.
3500 N Verformung bei Stempeldurchdrückkraft (DIN
54307): min. 40 % Geotextilrobustheitsklasse: 5
Wirksame Öffnungsweite O90,w (DIN 53935): 0,08 mm
kv-Wert bei 2 kN/m2 (DIN E-60500, T6): 1x10-3 m/s. Die
Bahnen sind an den Stößen 50 cm zu überlappen.
Überlappung und Verschnitt sind einzurechnen. Der
Vliesstoff ist im Vor-Kopf-Einbau zu beschütten und
darf vor Einbau der darüberliegenden Tragschicht nicht
befahren werden.
Menge: 60,000 m2

#### Abschnitt 3.7 Gleismateriallieferung

*Hinweis*
Vorbemerkungen:

Für die Fang- und Führungsvorrichtung des Lieferumfangs
sind
die erforderlichen Konstruktions- und
Schienenteilungspläne  zu  liefern.

Es gilt u.a.:
-  VDV-Schrift 612 vom 03/2018 (Ob-Ri NE)

Es dürfen nur Stoffe erster Wahl verwendet werden.

Die Werkabnahme erfolgt nach rechtzeitiger Ankündigung
im Werk des Herstellers durch einen vom  AN
beauftragten  externen  Sachverständigen  oder  einen
nach  DIN  EN  ISO  9001 zertifizierten  QM-
Beauftragten  des  Werkes.  Der  AN  hat  in  diesem
Fall  mit  Abgabe  des Angebotes den Nachweis über ein
Zertifikat gemäß dem Qualitäts- Management-Systems nach
DIN EN ISO 9001 zu erbringen. Der Sachverständige ist
dem AG im Voraus zu benennen.
Der AG behält sich vor, bei Abnahmeterminen anwesend zu
sein.
Für  alle  Gleisanlagen  ist  dem  AG  ein
"Abnahmeprüfzeugnis  3.1  "  gemäß  DIN  EN  10204
einzureichen. Das  Zeugnis  ist von einer von der
Fertigungsabteilung unabhängigen Stelle des AN  zu
erstellen  und  von  dem  vom  AN  beauftragten
Sachverständigen  zu  bestätigen.  Das Zeugnis  ist
für  die  Eigenschaften  der  gefertigten
Gleisanlagen  und  nicht  nur  für  die
Eigenschaften der Ausgangswerksstoffe zu erstellen. Für
die Weichen sind vom vorgenannten Sachverständigen
Abnahmeprotokolle  mit  Auflistung  aller
spurführungsrelevanter  Ist-Maße  mit Gegenüberstellung
der Soll-Maße der Gleise und Weichen zu erstellen und
dem AG zu übergeben.
Der  AN stellt  alle  für  die  Abnahme  erforderlichen
 Hilfsmittel  und  das  Hilfspersonal.  Sämtliche
Abnahmekosten sind in die Angebotspreise einzurechnen.
Alle  Prüfungen  bzw.  Werkabnahmen  sind  nach  den
Vorschriften  der  DIN  EN  ISO  9001 durchzuführen.
Die  Werkabnahme  ersetzt  nicht  die  förmliche
Abnahme  nach  Fertigstellung  aller Leistungen auf
der Baustelle.

Alle Lage- und Verlegepläne erhält der AG in
digitalisierter Form im abgestimmten Datenformat (pdf
und dxf) auf CD-ROM und in vierfacher Ausfertigung als
Lichtpause bei der Werkabnahme ausgehändigt, bzw.
umgehend zugestellt.

**3.7.10 Anfertigen von Ausführungsunterlagen**
Anfertigen und Liefern von vollständig vermaßten
Schienenteilungsplänen und Konstruktionszeichnungen
für alle nachfolgend beschriebenen und zu lieferndem
Oberbaumaterial einschl. digitaler Plandaten auf CD-ROM
und per E-Mail.
Die Grundlagen des Lageplanes für den Gleisbereich
werden als dwg- und/oder dxf-Datei vom AG nach
Auftragsvergabe geliefert und sind als Grundlage
im Schienenteilungsplan grau im Hintergrund
vom AN mit darzustellen.
Pfeilhöhen sind komplett immer pro Trassierungswechsel
mit zugehörigen Längenangaben darzustellen.
Alle Schweißstöße sind einzustationieren.
Menge: 1,000 Psch

**3.7.20 Naturhartschotter NEU liefern**
Neuen Naturhartsteinschotter Körnung I (31,5/63mm),
Diabas gemäß TL 918.061 der DB AG frei Baustelle
liefern und abladen.
Abrechnung nach Wiegekarte
Menge: 60,000 t

**3.7.30 Y-Stahlschwelle FS 0 für Führungsvorrichtung liefern**
Y-Stahlschwelle für Führungsvorrichtung gem.
Richtzeichnung
ThyssenKrupp für Führungen und Fangvorrichtung nach
Zeichn.Nr. 676 621 00 sowie der
Muster-Detailzeichnungen
Nr. 676 156 00 Ab und Nr. 676 156 00 Bb, jedoch
abweichend
für einen Abstand zwischen Fahr- und Führungsschiene
von 180 mm.

Y-Stahlschwelle Typ FS 0 mit beidseitiger
Führungsvorrichtung gemäß Zeichn.Nr. 676 621 00
einschl. Kleineisen (Zwischenlagen, Spannklemme,
Klemmplatte, Fedrring, Mutter, Hakenschraube,
Schwellenschraube, Klemmdübel, Zwischenplatte,
Führungsplatte)

Fahrschienenauflager 1:40 geneigt,
isolierte Fahrschienenbefestigung Typ S15,
Fangschienenbefestigung ungeneigt mittels
Klemmplattenbefestigung gemäß Zeichnung,
Spurweite = 1.000 mm
Für Schienentyp: 49 E1

Y-Stahlschwelle frei Baustelle liefern, abladen,
verteilen und einbaugerecht profilfrei lagern.

Abgerechnet wird nach Stück Y-Stahlschwelle.
Menge: 40,000 St

**3.7.40 Y-Stahlschwelle FS Üli für Führungsvorrichtung liefern**
Y-Stahlschwelle für Führungsvorrichtung gem.
Richtzeichnung
ThyssenKrupp für Führungen und Fangvorrichtung nach
Zeichn.Nr. 676 621 00 sowie der
Muster-Detailzeichnungen
Nr. 676 156 00 Ab und Nr. 676 156 00 Bb, jedoch
abweichend
für einen Abstand zwischen Fahr- und Führungsschiene
von 180 mm.

Y-Stahlschwelle Typ FS li mit beidseitiger
Führungsvorrichtung gemäß Zeichn.Nr. 676 621 00
einschl. Kleineisen (Zwischenlagen, Spannklemme,
Klemmplatte, Fedrring, Mutter, Hakenschraube,
Schwellenschraube, Klemmdübel, Zwischenplatte,
Führungsplatte)

Fahrschienenauflager 1:40 geneigt,
isolierte Fahrschienenbefestigung Typ S15,
Fangschienenbefestigung ungeneigt mittels
Klemmplattenbefestigung gemäß Zeichnung,
Spurweite = 1.000 mm
Für Schienentyp: 49 E1

Y-Stahlschwelle frei Baustelle liefern, abladen,
verteilen und einbaugerecht profilfrei lagern.

Abgerechnet wird nach Stück Y-Stahlschwelle.
Menge: 2,000 St

**3.7.50 Y-Stahlschwelle FS Üre für Führungsvorrichtung liefern**
Y-Stahlschwelle für Führungsvorrichtung gem.
Richtzeichnung
ThyssenKrupp für Führungen und Fangvorrichtung nach
Zeichn.Nr. 676 621 00 sowie der
Muster-Detailzeichnungen
Nr. 676 156 00 Ab und Nr. 676 156 00 Bb, jedoch
abweichend
für einen Abstand zwischen Fahr- und Führungsschiene
von 180 mm.

Y-Stahlschwelle Typ FS Üre mit beidseitiger
Führungsvorrichtung gemäß Zeichn.Nr. 676 621 00
einschl. Kleineisen (Zwischenlagen, Spannklemme,
Klemmplatte, Fedrring, Mutter, Hakenschraube,
Schwellenschraube, Klemmdübel, Zwischenplatte,
Führungsplatte)

Fahrschienenauflager 1:40 geneigt,
isolierte Fahrschienenbefestigung Typ S15,
Fangschienenbefestigung ungeneigt mittels
Klemmplattenbefestigung gemäß Zeichnung,
Spurweite = 1.000 mm
Für Schienentyp: 49 E1

Y-Stahlschwelle frei Baustelle liefern, abladen,
verteilen und einbaugerecht profilfrei lagern.

Abgerechnet wird nach Stück Y-Stahlschwelle.
Menge: 2,000 St

**3.7.60 Y-Stahlschwelle FS 1 für Fangvorrichtung liefern**
Y-Stahlschwelle für Fangvorrichtung gem. Richtzeichnung
ThyssenKrupp für Führungen und Fangvorrichtung nach
Zeichn.Nr. 676 621 00 sowie der
Muster-Detailzeichnungen
Nr. 676 156 00 Ab und Nr. 676 156 00 Bb, jedoch
abweichend
für einen Abstand zwischen Fahr- und Führungsschiene
von 180 mm.

Y-Stahlschwelle Typ FS 1 mit beidseitiger
Fangvorrichtung gemäß Zeichn.Nr. 676 621 00 einschl.
Kleineisen (Zwischenlagen, Spannklemme, Klemmplatte,
Fedrring, Mutter, Hakenschraube, Schwellenschraube,
Klemmdübel, Zwischenplatte, Führungsplatte)

Fahrschienenauflager 1:40 geneigt,
isolierte Fahrschienenbefestigung Typ S15,
Fangschienenbefestigung ungeneigt mittels
Klemmplattenbefestigung gemäß Zeichnung,
Spurweite = 1.000 mm
Für Schienentyp: 49 E1

Y-Stahlschwelle frei Baustelle liefern, abladen,
verteilen und einbaugerecht profilfrei lagern.

Abgerechnet wird nach Stück Y-Stahlschwelle.
Menge: 2,000 St

**3.7.70 Y-Stahlschwelle FS 2 für Fangvorrichtung liefern**
Y-Stahlschwelle für Fangvorrichtung gem. Richtzeichnung
ThyssenKrupp für Führungen und Fangvorrichtung nach
Zeichn.Nr. 676 621 00 sowie der
Muster-Detailzeichnungen
Nr. 676 156 00 Ab und Nr. 676 156 00 Bb, jedoch
abweichend
für einen Abstand zwischen Fahr- und Führungsschiene
von 180 mm.

Y-Stahlschwelle Typ FS 2 mit beidseitiger
Fangvorrichtung gemäß Zeichn.Nr. 676 621 00 einschl.
Kleineisen (Zwischenlagen, Spannklemme, Klemmplatte,
Fedrring, Mutter, Hakenschraube, Schwellenschraube,
Klemmdübel, Zwischenplatte, Führungsplatte)

Fahrschienenauflager 1:40 geneigt,
isolierte Fahrschienenbefestigung Typ S15,
Fangschienenbefestigung ungeneigt mittels
Klemmplattenbefestigung gemäß Zeichnung,
Spurweite = 1.000 mm
Für Schienentyp: 49 E1

Y-Stahlschwelle frei Baustelle liefern, abladen,
verteilen und einbaugerecht profilfrei lagern.

Abgerechnet wird nach Stück Y-Stahlschwelle.
Menge: 2,000 St

**3.7.80 Y-Stahlschwelle FS 3 für Fangvorrichtung liefern**
Y-Stahlschwelle für Fangvorrichtung gem. Richtzeichnung
ThyssenKrupp für Führungen und Fangvorrichtung nach
Zeichn.Nr. 676 621 00 sowie der
Muster-Detailzeichnungen
Nr. 676 156 00 Ab und Nr. 676 156 00 Bb, jedoch
abweichend
für einen Abstand zwischen Fahr- und Führungsschiene
von 180 mm.

Y-Stahlschwelle Typ FS 3 mit beidseitiger
Fangvorrichtung gemäß Zeichn.Nr. 676 621 00 einschl.
Kleineisen (Zwischenlagen, Spannklemme, Klemmplatte,
Fedrring, Mutter, Hakenschraube, Schwellenschraube,
Klemmdübel, Zwischenplatte, Führungsplatte)

Fahrschienenauflager 1:40 geneigt,
isolierte Fahrschienenbefestigung Typ S15,
Fangschienenbefestigung ungeneigt mittels
Klemmplattenbefestigung gemäß Zeichnung,
Spurweite = 1.000 mm
Für Schienentyp: 49 E1

Y-Stahlschwelle frei Baustelle liefern, abladen,
verteilen und einbaugerecht profilfrei lagern.

Abgerechnet wird nach Stück Y-Stahlschwelle.
Menge: 2,000 St

**3.7.90 Y-Stahlschwelle FS 4 für Fangvorrichtung liefern**
Y-Stahlschwelle für Fangvorrichtung gem. Richtzeichnung
ThyssenKrupp für Führungen und Fangvorrichtung nach
Zeichn.Nr. 676 621 00 sowie der
Muster-Detailzeichnungen
Nr. 676 156 00 Ab und Nr. 676 156 00 Bb, jedoch
abweichend
für einen Abstand zwischen Fahr- und Führungsschiene
von 180 mm.

Y-Stahlschwelle Typ FS 4 mit beidseitiger
Fangvorrichtung gemäß Zeichn.Nr. 676 621 00 einschl.
Kleineisen (Zwischenlagen, Spannklemme, Klemmplatte,
Fedrring, Mutter, Hakenschraube, Schwellenschraube,
Klemmdübel, Zwischenplatte, Führungsplatte)

Fahrschienenauflager 1:40 geneigt,
isolierte Fahrschienenbefestigung Typ S15,
Fangschienenbefestigung ungeneigt mittels
Klemmplattenbefestigung gemäß Zeichnung,
Spurweite = 1.000 mm
Für Schienentyp: 49 E1

Y-Stahlschwelle frei Baustelle liefern, abladen,
verteilen und einbaugerecht profilfrei lagern.

Abgerechnet wird nach Stück Y-Stahlschwelle.
Menge: 2,000 St

**3.7.100 Y-Stahlschwelle FS 5 für Fangvorrichtung liefern**
Y-Stahlschwelle für Fangvorrichtung gem. Richtzeichnung
ThyssenKrupp für Führungen und Fangvorrichtung nach
Zeichn.Nr. 676 621 00 sowie der
Muster-Detailzeichnungen
Nr. 676 156 00 Ab und Nr. 676 156 00 Bb, jedoch
abweichend
für einen Abstand zwischen Fahr- und Führungsschiene
von 180 mm.

Y-Stahlschwelle Typ FS 5 mit beidseitiger
Fangvorrichtung gemäß Zeichn.Nr. 676 621 00 einschl.
Kleineisen (Zwischenlagen, Spannklemme, Klemmplatte,
Fedrring, Mutter, Hakenschraube, Schwellenschraube,
Klemmdübel, Zwischenplatte, Führungsplatte)

Fahrschienenauflager 1:40 geneigt,
isolierte Fahrschienenbefestigung Typ S15,
Fangschienenbefestigung ungeneigt mittels
Klemmplattenbefestigung gemäß Zeichnung,
Spurweite = 1.000 mm
Für Schienentyp: 49 E1

Y-Stahlschwelle frei Baustelle liefern, abladen,
verteilen und einbaugerecht profilfrei lagern.

Abgerechnet wird nach Stück Y-Stahlschwelle.
Menge: 2,000 St

**3.7.110 Y-Stahlschwelle FS 6 für Fangvorrichtung liefern**
Y-Stahlschwelle für Fangvorrichtung gem. Richtzeichnung
ThyssenKrupp für Führungen und Fangvorrichtung nach
Zeichn.Nr. 676 621 00 sowie der
Muster-Detailzeichnungen
Nr. 676 156 00 Ab und Nr. 676 156 00 Bb, jedoch
abweichend
für einen Abstand zwischen Fahr- und Führungsschiene
von 180 mm.

Y-Stahlschwelle Typ FS 6 mit beidseitiger
Fangvorrichtung gemäß Zeichn.Nr. 676 621 00 einschl.
Kleineisen (Zwischenlagen, Spannklemme, Klemmplatte,
Fedrring, Mutter, Hakenschraube, Schwellenschraube,
Klemmdübel, Zwischenplatte, Führungsplatte)

Fahrschienenauflager 1:40 geneigt,
isolierte Fahrschienenbefestigung Typ S15,
Fangschienenbefestigung ungeneigt mittels
Klemmplattenbefestigung gemäß Zeichnung,
Spurweite = 1.000 mm
Für Schienentyp: 49 E1

Y-Stahlschwelle frei Baustelle liefern, abladen,
verteilen und einbaugerecht profilfrei lagern.

Abgerechnet wird nach Stück Y-Stahlschwelle.
Menge: 2,000 St

**3.7.120 Schienen 49E1 NEU liefern**
Werksneue Fahrschienen 49 E1
I. Wahl, mit Montagelochung je Schienenende, mit
zweitem Laschenloch 211mm von Schienenende bis
Lochmitte (das erste Laschenloch entfällt) beidseitig
gesägt.
Schienen mit DB-Abnahme nach TL 918254 im Übrigen gemäß
den Lieferbedingungen des VDV.
Evtl. Mehrkosten für kürzere Schienenabschnitte werden
nicht separat vergütet.
Schienenqualität: R 260
gerade für Radien R > 190 m.
Schienenlänge mind. 15 m
Frei Baustelle liefern, abladen, verteilen und
einbaugerecht profilfrei lagern.
Einschl. evtl. Längs- und Zwischentransporte.
Menge: 150,000 m

#### Abschnitt 3.8 Gleisverlegearbeiten

**3.8.10 Trennschnitte 49 E1 herstellen**
Trennschnitte an Vignolschienen 49 E1 herstellen,
einschließlich Freimachen der Schnittstellen.
32
Menge: 6,000 St

**3.8.20 Unterschottermatte liefern und verlegen**
Unterschottermatten liefern und verlegen

Material: gemischtzelliges Polyurethan-Elastomer (PUR)
Stärke: ca. 18 mm
Flächengewicht: ca. 7 kg/m2
Statischer Bettungsmodul der Federschicht Cstat = 0,10
N/mm³ (+/- 15%, als Sekantenmodul, Auswertebereich 0,02
- 0,10 N/mm²). Ermittelt nach DIN 45673-5.
Zur Qualitätssicherung nach EN 10204 ist der stat.
Bettungsmodul durch eine externe, vom AG anerkannte
Stelle mit einem 3.2 Abnahmeprüfzeugnis zu bestätigen.
Bei Q1-Lieferanten der DB ist dafür ein 3.1
Abnahmeprüfzeugnis des Herstellers ausreichend.
Über Brückenentwässerungen ist mit perforierten Matten
zu arbeiten.
Typ: Sylomer B 1019 o.glw.

Die USM müssen eine Federschicht mit homogenen
Eigenschaften aus mikrozelligem PU und eine auf deren
Oberseite fest aufgebrachte Vlies-Lastverteilerschicht
aufweisen.
Profilierungen auf oder in der USM zur Steuerung der
mechanischen Eigenschaften sind nicht zulässig.

Verkleben der USM mit dem Untergrund
sowie Ausbildung der Fugen.
Zur Gewährleistung einer dauerhaften Verbindung der USM
untereinander und zur Vermeidung von Inhomogenitäten im
Stoßbereich sind die Mattenstöße mittels 9 cm breiten
Geotextil-Abdeckstreifen thermisch zu verschweißen oder
mit PU-Kleber zu verkleben.
Lieferung inklusive Geotextil-Abdeckstreifen sowie
2-komponentigem PU-Material zur Verklebung der USM
gemäß Ril 824.1510.

Einbauanweisung der DB AG ist zu beachten

Einschl. Seitenmatten = Bodenmatten bis 10 cm unter die
Schotteroberkante führen und vollflächig verkleben.

Anlieferung in Rollen mit h = 1,5 m und gemäß
Fahrbahnbreite vorkonfektionierte Länge der USM nach
Verlegeplan des AN.
Lieferung DAP Ort (Incoterms 2010), unabgeladen.

Einschl. Erstellung eines Verlegeplans in Form einer
Draufsicht gemäß Ril 824.1510 zur Vorlage und
Genehmigung durch den AG. Zusätzlich erforderliche
Querschnitte, Ansichten und Detailzeichnungen sind
skizzenhaft darzustellen. Der Verlegeplan ist auf
Grundlage und in Ergänzung zu den Ausführungsplänen der
Strecke bzw. Brücke zu erstellen. Die Ausführungspläne
werden vom AG in digitaler Form (*.dwg, *.dxf, AutoCAD
2007) zur Verfügung gestellt. Der fertige Verlegeplan
ist in digitaler Form zu übermitteln.

Einbaubereich:
Auf der Brücke gemäß RQ 1 sowie
bis 5 m vor die Brücke herausziehen.
Menge: 200,000 m2

**3.8.30 Schotterplanum herstellen**
Schotterplanum für Gleise herstellen,
hierzu den gelieferten Schotter bzw.
den seitlich gelagerten Schotter vom Lager des AN
aufnehmen, laden, verfahren, abladen, seitlich und in
Längsrichtung transportieren, profilgerecht einbauen
und verdichten.
Als Verlegeplanum mit einer Toleranz von
+ 2,5 bis - 2,5 cm in Längsrichtung und
+ 2 bis - 2 cm in Querrichtung,
jedoch bis 4 cm unter Soll-Schwellenunterkante
einbauen, verdichten und in Schwellenmitte eine
Vertiefung (Mittelrinne) herstellen.
Der Einbau muss in rückschreitender Arbeitsrichtung
(Vor-Kopf-Verfahren) erfolgen.
Einbaustärke: min. 26 cm unter Schwellenunterkante in
einer Lage.
Zwischentransporte sowie Anlegen von Zwischenlager
innerhalb der Baustelle sind in Abhängigkeit der
Logistik des AN in den Einheitspreis mit einzurechnen.
Menge: 105,000 t

**3.8.40 Gleis 49E1 verlegen und stopfen**
Gleis 49E1 montieren, verlegen und stopfen
Gleis (inkl. Übergangsstöße) aus seitlich lagernden
Material auf vorbereitetem Schotterplanum unter
Beachtung der geplanten Überhöhung verlegen, hierzu die
Schwellen im vorgeschriebenen Abstand auslegen und
ausrichten, die Schienen aufsetzen und befestigen,
Montagelaschen anbringen, Stoßlücken herstellen und
Gleis ausrichten.
Schwellenfächer und Schwellen vor Kopf mit Schotter
versehen.
Das Gleis in der Geraden und im Bogen bis zur festen
Lage mit mehreren Stopfgängen mit
Universalstopfmaschine oder wenn erforderlich von Hand
stopfen, stabilisieren. Abnahmebereit.
Gleise bis zur festen Lage heben, stopfen, richten und
planieren.
Einschl. Vorkopfverdichtung.
Laschen zum Schweißen ausbauen.
Einschl. Gestellung der erforderlichen Zwingen.
Einschl. Transport der Schienen und Schwellen von der
Ablade- zur Einbaustelle.
Zwischentransporte sowie das evtl. Einrichten einer
Montagestelle werden nicht gesondert vergütet.
Schienenlänge bis 18 m.
Fahrschiene verziehen, verziehen bis 20 m.
Anschluss an bestehendes Gleis herstellen,
Übergangs- und Passschienen heranschaffen, ablängen,
einbauen und verlaschen.
Schwellenabstand: i.d.R. 1,320 m
Die Lieferung der Y-Stahlschwellen und Schienen erfolgt
durch den AN und wird in einer gesonderten LV-Position
vergütet.
Der rechtzeitige Abruf des Materials hat durch den AN
zu erfolgen.

Bauform:
49E1 auf Y-Stahlschwelle,
Kombinierte Klemmplatten- und Spannklemmen-
Befestigung
Spurweite 1000 mm
Abgerechnet wird nach Meter Gleis.
Menge: 75,000 m

**3.8.50 Gleis mit Bettungsmaterial eindecken**
Gelieferten bzw. vorhandenen Schotter aufnehmen,
verfahren und Gleis nach erfolgter
Verlegung sauber und profilgerecht mit Bettungsmaterial
in mehreren Arbeitsgängen eindecken.
Zur Auffüllung der Schwellenfächer / Vorkopfschotter,
vor und nach den Verdicht- und
Stabilisierungsstopfungen.
Menge: 100,000 t

**3.8.60 Fang- und Führungsschiene montieren**
Komplette Fang-/Führungsvorrichtung gem. Richtzeichnung
ThyssenKrupp für Führungen und Fangvorrichtung nach
Zeichn.Nr. 676 621 00 sowie der
Muster-Detailzeichnungen
Nr. 676 156 00 Ab und Nr. 676 156 00 Bb, jedoch
abweichend
für einen Abstand zwischen Fahr- und Führungsschiene
von 180 mm herstellen.
Dazu die seitlich gelagerten Schienen 49 E1 aufnehmen,
zur Einbaustelle verfahren und auf bereits verlegten
Y-Stahlschwellen montieren und verlegen.
Fang-/Führungsschienen beidseitig (2 Fangschiene pro
Meter Gleis).

Führungsschiene muss in regelmäßigen Abständen alle
ca. 12 m unterbrochen sein und auf Lücke (10mm) zur
Längenausdehnung montiert werden.

Alle Schnittkanten sind zu entgraten.

Abgerechnet wird nach Meter Fang-/Führungsschiene.
Menge: 144,000 m

**3.8.70 Sicherung von Kabel**
Am Schienenfuß befestigtes Kabel, in Betrieb temporär
lösen, während Schweißarbeiten sichern und
anschließend wieder ordnungsgemäß an Schienenfuß
befestigen.
Menge: 10,000 m

**3.8.80 AT-Verbindungsschweißung 49E1 im Gleis**
Aluminotherm-Verbindungsschweissungen in Gleisen
(Vignolschienen), mit kurzer Vorwärmzeit (SkV)
herstellen.
Vorbereiten und Herstellen der Schweißlücke, warm
bearbeiten und wärmebehandeln, Schienenkopf
profilgerecht schleifen, Schweißwulst im Bereich der
Laschenkammer sowie Schienenfuß beidseitig schleifen.
Schweißung und Schotterbett säubern. Laschen ausbauen,
Kleineisen im Bereich der Schweißung lösen, aus- und
einbauen und verspannen.
Schienenmindestzugfestigkeit: 880 und 1080 N/mm2,
Schienenform: 49E1
Nachweis der Eignung ist vorzulegen.
Schweißrückstände gehen in Eigentum des AN über und
sind zu entsorgen.
Einschließlich Vorhalten der erforderlichen Geräte und
Lieferung aller notwendigen Stoffe und Materialien.
Menge: 12,000 St

**3.8.90 Spannungsausgleich Schiene**
Spannungsausgleich für Schienen
Schienen, den Spannungsausgleich unter Sollwärme gem.
Obri-NE herstellen.
Die Schienenbefestigung lösen, die Schienen anheben,
mit Kunststoffhämmern anschlagen oder mit
Schienenrüttlern in Schwingung versetzen.
Kleineisen im zulässigen Verspanntemperaturbereich
wieder kraftschlüssig verspannen.
Einschl. evtl. Wiederherstelllung der Winkellage der
Schwellen.
Schweißlücke durch Verziehen der Schiene herstellen.
Ziehgeräte, Schraubmaschinen und Wärmeröhren sind
vorzuhalten.
Die Gestellung einer Schweißaufsicht (Fachbauleiter Spa
bzw. Schweißfachingenieur) für die Verspannarbeiten und
Schlussschweißungen mit An- und Abfahrt für die
jeweiligen Einsätze sowie die Erstellung der
erforderlichen Protokolle mit Übergabe 3-fach an den AG
sind mit einzukalkulieren.
Ebenso einzukalkulieren ist der Mehraufwand bei der
Schlussschweißung gegenüber den Zwischenschweißungen.
Menge: 130,000 m

**3.8.100 Spannungsausgleich/unter Solltemp.**
Spannungsausgleich unter Solltemp.
Schienen, den Spannungsausgleich bis 15 Kelvin unter
Solltemperatur gem. Obri-NE herstellen,
die Schienenbefestigung lösen, Schienen anheben, mit
Kunststoffhämmern anschlagen oder mit Schienenrüttlern
in Schwingung versetzen,
Kleineisen im neutralen Temperaturbereich wieder
kraftschlüssig verspannen, einschl. evtl.
Wiederherstellung der Winkellage der Schwellen,
Schweißlücke durch Verziehen der Schiene herstellen,
Ziehgeräte und Schraubmaschinen sind vorzuhalten.
Die Gestellung einer Schweißaufsicht (Fachbauleiter Spa
bzw. Schweißfachingenieur) für die Verspannarbeiten und
Schlussschweißungen mit An- und Abfahrt für die
jeweiligen Einsätze sowie die Erstellung der
erforderlichen Protokolle mit Übergabe 3-fach an den AG
sind mit einzukalkulieren.
Ebenso einzukalkulieren ist der Mehraufwand bei der
Schlussschweißung gegenüber den Zwischenschweißungen.
Menge: 130,000 m

**3.8.110 Anpassungsarbeiten / Übergänge Gleis herstellen**
Anpassungsarbeiten / Übergänge von bestehenden
Gleisanlage
(vorh. Anschlüsse/Gleis, Weichen) zur neuen Gleisanlage
(Weichen/Gleis) herstellen, höhen- und richtungsmäßig
anpassen, Gleis (Spur 1000mm) heben, stopfen und
richten, Schottereindeckung in der bestehenden
Gleisanlage ggf. aufnehmen und nach Durchführung der
Baumaßnahme wieder fachgerecht verfüllen.

Gleisanhebung bis zu 5 cm i.M.
Menge: 20,000 m

### Bereich 4 Landschaftspflegerische Maßnahmen

#### Abschnitt 4.1 Vermeidungsmaßnahmen

*Hinweis*
V2 - Begrenzung Baufeld

**4.1.10 Schutzzaun liefern und aufstellen**
Schutzzaun zur Begrenzung des Baufeldes entlang der
Baufeldgrenze gemäß Maßnahmenplan und Anweisung der
UBÜ+BÜ, in mehreren Teilbereichen, standfest
aufstellen.
Böschungen und ebene Flächen mit einer Neigung von
bis zu 1:1 und steiler.
Schutzzaun aus Nadelholz,
Bauhöhe: mind. 1,6m über OK Gelände,
bestehend aus Pfosten, Kantholz 12x12 cm,
Fehlkanten an Kanthölzern sind zulässig,
Regelabstand der Pfosten max. 3m,
Pfosten senkrecht eingraben oder einrammen.
Zaunfelder jeweils mit 2 Querbrettern,
1. Querbrett ca. 1m über OK Gelände, 2. Querbrett
ca. 1,5m über OK Gelände,
Breite Querbretter= mind.200mm,
Stärke der Bretter mind.= 30mm,
Bretter sägerauh, unbehandelt, ungesäumte Bretter sind
zulässig.
Querbretter mit je 4 verzinkten Nägeln je Brett an den
Pfosten annageln.
einschl. Materiallieferung und aller Boden- und
Nebenarbeiten.
Menge: 190,000 m

**4.1.20 Schutzzaun Nadelholz zurückbauen**
Hergestellten Schutzzaun aus Nadelholz nach Beendigung
der Bauzeit vollständig zurückbauen,
anfallendes Material aufnehmen, laden, transportieren
und entsorgen.
Flächen in mehreren Teilbereichen, Böschungen und ebene
Flächen mit einer Neigung von bis zu 1:1 und steiler.
Enstehende Löcher im Bereich der Pfosten arbeitstäglich
mit örtlich anstehendem Material verschließen.
Setzungen sind einzuplanen.
Die Entsorgung wird nicht gesondert vergütet.
Menge: 190,000 m

**4.1.30 Schutzzaun für die vorhalten und unterhalten**
Schutzzaun der Vorposition für die Dauer der Bauzeit
vorhalten und unterhalten,
während der Bauzeit wöchentliche Kontrolle der
Funktionsfähigkeit und Standsicherheit des
Schutzzaunes,
nicht funktionsfähige Teile des Schutzzaunes
zurückbauen, aufnehmen, laden, transportieren und
entsorgen, Schutzzaun entsprechend der Vorposition
wieder herstellen, einschl. Materiallieferung.
Flächen in mehreren Teilbereichen, Böschungen und ebene
Flächen mit einer Neigung von bis zu 1:1 und steiler.
Die Entsorgung der schadhaften Teile wird nicht
gesondert vergütet.
Menge: 190,000 m

*Hinweis*
V5 - Schutz von semiaquatischen Arten

**4.1.40 Sicherung der Baugruben gegen Einschluss von Wildtieren**
Sicherung der Baugruben für die gesamte Bautätigkeit im
Bereich der Baugruben gegen den Einschluss von
Wildtieren.
Die Position beinhaltet Maßnahmen, die verhindern
sollen, dass Wildtiere in die Baugruben hineinfallen
können und diese nicht ungehindert und selbstständig
verlassen können.
In Abstimmung mit der Umweltbauüberwachung beinhaltet
dies folgende Leistungen:
- Maßnahmen zum Abböschen von Baugrubenwänden
- Maßnahmen zum tiersicheren Abdecken der Baugruben
- Einlegen von Ausstiegshilfen (Hühnerleiter)
In den Einheitspreis der Position sind die Leistungen
für diese Maßnahmen für die Baugruben beidseitig der
Bere einzukalkulieren  und umfassen das Aufbauen,
Vorhalten und vollständiges Rückbauen der Maßnahme
einschl. aller Erd. und Nebenarbeiten und der
Materiallieferung.
Die Leistungen sind in Abstimmung mit der
Umweltbauüberwachung auszuführen.
Die Entsorgung der rückzubauenden Materialien wird
nicht gesondert vergütet.
Menge: 1,000 Psch

*Hinweis*
V6 - Schutz der örtlichen Böden vor bauzeitlichen
Beeinträchtigungen

**4.1.50 temporäre Flächenbefestigung herstellen**
Temporäre Flächenbefestigung auf den Flächen der
Baustellenzufahrten, der Baustelleneinrichtungsflächen
sowie auf den Baufeldern gemäß Maßnahmeplan und in
Abstimmung mit der BÜ/UBÜ,  nach Wahl des AN
herstellen.
Maßnahme in Teilflächen.
Temporäre Flächenbefstigung für die Befahrung mit
Baufahrzeugen nach Wahl des AN, einschl. Sattelzügen
bis 40 t zGG. Gesamtgewicht.
Flächen mit einer Neigung von bis zu 1:4 und flacher.
Bei der Verwendung von Schotter auf Geotextil sind die
Randbereiche so auszubilden, dass das Geotextil
umlaufend um die Flächen  mindestens 1 m unter der
Schotterauflage herausschaut oder das Geotextil im
Bereich der Maßnahme
_V 2 an die aufzustellenden Baustellengitter
anzuarbeiten ist ohne das der aufgebrachte Schotter in
die angrenzenden Vegetationsflächen eingetragen wird.
Die Verwendung von  Recyclingmaterial ist nicht
zulässig.
Einschl. Materiallieferung und aller Nebenarbeiten.
Abrechnung nach Aufmaß nach der 1. Herstellung.
Menge: 550,000 m2

**4.1.60 temporäre Flächenbefestigung für die Dauer der Bauzeit unterhalten**
Temporäre Flächenbefestigung der Vorposition für die
gesamte Dauer der Bauzeit vor- und unterhalten, so dass

eine Befahrung mit Baufahrzeugten nach Wahl des AN,
einschl. Sattelzüge bis 40 t zGG. Gesamtgewicht,
erfolgen kann.
Maßnahme in Teilflächen.
Fläche während der gesamten Bauzeit regelmäßig und
unter Berücksichtigung der Witterungsverhältnisse auf
ihre Funktionsfähigkeit  hin überprüfen und nach
Erfordernis
wieder herstellen oder ausbessern.
Flächen mit einer Neigung von bis zu 1:4 und flacher.
Die Leistung beinhaltet die regelmäßige Ertüchtigung
der Flächenbefestigung, wie das Ausgleichen von
Fahrspuren
und Senken oder das rückbaggern der durch die Nutzung
der Flächen nach außen getriebenen Schüttgüter u.a..
Die Anlieferung von Fehlmengen zur Ertüchtigung der
temporären Flächenbefestigung wie Vlies oder
Schüttgüter
ist Bestandteil der Leistung und wird nicht gesondert
vergütet.
In angrenzende Bereiche des Baufeldes eingetragener
Schotter ist aufzunehmen, zu laden, zu transportieren
und einer Verwertung nach Wahl des AN zuzuführen.
Die Verwendung von  Recyclingmaterial istnicht
zulässig.
Einschl. Materiallieferung und aller Nebenarbeiten.
Menge: 550,000 m2

**4.1.70 temporäre Flächenbefestigung rückstandslos zurückbauen**
Temporäre Flächenbefestigung auf den Flächen der
Baustellenzufahrten, der Baustelleneinrichtungsflächen
sowie auf den Baufeldern rückstandslos zurück bauen.
Maßnahme in Teilflächen.
Flächen mit einer Neigung von bis zu 1:4 und flacher.
Der Rückbau hat Vorkopf ohne Fahrspuren auf dem
zurückgebauten Bereichen zu erfolgen.
Die Nutzung nicht zum Baufeld gehöriger Flächen während

des Rückbaus, beispielweise als Fahrspuren, Wende- und
Ausweichstellen oder Lagerflächen für Haufwerke ist
nicht zulässig.
Material: nach Wahl des AN,
Alles anfallende Material aufnehmen, laden,
transportieren
und einer Verwertung nach Wahl des AN zuführen.
Verwertung nachweisen.
Abrechnung nach Aufmaß.
Entsorgung wird nicht gesondert vergütet.
Menge: 550,000 m2

**4.1.80 BE-Fläche nach Rückbau einebnen**
BE-Fläche nach rückstandslosem Rückbau der temporären
Besfetigung oberflächlich einebenen,
anfallenden Unrat aufnehmen, laden, transportieren und
entsorgen.
Entsorgung wird nicht gesondert vergütet.
Menge: 550,000 m2

**4.1.90 ehem. BE-Fläche ansäen UG 6**
Ehemalige BE-Fläche nach der Einebnung ansäen,
Saatgut: Regiosaatgut: Böschungen Straßenbegleitgrün,
aus dem Ursprungsgebiet (UG) 6 Oberes Weser- und
Leinebergland mit Harz,
Zusammensetzung 30% Kräuter/Blumen und 70% Gräser,
Ansaatmenge: 7g/m²,
Saatgut kreuzweise ausbringen,
Fläche mit einer Neigung von 1:4 und flacher,
einschl. Materiallieferung.
Menge: 550,000 m2

**4.1.100 Ansaatfläche mähen Fertigstellungspflege**
Ansaatfläche im Rahmen der Fertigstellungspflege 3 x
mähen,
Ausführung des 1. Mähgangs erst nach Freigabe durch die
UBÜ,
frühestens etwa 12 Wochen nach der Keimung,
Schnitthöhe: ca. 8-10 cm,
Weitere Ausführungszeiträume in Abhängigkeit der
Entwicklung der Ansaatflächen und der Witterung Ende
Mai und Ende Oktober.
Ausführung der Leistung mit Handsense, Doppelmesser-
oder Scheibenmähwerk,
Fläche mit einer Neigung von 1:4 und flacher,
Mulchschnitt ist nicht zugelassen.
Anfallendes Mähgut von den Flächen entfernen,
aufnehmen, laden, transportieren und entsorgen.
Entsorgung wird nicht gesondert vergütet.
Menge: 1650,000 m2

**4.1.110 Ansaatfläche mähen Entwicklungspflege**
Aufwuchs der Ansaatfläche 2 x je Vegetationsperiode im
Rahmen der Entwicklungsspflege (2 Vegetationsperioden)
mähen,
Ausführung des 1. Mähgangs in Abhängigkeit der
Entwicklung der Ansaatflächen und der Witterung Ende
Mai und des
2. Mähgangs Ende Oktober.
Ausführung der Leistung mit Handsense, Doppelmesser-
oder Scheibenmähwerk,
Flächen in mehreren Teilbereichen mit einer Neigung von

1:4 und flacher,
Mulchschnitt ist nicht zugelassen.
Anfallendes Mähgut von den Flächen entfernen,
aufnehmen, laden, transportieren und entsorgen.
Entsorgung wird nicht gesondert vergütet.
Menge: 3300,000 m²

#### Abschnitt 4.2 Ausgleichsmaßnahmen

*Hinweis*
Maßnahme A 1 - Begrünung Böschung durch Ansaatmatten

**4.2.10 Saatgutmatten, Saatgut UG 6 liefern und verlegen**
Erosionsschutz- und Begrünungsmatte mit eingearbeitetem
Saatgut liefern und auf Böschungen in mehreren
Teilbereichen  bis zu einer Neigung von 1:0,7
entsprechend den Herstellerhinweisen zur Verlegung der
Matte verlegen,
einschl.  Planieren der Böschung und auflesen von
Steinen >5cm Durchmesser von der Böschungsoberfläche,
Matten ohne Spannung in Gefällerichtung auslegen und
mit
5 Stck/m² Haften/Agraffen befestigen.
Material der Haften=Holz, Länge mind. 30cm,
Matte bestehend aus Naturstoffen wie Stroh, Viskose,
Kokos, Schafwolle oder Kokos/Stroh-Gewebe, mit
gemischten Anteilen zu einem Verhältnis 50:50,
Haltbarkeit mind. ca. 2 Vegetationsjahre,
Mattenbreite max. 2,50 m, Lieferlänge der Matten bis
ca. 25 m,
Verlegung mit mind. 10 cm Überlappung in Längsrichtung
und mind. 15cm in Querrichtung,
Überlappungen mit zusätzlichen Haften sichern,
Bahnen-Oberkante am Böschungskopf jeweils mind. 10 cm
einschlitzen/eingraben, um Unterspülungen vorzubeugen,
eingearbeitetes Saatgut: Regiosaatgut: Böschungen
Straßenbegleitgrün, aus dem Ursprungsgebiet (UG) 6
Oberes Weser- und Leinebergland mit Harz,
Zusammensetzung 30% Kräuter/Blumen und 70% Gräser,
Transport und Entsorgung der Lesesteine wird nicht
gesondert vergütet und ist in den Einheitspreis
einzukalkulieren
Liefernachweis: Ruhe & Weber oHG, IGG Geotextil oder
gleichwertig
Menge: 1200,000 m2

**4.2.20 Saatgutmatte feucht halten**
Saatgutmatte nach der Verlegung gleichmäßig anfeuchten
und für die Dauer der Keimphase feucht halten,
Matten  sprühend ohne  Verursachung von Ausspülungen
am Mattenkopf- oder Fuß, bewässern.
Flächen in mehreren Teilbereichen mit einer Neigung von

bis zu 1:0,7,
in Abhängigkeit der natürlichen Niederschläge,
beregnen.
Nach dem erstmaligen Befeuchten der Matten, beregnen
der Matten mit 15l/m², bis ca. 4 Wochen nach Keimung
des Saatgutes  in je 2 Wässergängen je Woche, bei
Ausbleiben
von natürlichen Niederschlägen.
Einschl. Lieferung des Wassers und Transport zu den
einzelnen Flächen.
Menge: 1200,000 m2

**4.2.30 Aufwuchs Saatgutmatten mähen Fertigstellungspflege**
Aufwuchs der Saatgutmatten auf mehreren Teilbereichen
3 x im Rahmen der Fertigstellungspflege mähen,
Ausführung des 1. Mähgangs erst nach Freigabe durch
die UBÜ,
frühestens etwa 12 Wochen nach der Keimung,
Schnitthöhe: ca. 8-10 cm,
Weitere Ausführungszeiträume in Abhängigkeit der
Entwicklung der Ansaatflächen und der Witterung Ende
Mai und Ende Oktober.
Ausführung der Leistung mit Handsense, Doppelmesser-
oder Scheibenmähwerk,
Flächen in mehreren Teilbereichen mit einer Neigung von

bis zu 1:0,7,
Mulchschnitt ist nicht zugelassen.
Anfallendes Mähgut von den Flächen entfernen,
aufnehmen, laden, transportieren und entsorgen.
Entsorgung wird nicht gesondert vergütet.
Menge: 3600,000 m2

**4.2.40 Aufwuchs Saatgutmatten mähen Entwicklungspflege**
Aufwuchs der Saatgutmatten auf mehreren Teilbereichen 2
x im Rahmen der Entwicklungsspflege (2
Vegetationsperioden) mähen,
Ausführung des 1. Mähgangs in Abhängigkeit der
Entwicklung der Ansaatflächen und der Witterung Ende
Mai und des 2. Mähgangs Ende Oktober.
Ausführung der Leistung mit Handsense, Doppelmesser-
oder Scheibenmähwerk,
in mehreren Teilbereichen  bis zu einer Neigung von
1:0,7,
Mulchschnitt ist nicht zugelassen.
Anfallendes Mähgut von den Flächen entfernen,
aufnehmen, laden, transportieren und entsorgen.
Entsorgung wird nicht gesondert vergütet.
Menge: 4800,000 m2

*Hinweis*
Maßnahme A 2 - Wiederherstellung krautige Vegetation
durch Sukzession

**4.2.50 Sukzessionsflächen mähen Fertigstellungspflege**
Sukzessionsflächen im Rahmen der Fertigstellungspflege
3 x mähen,
Ausführung des 1. Mähgangs erst nach Freigabe durch die
UBÜ,
frühestens etwa 12 Wochen nach der Keimung,
Schnitthöhe: ca. 8-10 cm,
Weitere Ausführungszeiträume in Abhängigkeit der
Entwicklung der Ansaatflächen und der Witterung Ende
Mai und Ende Oktober.
Ausführung der Leistung mit Handsense, Doppelmesser-
oder Scheibenmähwerk,
Flächen in mehreren Teilbereichen mit einer Neigung von
1:2 und steiler,
Mulchschnitt ist nicht zugelassen.
Anfallendes Mähgut von den Flächen entfernen,
aufnehmen, laden, transportieren und entsorgen.
Entsorgung wird nicht gesondert vergütet.
Menge: 1650,000 m2

**4.2.60 Sukzessionsflächen mähen Entwicklungspflege**
Aufwuchs der Saatgutmatten auf mehreren Teilbereichen
2 x im Rahmen der Entwicklungsspflege
(2 Vegetationsperioden) mähen,
Ausführung des 1. Mähgangs in Abhängigkeit der
Entwicklung der Ansaatflächen und der Witterung Ende
Mai und des 2. Mähgangs Ende Oktober.
Ausführung der Leistung mit Handsense, Doppelmesser-
oder Scheibenmähwerk,
Flächen in mehreren Teilbereichen mit einer Neigung von

1:2 und steiler,
Mulchschnitt ist nicht zugelassen.
Anfallendes Mähgut von den Flächen entfernen,
aufnehmen, laden, transportieren und entsorgen.
Entsorgung wird nicht gesondert vergütet.
Menge: 2200,000 m2

#### Abschnitt 4.3 Arbeiten im Gewässer

*Hinweis*
Die nachstehenden Arbeiten erfolgen in einem
Fließgewässer.
Während der Arbeiten dürfen keine Fremd- oder
Gefahrenstoffe in das Gewässer gelangen.
Alle Geräte sind unter diesem Aspekt auf Ihre Eignung
zu überprüfen und haben uneingeschränkt
den gesetzlichen Vorgaben zur Nutzung von Baugerät und
Baumaschinen in und an Gewässern zu entsprechen.

*Hinweis*
Handhabung Findlinge im Gewässer

**4.3.10 Bauzeitliche Beräumung Findlinge im Gewässer**
Findlinge im Arbeitsbereiche entlang der Mauern im
Gewässer für die Dauer der Bauzeit beiseitelegen,
Arbeitsbreite vor dem Mauerfuß bis 2,5 m,
Ausführung der Beräumung in mindestens 2
Teilabschnitten je Gewässerseite, dabei kann der
nächste Abschnitt erst freigelegt werden wenn der
bearbeitete Abschnitt wieder in den Zustand vor
Ausführungsbeginn zurückversetzt wurde.
Größe der Steine von ca. 20 cm bis ca. 100 cm
Durchmesser,
die Steine müssen lagetreu in Richtung Gewässermitte
aus dem Arbeitsraum heraus umgesetzt werden, sie dürfen
nicht gerollt werden.
Die Lage und Verteilung der Steine vor Umsetzung ist
fotographisch und durch Skizzen zu dokumentieren.
Ausführung der Arbeiten in enger Abstimmung mit der
Umweltbaubegleitung.
Ausführung der Leistung in mind. 2 Teilbereichen je
Gewässerseite.
Menge: 1,000 Psch

**4.3.20 Rücklagerung Findlinge**
Im Gewässer lagernde, vorab umgesetzte Findlinge an den
Ausgangsort zurücklegen,
dabei ist der Ursprungszustand vor Arbeitsbeginn
entsprechend der Dokumentation der Ausgangssituation
nachzubilden,
dies dient insbesondere zur Wiederherstellung von
Stillwasserbereichen im Strömungsschatten der Findlinge
im Gewässer,
Ausführung der Rücklagerung jeweils vor Beräumung des
nächsten Bauabschnittes,
Größe der Steine von ca. 20 cm bis ca. 100 cm
Durchmesser,
die Steine müssen lagetreu aus der Gewässermitte in den
fertig gestellten Arbeitsraum hinein umgesetzt werden,
sie dürfen nicht gerollt werden,
Ausführung der Arbeiten in enger Abstimmung mit der
Umweltbaubegleitung.
Menge: 1,000 Psch

USt %: 19,00
